# Ortsmitte Biederbach (OMB) - Bauabschnitt 01
Angebotsaufforderung (GAEB DA XML 3.2, DA83)
Projekt: 21.10
Projektbezeichnung: Ortsmitte Biederbach  (OMB) - Bauabschnitt 01
Währung: EUR
Auftraggeber: Gemeinde Biederbach, vertreten durch, Herrn Bürgermeister Mathis
Ausführungsort: Ortsmitte Biederbach (OMB) - Bauabschni
Erstellt mit: BUILDUP, BUILDUP v27.3.0.0, 13.03.2024

## 000 Ortsmitte Biederbach (OMB) - Bauabschnitt 01

*Hinweis: Allgemeine Vorbemerkungen*
1. Baugrundstück, Lage und Zufahrten
Gemeinde Biederbach
Dorfstraße und Dorfdobelstraße
79215 Biederbach
siehe Anlage 1

2. Baubeschreibung:
Die Baumaßnahme befindet sich in der Ortsmitte von Biederbach gegenüber des Rathauses, zwischen Bäckerei und Schwarzwaldhalle/Kindergarten. Der Baumaßnahme direkt voraus geht der Neubau der Brücke über den Hintertäler Bach. Die Verbreiterung der Brücke macht die Neugestaltung des  Anschlusses sowohl an die Dorfstraße als auch die Dorfdobelstraße notwendig. Vor der angrenzenden Bäckerei wird der Gehweg und eine Fläche für die Außenbestuhlung der Bäckerei neu angelegt. Südlich der Brücke wird die Dorfdobelstraße mit angrenzendem Gehweg gänzlich neu gebaut. Die neusanierte Schwarzwaldhalle bekommt einen neuen Vorplatz. Räumlich unabhängig von der Maßnahme vor und nach der Brücke ist der barrierefreie Ausbau einer vorhandenen Bushaltestelle.

Im wesentlichen sind folgende Leistungen zu erbringen:

- Abbruch vorhandener Asphalt- und Tragschichten
- Abbruch von Borden und Rinnenplatten
- Einbau von Frostschutz- und Tragschichten
- Einbau von Borden, Rinnenplatten, Entwässerungseinrichtungen
- Einbau von Busborden
- Einbau von Asphalttrag- und -deckschichten
- Einbau von Betonpflaster in Platz- und Gehwegbereichen
- Einbau von Stufen/Sockelmauer aus Naturwerkstein
- Pflanzung von Bäumen/Staudenbeeten
- Einbauten wie Poller, eine Rundbank, Fahrradbügel

Die Baustelle besteht aus zwei räumlich voneinander getrennten Teilbereichen gemäß Anlage 2; die Leistungen für diese Bereiche sind in einem Zug zu erbringen. Die Untergliederung in Verkehrs- und Freianlagen hat abrechnungstechnische Gründe; eine baulogistische Trennung ist nicht erforderlich. Abrechnung erfolgt gemäß der Gliederung der Leistungsbeschreibung.

Mit zeitlichem Vorlauf zu der hier beschriebenen Baumaßnahme wurde ein neues Brückenbauwerk über den Dorfbach erstellt. Die hierfür geschaffene Baustelleneinrichtungs- und Lagerfläche kann genutzt werden und wird nach Abschluss der Baumaßnahme durch den AN zurückgebaut. Im Zuge des Brückenneubaus wird ca. 60m bachaufwärts eine Behelfsbrücke für die Querung des Baustellenverkehrs angelegt. Diese kann durch den AN für die Andienung der Baustelle genutzt werden. Die Behlfsüberfahrt wird Ende November 2024 durch die Firma des Brückenbaus zurückgebaut.

Die angrenzenden bauseits vorhandenen Bauteile dürfen nicht beschädigt werden und erfordern sorgfältiges Arbeiten, insbesondere entlang von Fassaden und anderen aufgehenden Bauteilen. Falls erforderlich sind Arbeiten in Handarbeit auszuführen, wofür eigens LV-Positionen vorgesehen sind.
Die Baustelle kann ausschließlich auf dem Baugrundstück eingerichtet werden. Die Baustelleneinrichtungsflächen sind mit der Bauleitung abzuklären.

Ebenso müssen Grundstückzufahrten, Garagen, öffentliche Gehwege, Parkstreifen etc. der Angrenzer in enger Abstimmung freigehalten werden. Wie bei innerörtlichen Bauvorhaben üblich, muss mit sehr begrenzten Halte- und Parkmöglichkeiten im direkten Baustellenumfeld gerechnet werden.

Dem Bieter wird empfohlen, sich vor der Preisgestaltung mit den örtlichen Verhältnissen vertraut zu machen. die Unklarheiten, die durch eine Inaugenscheinnahme bzw. eine Befragung zuständiger Stellen hätten beseitigt werden können, werden bei der Vergabe und Abrechnung nicht berücksichtigt.

Die Beschaffung der Anschlüsse an Ver- und Entsorgungsleistungen ist Sache des Auftragnehmers. Hierfür anfallende Kosten sind in die Einheitspreise einzurechnen.
Über Anschlussmöglichkeiten hat sich der AN selbst zu informieren und deren Benutzung selbst zu regeln.
Die Verbrauchskosten hat der Auftragnehmer ohne gesonderte Vergütung zu tragen.

3. Bodenverhältnisse
Die Böden entsprechen den Bodenklassen 3- 5 nach DIN 18300. Die genauen Bodenverhältnisse sind Anlage 3  zu entnehmen.

Ausgebaute Bodenmaterialien sind im Baustellenbereich als Haufwerke getrennt nach Homogenbereichen zu lagern und ggf. abzudecken. Die Beprobung des Materials erfolgt durch einen externen Gutachter. Erst nach Vorliegen der Ergebnisse wird der genaue Entsorgungsweg festgelegt.

4. Kampfmittelfreiheit
Eine Anfrage beim Kampfmittelräumdienst wurde während der Planungsphase gestellt. Die Kampfmittelfreigabe wird zu Baubeginn bauseits vorliegen.

5. Arbeiten anderer Unternehmer auf der Baustelle
Während der Ausführungszeit werden parallel Arbeiten zur Straßenbeleuchtung und zum Ortsnetz durchgeführt. Diese beinhalten das Verlegen von Leerrohren, Kabeln, Leitungen einschließlich Erdarbeiten, das Liefern, Aufstellen und Anschließen/Montieren der Mastleuchten.

6. Ver- und Entsorgungsanlagen
Ver- und Entsorgungsanlagen sind im Baugelände vorhanden. Bestandspläne müssen vor Beginn der Arbeiten bei den zuständigen Versorgungsträgern selbstständig angefordert werden und sind bei der Ausführung zu beachten. Der Bestand ist durch entsprechende Arbeitsweisen zu erhalten. Der Auftragnehmer haftet für Beschädigungen dieser Anlagen sowie für sonstige Schäden, die er am Besitz Dritter durch die Bauarbeiten mittelbar oder unmittelbar verursacht, auch während der gesamten Gewährleitungszeit.
Bereits vorhanden sind Entwässerungsleitungen einschließlich Schachtbauwerken sowie Frischwasser, Strom-, Telekomleitungen.
Versorgungsträger sind:
-  Schmutz-/Regenwasserleitungen: Stadt Elzach
·  Trinkwasser: Gemeinde Biederbach
·  Strom /Straßenbeleuchtung: BN Netze
·  Fernmeldekabel: Telekom

7. Immissionsschutz
Es ist sicherzustellen, dass durch geeignete Maßnahmen im Arbeitsablauf die Verkehrs-, Staub- und Lärmbelästigungen sowie Erschütterungen auf ein Minimum beschränkt bleiben.
Sind im Arbeitsablauf Verkehrs-, Staub- und Lärmbelästigungen zu erwarten, sind die entsprechenden Anträge und Regelungen bei den zuständigen Behörden durch den Auftragnehmer zu erbringen.

8. Verkehrsregelung
Die Beschilderung und die Ausweisung der Umleitungsstrecken wird vom Auftragnehmer für alle Bauabschnitte/Titel des LVs in Abstimmung mit der Gemeinde Biederbach sowie der Straßenverkehrsbehörde eingerichtet. Für die Ausführung der Arbeiten im Bereich Dorfdobelstraße ist eine Vollsperrung notwendig.
Für die Baustellenabsicherung ist der Auftragnehmer verantwortlich. Der Auftragnehmer übernimmt das Aufstellen, Vorhalten, Betreiben und Beseitigen von Einrichtungen zur Umleitung, Regelung und Sicherung sowie Aufrechterhaltung des öffentlichen und Anliegerverkehrs sowie das Einholen der hierfür notwendigen Genehmigungen und Anordnungen nach der StVO.

Für alle erforderlichen Verkehrsregelungen sind die Genehmigungsbedingungen der Straßenverkehrsbehörde  und die zugehörigen Vorschriften zu beachten. Es gelten die Bestimmungen der ZTV-SA 97.

Der Anliegerverkehr, insbesondere der Fußgängerverkehr muss durch geeignete Maßnahmen und entsprechende abschnittsweise Einteilung der Arbeiten während der Bauzeit aufrechterhalten werden. Die Anlieger sind mind. eine Woche vor Baubeginn mittels Handzettel zu informieren über:
- Baubeginn
- Bauende
- Umleitung bzw. Straßensperrung.
Diese Bürgerinformation ist mit der Gemeinde Biederbach abzustimmen.

9. Zu schützende Bereiche oder Objekte
Jeglichen Risiken einer möglichen Gewässerverunreinigung des Dorfbachs sind vorzubeugen. Es ist unbedingt darauf zu achten, dass keine Gewässerverschmutzungen durch Mineralöle oder sonstige schädliche Stoffe entstehen. Das Versickern von Schadstoffen im Untergrund muss unbedingt vermieden werden. Die Lagerung von wassergefährdenden Flüssigkeiten unterliegt den Vorschriften der Verordnung über die Lagerung wassergefährdender Flüssigkeiten. Bei Verstoß erfolgen die Einstellung der Baustelle und die Meldung an das zuständige Gewerbeaufsichtsamt. Grundsätzlich dürfen Bäume und Sträucher im Baustellenbereich nur nach vorheriger Genehmigung durch den Auftraggeber oder dessen Vertreter entfernt werden.

10. Planbeistellung / Informationspflicht der Bieter
Alle gewerkespezifischen Ausführungspläne von Architekten und Fachplaner werden dem Auftragnehmer digital als PDF-Datei zur Verfügung gestellt. Die Zeichnungen und Angaben des Architekten sind genauestens zu beachten. Abweichungen gegenüber dem LV sind mit der Bauleitung zu klären.
Alle Prüfzeugnisse und Revisionsunterlagen, die zur Erfüllung der Vertragsleistung durch den Auftragnehmer bereitgestellt werden, sind in jeweils 2-facher Fertigung der Bauherrschaft kostenlos zur Verfügung zu stellen.

11. Kran
Bauseits stehen KEINE Hebezeuge zur Verfügung. Der AN hat alle für sich notwendigen Hebezeuge selbst zu stellen.

12. Materialien und Stoffe
Vor der Bestellung sind die vom Auftragnehmer verwendeten Materialien zu benennen und mittels Prüfzeugnissen auf DIN-/FLL-Konformität nachzuweisen. Der Einbau der Materialien ist über Lieferscheine nachzuweisen. Auf allen Lieferscheinen müssen die entsprechenden Positionsnummern erwähnt werden.

Von den eingebauten Substraten sind Rückstellproben zu nehmen und der Bauleitung vor Einbau in 10 Liter-Eimern zu übergeben. Von den eingebauten Vliesen oder Matten sind der Bauleitung ebenfalls Rückstellproben in einer Größe von 0,5 m2 zu übergeben.

Bei der Abrechnung von Leistungen werden ausschließlich Liefer- und Wiegescheine anerkannt, welche den Anforderungen der ZVB-W89 entsprechen und vom AG bzw. der örtlichen Bauleitung unterschrieben sind. Die Lieferscheine (gilt insbesondere für firmeninterne Lieferscheine) müssen enthalten: Datum, Lieferscheinnummer, Tonnage, Fahrzeugkennzeichen, Materialangabe, Herkunft des Materials.
Der Schlussrechnung ist eine positionsbezogene Aufstellung der Lieferscheine in Listenform beizufügen.

13. Abrechnung von Schüttgütern
Der Nachweis über die Menge der gelieferten Schüttgüter, die nach m3, m2 oder m ausgeschrieben sind, ist über Lieferschein zu erbringen.
Der Abrechnung werden folgende Umrechnungsfaktoren zugrunde gelegt:

Material  m3  t

Oberboden  1  1,7
Rohboden  1  1,7

Sand 0/2
lose  1  1,56
verdichtet  1  1,85

Sand 0/8
lose  1  1,56

Sand 4/8
lose  1  1,72

Kies 0/32
lose  1  1,72
verdichtet  1  2,05

Kies 0/56
lose  1  1,75
verdichtet  1  2,30

Kies 16/32
lose  1  1,75

Schottertragschicht/Recyclingtragschicht
lose  1  1,72
verdichtet  1  2,05

RCL 45 - x,
verdichtet  1  1,7

Bituminöse
Tragschicht  1  2,36
Deckschicht  1  2,39

14. Bauzeit/Terminplanung/Bauabwicklung
Terminplanung
Als Baubeginn wird der 01.10.2024 vorgesehen.
Die Arbeiten sind bis zum Ende März 2025  abzuschließen.

Die parallelverlaufenden Maßnahmen sind mit dem jeweiligen Versorgungsträger abzustimmen, zu koordinieren und im Bauablaufplan zu berücksichtigen. Falls zusätzliche Arbeiten der Versorger übernommen werden, muss dies im Zeitplan bzw. in zusätzlichem Personaleinsatz berücksichtigt werden.

10 Tage nach Auftragseingang ist ein Bauzeitenplan durch den Auftragnehmer vorzulegen und mit der Bauleitung abzustimmen. Dabei ist hierbei der Personaleinsatz und die Anzahl der Maschinen verbindlich zu benennen.

15. Preise
Die Preise des Angebotes gelten über die gesamte Bauzeit. Eine Lohn- und Stoffpreisklausel wird ausgeschlossen.
Die Preisstellung basiert auf Nettopreisen. Die Preise beinhalten:
- Anlieferungen, Entladung und Transport aller erforderlichen Maschinen und / oder Materialien bis zum  Verwendungsort
- Verpackungen
- Montage und gebrauchsfertige Aufstellung nach Plan bzw. Anweisung
- Abschlussreinigung aller ausgeführten Arbeiten
- Abtransport von Verpackungsmaterialien.

18. Baustellenordnung
Die Regelarbeitszeit auf der Baustelle wird werktags zwischen 7.00 h und 18.00 h festgesetzt.

Baustelleninfrastruktur / Sozial- und Sanitäreinrichtungen
Auf Grund der beengten Verhältnisse auf dem Baugelände stehen für die Baustelleneinrichtung nur sehr begrenzt Flächen zur Verfügung. Im Rahmen der Baustelleneinrichtung können auf dem Baugelände unter Beachtung der Anweisungen der Bauleitung lediglich Tagesunterkünfte (Pausen- und Aufsichtscontainer), Baustellen WC sowie Materiallager eingerichtet werden.

Baustellensicherung
Die Baustelle darf nur über die dafür vorgesehenen Zugänge betreten und verlassen werden. Nach Arbeitsende sind sämtliche Zugänge zu schließen und gegen unbefugtes Eindringen zu sichern.

*Hinweis: Anlagenverzeichnis*
Beigefügt sind folgende Anlagen:
Anlage 1  Übersichtsplan
Anlage 2  Abrechnungseinheiten Verkehrs- und Freianlagen
Anlage 3  BE-Flächen
Anlage 4  Ausführungsplan
Anlage 5  Ausführungsplan mit Bestand
Anlage 6  Detailplan Treppe
Anlage 7  Geotechnischer Bericht

### 1 Allgemeines

#### 1.1 Baustelleneinrichtung

*Hinweis: Hinweis Baustelleneinrichtung*
Die nachfolgend beschriebenen Leistungen zur Baustelleneinrichtung beziehen sich auf die in den Vorbemerkungen genannten zwei Baustellenbereiche. Die Bereiche sind räumlich voneinander getrennt!

Anfuhr, Aufstellen, Vorhalten, Warten, Betreiben, Abbau und Abtransport der zum Baubetrieb nötigen Maschinen, Geräte sowie Bauhütten und Lagerschuppen entsprechend den berufsgenossenschaftlichen Bestimmungen, einschließlich deren, auch mehrmaliger, Umsetzung infolge der beengten Baustellenverhältnisse.

Anschluss der Baustelle an das Strom- und Wassernetz einschl. Antrag hierfür bei den zuständigen Versorgungsunternehmen. Einbau der Zähler sowie Einrichtung einer evtl. Baustellenbeleuchtung.

**1.1.10 Baustelleneinrichtung, Einrichten 60%**
Für Baustelleneinrichtung gemäß Hinweis werden für das Einrichten 60%

Gesamtsumme in EUR '....................' x 0,6 =

Betrag für das Einrichten in EUR '....................'
(dieser Wert ist in der Spalte "EP" einzusetzen)

als Nettobetrag angesetzt.
Menge: 1,000 St

**1.1.20 Baustelleneinrichtung, Räumen 40%**
Für Baustelleneinrichtung gemäß Hinweis werden für das Räumen 40%

Gesamtsumme in EUR '....................' x 0,4 =

Betrag für das Räumen in EUR '....................'
(dieser Wert ist in der Spalte "EP" einzusetzen)

als Nettobetrag angesetzt.
Menge: 1,000 St

*Hinweis: Hinweis verkehrsrechtliche Anordnung*
Die Einholung der verkehrsrechtlichen Anordnungen ist für alle Teilbereiche der Verkehrs- und Freianlagen erforderlich

Die Verkehrssicherung ist gemäß den "Richtlinien für die Sicherung von Arbeitsstellen an Straßen (RSA 95)", den "Richtlinien für Umleitungsbeschilderung (RUB), den "Zusätzlichen Technischen Vertragsbedingungen und Richtlinien für Sicherungsarbeiten an Arbeitsstellen an Straßen (ZTV-SA) auszuführen.

Die Verkehrssicherung ist gemäß den "Richtlinien für die Sicherung von Arbeitsstellen an Straßen (RSA 95)", den "Richtlinien für Umleitungsbeschilderung (RUB), den "Zusätzlichen Technischen Vertragsbedingungen und Richtlinien für Sicherungsarbeiten an Arbeitsstellen an Straßen (ZTV-SA) auszuführen.

**1.1.30 Verkehrssicherung Dorfstraße**
Verkehrssicherung einrichten, vorhalten, abräumen
Material: Schilder, Absperrungen, Markierungen, Leuchten etc.
Maße: Länge der Baustelle ca. 30 m
Ausführungsart:  Einrichtungen zur Verkehrssicherung und Verkehrsregelung nach StVO bei Bauarbeiten auf ein- bzw. zweibahnigen Straßen unter Aufrechterhaltung des Verkehrs aufbauen, vorhalten, ständig warten und betreiben, umsetzen und abbauen; gemäß Verkehrszeichenplan.
Ausführungsort: entlang Dorfstraße; innerörtliche Straße mit Gehsteig und Bushaltestelle, zwischen zwei Straßeneinmündungen
Anmerkung: Ersatz für zerstörte oder abhandengekommene Teile der Einrichtung werden nicht gesondert vergütet.
Der Verantwortliche für die Verkehrssicherung ist vor Baubeginn schriftlich dem AG zu benennen. Die RSA und ZTV - SA sind Vertragsbestandteil.
Der Aauftragnehmer hat den Nachweis der aufgestellten Verkehrszeichen und -einrichtungen zu liefern.
Die Kontrolle der korrekten Verkehrssicherung ist durch den Auftragnehmer täglich zu prüfen und sicherzustellen und wird nicht gesondert vergütet.
Menge: 30,000 m

**1.1.40 Verkehrszeichenplan erstellen, Dorfstraße**
Verkehrszeichenplan erstellen
Ausführungsart: Darstellung der Einrichtungen zur Verkehrssicherung und Verkehrsregelung nach StVO bei Bauarbeiten auf ein- bzw. zweibahnigen Straßen unter Aufrechterhaltung des Verkehrs.
Ausführungsort: gemäß vorgenannter Position
Menge: 1,000 St

**1.1.50 Verkehrssicherung Dorf-Dobelstraße**
Verkehrssicherung einrichten, vorhalten, abräumen
Material: Schilder, Absperrungen, Markierungen, Leuchten etc.
Maße: Länge der Baustelle ca. 90 m, Länge der Umleitungsstrecke ca. 200 m
Ausführungsart: Einrichtungen zur Verkehrssicherung und Verkehrsregelung nach StVO bei Bauarbeiten auf ein- bzw. zweibahnigen Straßen unter Aufrechterhaltung des Verkehrs aufbauen, vorhalten, ständig warten und betreiben, umsetzen und abbauen; Vollsperrung mit Umleitung; gemäß Verkehrszeichenplan.
Ausführungsort: Bereich Dorf-Dobelstraße, innerörtliche Straße mit Gehsteigen, Parkplatzzufahrt, Feuerwehrzufahrt, bis zu 5 privaten Zufahrten
Anmerkung: Ersatz für zerstörte oder abhandengekommene Teile der Einrichtung werden nicht gesondert vergütet.
Der Verantwortliche für die Verkehrssicherung ist vor Baubeginn schriftlich dem AG zu benennen. Die RSA und ZTV - SA sind Vertragsbestandteil.
Der Auftragnehmer hat den Nachweis der aufgestellten Verkehrszeichen und -einrichtungen zu liefern.
Die Kontrolle der korrekten Verkehrssicherung ist durch den Auftragnehmer täglich zu prüfen und sicherzustellen und wird nicht gesondert vergütet.
Menge: 90,000 m

**1.1.60 Verkehrszeichenplan erstellen, Dorf-Dobelstraße**
Verkehrszeichenplan erstellen
Ausführungsart: Darstellung der Einrichtungen zur Verkehrssicherung und Verkehrsregelung nach StVO bei Bauarbeiten auf ein- bzw. zweibahnigen Straßen unter Aufrechterhaltung des Verkehrs.
Ausführungsort: gemäß vorgenannter Position
Menge: 1,000 St

**1.1.70 Verkehrsrechtliche Anordnung einholen**
Verkehrsrechtliche Anordnung einholen
Ausführungsort: für Verkehrssicherung der beiden vorgenannten Baustellenbereiche "Dorfstraße" sowie "Dorf-Dobelstraße".
Menge: 1,000 St

**1.1.80 Provisorische Bushaltestelle**
Provisorische Bushaltestelle herstellen
Material: Beschilderung auf TL Fußplatte, Pfosten, Schild VZ 224, Fahrplanhalterung A3, Bandschellen
Ausführungsart: Beschilderung aufstellen, Bauteile montieren, vorhalten, abbauen
Einschließlich: Ver- und Enthüllen vorhandenes VZ 224 und vorhandener Fahrplan während der Bauzeit der Bushaltestelle
Menge: 1,000 St

**1.1.90 Bauzaun aufstellen und entfernen Zaunhöhe 2,5 m Stahlgitter-FT**
Bauzaun nach Unterlagen des AG einschl. der
erforderlichen Tore und Pfosten standsicher aufstellen,
während der Bauzeit vorhalten und unterhalten sowie
nach Beendigung der Bauzeit entfernen.
70 v.H. des Preises werden nach Aufstellen, der Rest
nach Entfernen des Bauzaunes vergütet.
Zaunhöhe = 2,50 m.
Zaun aus Stahlgitter-Fertigteilen.
Menge: 260,000 m

**1.1.100 Bauzaun umsetzen Zaunhöhe 2,5 m Stahlgitter-FT**
Bauzaun der vorgenannten Position umsetzen im Zuge des Bauablaufes
Menge: 100,000 m

**1.1.110 Mobile Toilette aufstellen räumen**
Mobile Toilette aufstellen und räumen.
Menge: 1,000 St

**1.1.120 Mobile Toilette vorhalten**
Mobile Toilette vorhalten,
Positionsmenge = Produkt aus '1 Stck'
(Vorhaltemenge)
mal '28 Wochen'
(Vorhaltedauer).
Menge: 24,000 StWo

**1.1.130 Entsorgungsleitung PP, wasserführend, sichern DN150-200**
Entsorgungsleitung aus PP sichern
Material: PP-Entsorgungsleitung, abwasserführend, über DN 150 bis DN 200,
Maße: Länge der Sicherungsstrecke über 5 bis 10 m, Tiefe der Leitungsachse unter Gelände bis 1,25 m
Ausführungsart: Entwässerungsleitung sichern
Ausführungsort: Baugrund
Menge: 5,000 m

**1.1.140 Kabel unter Spannung, L 5-10m, T bis 1,25m, sichern**
Kabel unter Spannung sichern
Material: Niederspannungskabel, erdverlegt
Maße: Länge der Sicherungsstrecke über 5 bis 10 m, Tiefe der Leitungsachse unter Gelände bis 1,25 m
Ausführungsart: Kabel unter Spannung sichern
Ausführungsort: Baugrund
Menge: 5,000 m

**1.1.150 Schutz Aspahltdeckschicht über Brückenbauwerk**
Schutzlage herstellen
Material:  Geotextil GRK5; Fahrplatten aus Kunststoff
Maße: Vlies 300gr/m2, Plattenabmessungen 2.400x600 mm
Ausführungsart: flächiges Auslegen des Vlieses über zu schützender Fläche, Überlappungsbreite ca. 40 cm; Auslegen von Fahrplatten über Vlies als Fahrspuren; Sichern der Bauteile gegen Verschieben; Vorhalten; Abbauen und Entsorgen nach Beendigung der Baumaßnahme
Ausführungsort: über Brückenbauwerk, über Asphaltdeckschicht, als Schutz der Flächen vor Beschädigung
Menge: 70,000 m2

### 2 Verkehrsanlagen

#### 2.1 Sonstige Außenanlagen

**2.1.10 Asphalt schneiden und trennen, bis 18 cm, schadstoffbelastet**
Oberbau aus Asphalt schneiden, trennen
Material: teerhaltiges Bitumengemisch, schadstoffbelastet, PAK-Gehalt ≥ 200 mg/kg, Benzo(a)pyrengehalt ≥ 50 mg/kg
Maße: Schnitttiefe bis 13 cm, Gesamtdicke des Oberbaus bis 18 cm
Ausführungsart: in geradem Verlauf
Ausführungsort: vorhandene Verkehrsfläche mit Asphaltdeck- und -tragschicht, Dorf-Dobelstraße
Menge: 40,000 m

**2.1.20 Asphalt aufnehmen, bis 18 cm, laden, lagern, schadstoffbelastet**
Oberbau aus Asphalt aufnehmen, laden und lagern
Material: teerhaltiges Bitumengemisch, schadstoffbelastet, PAK-Gehalt ≥ 200 mg/kg, Benzo(a)pyrengehalt ≥ 50 mg/kg
Maße: Gesamtdicke des Oberbaus bis 18 cm
Ausführungsort: vorhandene Verkehrsfläche mit Asphaltdeck- und -tragschicht, Dorf-Dobelstraße
Menge: 185,000 t

**2.1.30 Asphalt schneiden und trennen, bis 14 cm**
Oberbau aus Asphalt schneiden, trennen
Material: teerfreies Bitumengemisch
Maße: Schnitttiefe bis 10 cm, Gesamtdicke des Oberbaus bis 14 cm
Ausführungsart: in geradem Verlauf
Ausführungsort: vorhandene Verkehrsfläche mit Asphaltdeck- und -tragschicht, Dorfstraße
Menge: 115,000 m

**2.1.40 Asphalt schneiden und trennen, bis 14 cm, entlang Brückenbauwerk**
Oberbau aus Asphalt schneiden, trennen
wie vorgenannte Position jedoch
Ausführungsort: vorhandene Verkehrsfläche mit Asphaltdeck- und -tragschicht, Dorfstraße, entlang eines neu erstellten Brückenbauwerkes mit besonderer Genauigkeit; benachbarte Bauteile in ca. 30 cm Entfernung sind zu schützen.
Menge: 16,000 m

**2.1.50 Asphalt aufnehmen, bis 14 cm, laden, lagern**
Oberbau aus Asphalt aufnehmen, laden und lagern
Material: teerfreies Bitumengemisch
Maße: Dicke bis 18 cm
Maße: Gesamtdicke des Oberbaus bis 14 cm
Ausführungsort: vorhandene Verkehrsfläche mit Asphaltdeck- und -tragschicht, Dorfstraße
Menge: 50,000 t

**2.1.60 Asphalt aufnehmen, bis 14 cm, laden, entlang Brückenbauwerk**
Oberbau aus Asphalt aufnehmen, laden
wie vorgenannte Position jedoch
Ausführungsart: in Handarbeit
Ausführungsort: vorhandene Verkehrsfläche mit Asphaltdeck- und -tragschicht, Dorfstraße, entlang eines neu erstellten Brückenbauwerkes mit besonderer Genauigkeit; benachbarte Bauteile in ca. 30 cm Entfernung sind zu schützen.
Menge: 10,000 t

**2.1.70 Rinnenplatten 1-Zeiler aufnehmen, entsorgen**
Rinnenplatten ausbauen, abfahren und entsorgen
Material: Rinnenplatte aus Beton, 1-Zeiler, in Beton versetzt
Maße: 30x15 cm, Dicke 8 cm
Ausführungsart:  Rinnenplatten einschl. Bettung aufnehmen, laden, abfahren, entsorgen
Ausführungsort: vor Bordsteinen
Einschließlich: Gebühren für eine fachgerechte Entsorgung
Menge: 74,000 m

**2.1.80 Betonbordstein abbrechen, entsorgen**
Betonbordstein aufnehmen, laden und entsorgen
Material: Betonbordstein einschließlich Betonfundament
Maße: bis Breite: 18 cm, Höhe: bis 40 cm
Ausführungsart: Material mit durchgehendem Fundament aus Beton aufnehmen, laden, abfahren und entsorgen,
Ausführungsort: vorhandener Bordsteinverlauf entlang Gehweg/Fahrbahn
Einschließlich: Gebühren für eine fachgerechte Entsorgung.
Menge: 130,000 m

**2.1.90 Betonpflaster aufnehmen, entsorgen**
Verbundpflasterbelag aufnehmen, laden und entsorgen
Material: vorhandenes Betonpflaster, Splittbett
Maße: Steinformat 25/20/8 cm, Dicke 10 cm; Splittbett 5 cm
Ausführungsart: aufnehmen, laden, abfahren und gemäß den gesetzlichen Bestimmungen der Wiederverwertung zuführen
Ausführungsort: öffentlicher Gehweg
Einschließlich: Gebühren für eine fachgerechte Entsorgung
Menge: 16,000 m2

**2.1.100 Natursteinpflaster aufnehmen, entsorgen**
Natursteinpflaster aufnehmen, laden und entsorgen
Material: vorhandenes Porphyrpflaster, Splittbett
Maße: Steinformat 10x10cm, Dicke 8 cm; Splittbett bis 5 cm
Ausführungsart: ausbauen, laden, abfahren und gemäß den gesetzlichen Bestimmungen der Wiederverwertung zuführen
Ausführungsort: öffentlicher Gehweg
Einschließlich: Gebühren für eine fachgerechte Entsorgung
Menge: 17,000 m2

**2.1.110 Grasnarbe abräumen**
Grasnarbe abräumen
Maße: Schichtdicke über 5 cm bis 10 cm.
Ausführungsart: Grasnarbe abräumen, laden, abfahren und entsorgen
Ausführungsort: vorhandene Rasenflächen
Einschließlich: Entsorgung gemäß den gesetzlichen Bestimmungen für Siedlungsabfälle Garten- und Parkabfälle, nicht gefährlich, Abfallschlüssel nach AVV (Abfallverzeichnis-Verordnung) 200201 biologisch abbaubare Abfälle, nicht schadstoffbelastet.
Menge: 10,000 m2

**2.1.120 Straßenablauf Beton abbrechen entsorgen**
Abbruch des Straßenablaufs aus unbewehrtem Beton
Material: Normalbeton, unbewehrt, Gussabdeckung
Maße: Aufsatz 50x50cm, Straßenablauf 10a-5d-1a,
Ausführungsart: Straßenablauf komplett abbrechen im Rahmen einer Totalabbruchmaßnahme, Wichte des Abbruchstoffes DIN EN 1991-1-1 24 kN/m3, Geräteeinsatz ist möglich, Ausführung erschütterungsarm DIN 4150, lärmarm, Lärmpegel max. 80 dB(A), staubarm, aufgenommene Stoffe sammeln, ohne Zerkleinerung, auf LKW des AN laden, transportieren, entsorgen
Ausführungsort: ehemalige Straßenflächen
Einschließlich: Gebühren für eine fachgerechte Entsorgung
Menge: 6,000 St

**2.1.130 Betonfundament, unbewehrt, bis 0,3 m³, abbrechen, entsorgen**
Fundament aus Beton abbrechen und entsorgen
Material: Beton unbewehrt
Maße: bis 70x70x70 cm, entsprechend bis 0,3 m³
Ausführungsort: vorhandenes Einzelfundament im Erdreich
Einschließlich: Freilegen des Fundamentes, Verfüllen des Arbeitsbereiches, Entsorgung gemäß den gesetzlichen Bestimmungen
Menge: 3,000 t

**2.1.140 Betonfundament, bewehrt, bis 0,3 m³, abbrechen, entsorgen**
Fundament aus Beton abbrechen und entsorgen
Material: Beton, bewehrt
Maße: bis 70x70x70 cm, entsprechend bis 0,3 m³
Ausführungsort: vorhandenes Einzelfundament im Erdreich
Einschließlich: Freilegen des Fundamentes, Verfüllen des Arbeitsbereiches, Entsorgung gemäß den gesetzlichen Bestimmungen
Menge: 3,000 t

*Hinweis: Entsorgung Asphalt*

**2.1.150 Asphalt, schadstoffbelastet laden, entsorgen**
Oberbau aus Asphalt entsorgen
Material: teerhaltiges Bitumengemisch, schadstoffbelastet, PAK-Gehalt ≥ 200 mg/kg, Benzo(a)pyrengehalt ≥ 50 mg/kg, gelagert; Abfallschlüssel 17 03 01* (kohlenteerhaltige Bitumengemische), gefährlicher Abfall nach „LAGA - Technische Hinweise zur Einstufung von Abfällen nach ihrer Gefährlichkeit“, Stand 12/2018
Ausführungsart: Laden, transportieren, Übergabe an Entsorger; einschließlich aller Gebühren
Menge: 185,000 t

**2.1.160 Asphalt laden, entsorgen**
Oberbau aus Asphalt entsorgen
Material: teerfreies Bitumengemisch; Abfallschlüssel
17 03 02 (Bitumengemische) nach „LAGA - Technische Hinweise zur Einstufung von Abfällen nach ihrer Gefährlichkeit“, Stand 12/2018
Ausführungsart: Laden, transportieren, Übergabe an Entsorger; einschließlich aller Gebühren
Menge: 60,000 t

#### 2.2 Erdbau

**2.2.10 Oberboden abtragen laden entsorgen Abtrag- D 20 cm**
Oberboden lösen, laden und abfahren
Material: Oberboden, Bodengruppe 2 und 3 DIN 18915
Maße: bis 20 cm
Ausführungsart: Oberboden lösen, laden und abfahren und gemäß den gesetzlichen Bestimmungen verwerten.
Ausführungsort: ehemalige Grünflächen, unter abgeschobener Rasenfläche, Neigung der Flächen 0° bis 20°;
Einschließlich: Gebühren für eine fachgerechte Entsorgung
Menge: 1,500 m3

**2.2.20 Trag-/Frostschutzschicht ausbauen, laden, lagern zu Haufwerksbeprobung**
Vorhandene Tragschicht/Frostschutzschicht ausbauen
Material: Tragschicht/Frostschutzschicht bis 0/56 vorhandener Belagflächen oder Baustraße
Maße: Dicke über 10 bis 50 cm
Ausführungsart: Aufnehmen, Laden und im Baustellenbereich zu einem Haufwerk lagern
Ausführungsort: ehemalige Belagflächen; aus drei Bodenschürfen/1000 m2 Fläche mit einem Volumen von je ca. 5 m3; Lagerung im Bereich der BE-Fläche, Untergrund Asphalt
Einschließlich: Abplanen des Haufwerkes
Anmerkung: die Lage der Schürfe ist mit der Bauleitung festzulegen und zu dokumentieren; das Haufwerk dient der Beprobung durch einen externen Gutachter
Menge: 15,000 m3

**2.2.30 Trag-/Frostschutzschicht ausbauen, laden**
Vorhandene Tragschicht/Frostschutzschicht entfernen
Material: Tragschicht/Frostschutzschicht bis 0/56 vorhandener Belagsflächen oder Baustraße
Maße: Dicke über 10 bis 50 cm
Ausführungsart: Aufnehmen und Laden
Ausführungsort: ehemalige Belagflächen
Einschließlich: Gebühren für eine fachgerechte Entsorgung
Menge: 370,000 m3

**2.2.40 Trag-/Frostschutzschicht entfernen, Handarbeit**
wie vorgenannte Position jedoch Ausführung in Handarbeit
Menge: 2,000 m3

**2.2.50 Boden Bodenklasse 3-5 lösen, laden, lagern zu Haufwerksbeprobung**
Boden ausbauen
Material: Bodenklasse 3 bis 5 nach DIN 18300, ein Homogenbereich
Maße: bis 20 cm
Ausführungsart: Aufnehmen, Laden und im Baustellenbereich zu einem Haufwerk lagern
Ausführungsort: aus drei Bodenschürfen/1000 m2 Fläche mit einem Volumen von je ca. 5 m3
Ausbauort: Baugrundflächen, zur Herstellung von Volumen zur Verbesserung der Tragfähigkeit des Oberbaus; Lagerung im Bereich der BE-Fläche, Untergrund Asphalt
Einschließlich: Abplanen des Haufwerkes
Anmerkung: die Lage der Schürfe ist mit der Bauleitung festzulegen und zu dokumentieren; das Haufwerk dient der Beprobung durch einen externen Gutachter
Menge: 5,000 m3

**2.2.60 Boden Bodenklasse 3-5 lösen, laden**
Boden ausbauen
Material: Bodenklasse 3 bis 5 nach DIN 18300, ein Homogenbereich
Maße: bis 20 cm
Ausführungsart: lösen und laden
Ausbauort: Baugrundflächen, zur Herstellung von Volumen zur Verbesserung der Tragfähigkeit des Oberbaus
Menge: 5,000 m3

**2.2.70 Boden für Schachtbauwerke lösen, wiedereinbauen, lagern T bis 125 cm**
Schachtgruben herstellen
Material:  Frostschutz, Tragschichten, teilweise Auffüllungen und Baugrund; zwei Homogenbereiche
Maße: Aushubtiefe Geländeoberfläche bis 1,25 cm, Breite bis ca. 100 cm, Länge bis ca. 100 cm; Homogenbereich 1 von 0 bis 0,60m, Homogenbereich 2 von 0,60m bis 1,25  m, Bodenverdrängung ca. 90%
Ausführungsart: Boden profilgerecht lösen, seitlich lagern und nach Verlegung der Schachtbauwerke wieder einbauen und verdichten,  überschüssiges Material gesammelt lagern
Ausführungsort: in späteren Verkehrsflächen Bk 1,8 RStO12 als Baugruben für Schachtbauwerke; bis ca. 20 Stück Einzelbereiche verteilt im Baustellenbereich
Menge: 4,000 m3

**2.2.80 Boden für Schachtbauwerke lösen, wiedereinbauen, lagern T 125 bis 170 cm**
Schachtgruben herstellen
Material:  Frostschutz, Tragschichten, teilweise Auffüllungen und Baugrund; zwei Homogenbereiche; Verbau
Maße: Aushubtiefe Geländeoberfläche 125 bis 170 cm, Breite bis ca. 140 cm, Länge bis ca.140 cm;  Homogenbereich 1 von 0 bis 0,60m, Homogenbereich 2 von 0,60m bis 1,70 m, Bodenverdrängung ca. 90%
Ausführungsart: Boden profilgerecht lösen, seitlich lagern und nach Verlegung der Schachtbauwerke wieder einbauen und verdichten,  überschüssiges Material gesammelt lagern
Ausführungsort: in späteren Verkehrsflächen Bk 1,8 RStO12 als Baugruben für Schachtbauwerke; bis ca. 5 Stück Einzelbereiche verteilt im Baustellenbereich
Menge: 3,000 m3

**2.2.90 Boden für Leitungsgraben lösen, wiedereinbauen, lagern, T 60-90cm, B 40-60 cm**
Leitungsgraben herstellen
Material:  Frostschutz, Tragschichten, teilweise Auffüllungen und Baugrund; zwei Homogenbereiche
Maße: Aushubtiefe Geländeoberfläche 60-90 cm, Breite der Grabensohle 40-60cm, Homogenbereich 1 von 0 bis 0,60m,  Homogenbereich 2 von 0,60m bis 0,90m, Bodenverdrängung ca. 10%
Ausführungsart: Boden profilgerecht lösen, seitlich lagern und nach Verlegung der Leitungen wieder einbauen und verdichten,  überschüssiges Material gesammelt lagern
Ausführungsort: in späteren Verkehrsflächen Bk 1,8 RStO12 als Gräben für Wasser-/Regenwasserleitungen
Menge: 22,000 m3

**2.2.100 Boden für Leitungsgraben lösen, wiedereinbauen, lagern, T 80-120cm, B 40-60 cm**
Leitungsgraben herstellen
Material:  Frostschutz, Tragschichten, teilweise Auffüllungen und Baugrund; zwei Homogenbereiche
Maße: Aushubtiefe Geländeoberfläche 80-120 cm, Breite der Grabensohle 40-60cm, Homogenbereich 1 von 0 bis 0,60m,  Homogenbereich 2 von 0,60m bis 0,90m, Bodenverdrängung ca. 10%
Ausführungsart: Boden profilgerecht lösen, seitlich lagern und nach Verlegung der Leitungen wieder einbauen und verdichten,  überschüssiges Material gesammelt lagern
Ausführungsort: in späteren Verkehrsflächen Bk 1,8 RStO12 als Gräben für Wasser-/Regenwasserleitungen
Menge: 16,000 m3

**2.2.110 Leitunsgraben Handaushub**
Leitungsgraben der vorgenannten Position herstellen
jedoch Ausführungsart in Handaushub
Menge: 1,000 m3

**2.2.120 Planum herstellen**
Planum herstellen
Material: Baugrund oder Frostschutz- bzw. Tragschicht Körnung 0/32 bis 0/56
Maße: zulässige Abweichung von der Sollhöhe +/- 3 cm,
Ausführungsart: Planum herstellen, einschließlich Mehraufwand, der dadurch verursacht wird, dass in der Fläche einzelne Ausstattungsgegenstände, Schächte, Bäume u.ä. eingebaut sind.
Ausführungsort: vorhandene Rohplaniefläche
Menge: 665,000 m2

**2.2.130 Planum verdichten unter Belagsflächen**
Planum verdichten
Material: Baugrund oder Frostschutz- bzw. Tragschicht Körnung 0/32 bis 0/56
Maße: Verformungsmodul mind. EV2 45 MN/m2
Ausführungsort: auf vorhandenem Planum, unter zukünftigen Belagsflächen
Menge: 665,000 m2

**2.2.140 Suchgraben herstellen**
Suchgraben herstellen
Material: Homogenbereich 1, heterogene Auffüllungen, unbelastet, nicht schadstoffbelastet
Maße: Tiefe bis 125 cm, Breite bis 60 cm, Länge bis 300 cm
Ausführungsort: vorhandene Rohplanieflächen
Einschließlich: Wiederverfüllen des Arbeitsbereiches
Menge: 5,000 m

**2.2.150 Abplanen von Haufwerk**
Abplanen Haufwerk
Material: organoleptisch auffälliges Erdreich
Ausführungsart: Überdecken mit reißfester Folie und Sichern gegen Windsog
Maße: 1 Stück Haufwerk bis  ca. 50 m3
Einschließlich: Abdecken vor Abtransport und Entsorgen der Folie
Menge: 1,000 St

**2.2.160 Reinigen der Bereitstellungsfläche**
Reinigen der Bereitstellungsfläche des AG nach dem Abtransport aller Haufwerke auf den Zustand vor Beginn der Bereitstellung.
Menge: 50,000 m2

*Hinweis: Entsorgung Bodenmaterial*

**2.2.170 Abfall nicht gefährlich AVV170504 schadstoffbelastet DK0 LKW AN transp. entsorgen Verwertungsanlage bis 100km Vergüt.Entsorg. AN**
Bau- und Abbruchabfälle, Boden und Steine,
nicht gefährlich, Abfallschlüssel nach AVV (Abfallverzeichnis-Verordnung) 170504 Boden/Steine,
schadstoffbelastet, eingestuft  nach Deponieverordnung mit DK 0, TRGS 524, DGUV-Regel 101-004,
auf Baustelle lagernd, laden, mit LKW des AN transportieren, entsorgen, max. Gesamtgewicht ohne Beschränkung, zur Verwertungsanlage, Transportweg bis 100 km, Vergütung der Entsorgung übernimmt AN.
Menge: 2,500 t

**2.2.180 Bodenmaterial BM-0* nicht gefährlich LKW AN transp. entsorgen Verwertungsanlage bis 50km Vergüt.Entsorg. AN**
Bodenmaterial der Klasse BM-0*, nicht gefährlich, Abfallschlüssel nach AVV (Abfallverzeichnis-Verordnung) 170504 Boden/Steine, nicht schadstoffbelastet,
auf Baustelle lagernd, laden, mit LKW des AN transportieren, entsorgen, max. Gesamtgewicht ohne Beschränkung, zur Verwertungsanlage, Transportweg bis 50 km, Vergütung der Entsorgung übernimmt Auftragnehmer.
Menge: 230,000 t

**2.2.190 Bodenmaterial BM-F0* nicht gefährlich LKW AN transp. entsorgen Verwertungsanlage bis 100km Vergüt.Entsorg. AN**
Bodenmaterial der Klasse BM-F0*, nicht gefährlich, Abfallschlüssel nach AVV (Abfallverzeichnis-Verordnung) 170504 Boden/Steine, nicht schadstoffbelastet,
auf Baustelle lagernd, laden, mit LKW des AN transportieren, entsorgen, max. Gesamtgewicht ohne Beschränkung, zur Verwertungsanlage, Transportweg bis 100 km, Vergütung der Entsorgung übernimmt Auftragnehmer.
Menge: 5,000 t

**2.2.200 Bodenmaterial BM-F1 nicht gefährlich LKW AN transp. entsorgen Verwertungsanlage bis 100km Vergüt.Entsorg. AN**
Bodenmaterial der Klasse BM-F1, nicht gefährlich, Abfallschlüssel nach AVV (Abfallverzeichnis-Verordnung) 170504 Boden/Steine, nicht schadstoffbelastet,
auf Baustelle lagernd, laden, mit LKW des AN transportieren, entsorgen, max. Gesamtgewicht ohne Beschränkung, zur Verwertungsanlage, Transportweg bis 100 km, Vergütung der Entsorgung übernimmt Auftragnehmer.
Menge: 580,000 t

**2.2.210 Bodenmaterial BM-F2 nicht gefährlich LKW AN transp. entsorgen Verwertungsanlage bis 100km Vergüt.Entsorg. AN**
Bodenmaterial der Klasse BM-F2, nicht gefährlich, Abfallschlüssel nach AVV (Abfallverzeichnis-Verordnung) 170504 Boden/Steine, nicht schadstoffbelastet,
auf Baustelle lagernd, laden, mit LKW des AN transportieren, entsorgen, max. Gesamtgewicht ohne Beschränkung, zur Verwertungsanlage, Transportweg bis 100 km, Vergütung der Entsorgung übernimmt Auftragnehmer.
Menge: 5,000 t

#### 2.3 Gründung, Unterbau

*Hinweis: Unterbau Beläge*

*Hinweis: Hinweis Frostschutzschicht Recycling*
Es steht dem Bieter frei, statt der Tragschichten aus Schotter  Tragschichten aus Recycling-Material einzubauen.

Vom Auftraggeber können Materialien aus RC-Baustoff unbelastet Z0 in den geforderten Körnungen, gütegesichert, zugelassen werden.

Nachweise sind vor Bestellung vorzulegen.

**2.3.10 Schwere Rammsondierungen, T 4m, durchführen**
Schwere Rammsondierungen durchführen
Material: incl. Bereitstellung der zur Durchführung notwendigen Geräte
Maße: bis Tiefe 4m,
Ausführungsart: als Sondierungen zur Kontrolle der Arbeitsraumverfüllung des Vorunternehmers.
Ausführungsort: in gebäudenaher Baugrubenverfüllung aus Wandkies 0-63 und anstehendem Boden
Anmerkung: Ausführung nur nach Anweisung der Bauleitung, der Zeitpunkt und die Anzahl der Rammsondierungen sind gemeinsam mit der Bauleitung und dem vom AN zu beauftragenden, unabhängigen Bodenprüfinstitut festzulegen.
Menge: 2,000 St

**2.3.20 Kontrollprüfung statischer Lastplattendruckversuch**
Statischen Lastplattendruckversuch durchführen
Material: Bereitstellung der zur Durchführung notwendigen Gerätschaften,
Ausführungsart: Kontrollprüfung ZTV SoB-StB für Verformungsmodul mit statischem Lastplattendruckversuch DIN 18134 durch externes Bodenprüfinstitut auf besondere Anordnung des AG ausführen, Darstellung der Messergebnisse mit Angabe der Werte von EV1 und EV2.
Ausführungsort: anstehender Baugrund und vorhandene Tragschichten ohne Bindemittel,
Einschließlich: Übergabe der Protokolle an den Auftraggeber.
Menge: 5,000 St

**2.3.30 Frostschutzschicht Kies 0/45, bis 45 MN/m2**
Frostschutzschicht herstellen
Material: Kies, Körnung 0/45
Maße: Schichtdicke bis 20 cm, Verformungsmodul EV2 auf der Oberfläche bis 45 MN/m2
Ausführungsort: über Baugrund, nach Ausbau von nicht ausreichend tragfähigem Baugrund, unter zukünftigen Frostschutz- und Tragschichten von Verkehrsflächen bis Belastungsklasse  1,8 RStO12, Asphaltfläche.
Einschließlich: Eigenüberwachung, Übergabe der Protokolle an den Auftraggeber
Bemerkung: Material güteüberwacht, Wasserdurchlässigkeit gemäß DIN 18130
Menge: 120,000 m3

**2.3.40 Frostschutzschicht Kies 0/45, bis 120 MN/m2**
Frostschutzschicht herstellen
Material: Kies, Körnung 0/45
Maße: Schichtdicke bis 35 cm, Verformungsmodul EV2 auf der Oberfläche bis 120 MN/m2
Ausführungsort: über Baugrund, unter zukünftigen Tragschichten von Verkehrsflächen bis Belastungsklasse  1,8 RStO12, Asphaltfläche.
Einschließlich: Eigenüberwachung, Übergabe der Protokolle an den Auftraggeber
Bemerkung: Material güteüberwacht, Wasserdurchlässigkeit gemäß DIN 18130
Menge: 220,000 m3

**2.3.50 Schottertragschicht 0/45, bis 150 MN/m2**
Schottertragschicht herstellen
Material: Splitt-Schottergemisch, Körnung 0/32
Maße: Schichtdicke bis 15 cm, Verformungsmodul EV2 auf der Oberfläche bis EV2 150 MN/m2,
Ausführungsort: über Frostschutzschicht, unter zukünftigen Asphaltflächen bis Belastungsklasse 1,8 RStO12
Einschließlich: Eigenüberwachung, Übergabe der Protokolle an den Auftraggeber
Anmerkung: Material güteüberwacht, Wasserdurchlässigkeit gemäß DIN 18130
Menge: 90,000 m3

**2.3.60 Tragschichtausgleich 0/32, 150 MN/m2**
Tragschichtausgleich herstellen
Material: Schotter, Körnung 0/32
Maße: Schichtdicke bis 15 cm, Verformungsmodul EV2 auf der Oberfläche mind. 150 MN/m2
Ausführungsart: liefern und einbauen, als Tragschichtausgleich
Ausführungsort: über vorhandenen Tragschichten, unter zukünftigen Asphaltflächen bis Belastungsklasse 1,8 RStO12
Einschließlich: Eigenüberwachung, Übergabe der Protokolle an den Auftraggeber
Bemerkung: Material güteüberwacht, Wasserdurchlässigkeit gemäß DIN 18130
Menge: 3,000 m3

#### 2.4 Oberbau, Deckschichten

*Hinweis: Vorbemerkung zu den Belagsarbeiten*
Es gilt DIN 18318.

Für das Bettungsmaterial und die Fugenfüllung sind vor der Bestellung  folgende Nachweise zu führen:
- Frost-Tausalz-Beständigkeit
- Schlagzertrümmerungswert
- Fließkoeffizient
- Anteil gebrochene Oberfläche

Die Filterstabilität in allen Schichten (Fugen- u. Bettungsmaterial, Trag- u. Frostschutzschicht) ist nachzuweisen.

Dem Bauherrn sind 2 Proben des Bettungsmaterials a 10 ltr. zur Rückstellung zu übergeben.

**2.4.10 Betonbord HB 12-15/30 grau Fundament Rückenstütze 2seitig C20/25 D 20cm**
Bordsteinverlauf herstellen
Material: Bordstein aus Beton, DIN EN 1340, Maße DIN 483, Form HB 12-15/30, Farbton grau, Witterungswiderstand A, Abriebwiderstand F, Biegezugfestigkeit S; Fundament und 2-seitiger Rückenstütze aus Beton  C20/25, Dehnstreifen/Fugenfüller Gummigranulat auf Recyclingbasis
Maße: Abschnittlängen 5 bis 40 m, Bettungsdicke 20 cm, Breite der Rückenstütze 15 cm
Ausführungsart: im graden Verlauf, mit erforderlichen durchgehenden Dehnungsfugen; Fugenfüllung
Ausführungsort: Einfassung von Verkehrsflächen bis Belastungsklasse  1,8 RStO12;  angrenzend Betonpflaster, Rinnenplatten
Menge: 23,000 m

**2.4.20 Betonbord HB 12-15/30 grau, Radius 2,70 m**
Bordsteinverlauf herstellen
wie vorgenannte Position jedoch Radius konvex 2,70 m, Abschnittlänge bis 10 m
Menge: 10,000 m

**2.4.30 Betonbord Übergang HB 12-15/30 auf RB 15/22**
Absenker in Bordsteinverlauf herstellen
Material: Bordsteine aus Beton als Übergangssteine, Form HB 12-15/30 auf RB 15/22, Witterungswiderstand A, Abriebwiderstand F, Biegezugfestigkeit S, mit Fundament u. 2-seitiger Rückenstütze aus Beton C20/25 DIN EN 206 und DIN 1045-2
Maße: Bettungsdicke 20 cm, Breite der Rückenstütze 15 cm
Ausführungsart: versetzen in Fundament und 2-seitiger Rückenstütze
Ausführungsort: in Bordsteinverlauf der vorgenannten Positionen
Menge: 2,000 St

**2.4.40 Schnitt Bordstein 12-15/30**
Herstellen von Schnitten
Material: Betonbordsteine 12-15/30
Maße: Schnittwinkel 1-89°
Ausführungsart: mit Nassschneidegerät oder Trennschleifer
Menge: 10,000 St

**2.4.50 Betonbord RB 15/22 grau Fundament Rückenstütze 2seitig C20/25 D 20cm**
Bordsteinverlauf herstellen
Material: Bordstein aus Beton, DIN EN 1340, Maße DIN 483, Form HB 15/22, Farbton grau, Witterungswiderstand A, Abriebwiderstand F, Biegezugfestigkeit S; Fundament und 2-seitiger Rückenstütze aus Beton  C20/25, Dehnstreifen/Fugenfüller Gummigranulat auf Recyclingbasis
Maße: Abschnittlängen 5 bis 30 m, Bettungsdicke 20 cm, Breite der Rückenstütze 15 cm
Ausführungsart: im graden Verlauf, mit erforderlichen durchgehenden Dehnungsfugen; Fugenfüllung
Ausführungsort: Einfassung von Verkehrsflächen bis Belastungsklasse  1,8 RStO12;  angrenzend Betonpflaster, Rinnenplatten
Menge: 100,000 m

**2.4.60 Betonbord RB 15/22 grau, Radius 1,00 m**
Bordsteinverlauf herstellen
Material: Bordstein aus Beton, DIN EN 1340, Maße DIN 483, Form HB 15/22, Farbton grau, Witterungswiderstand A, Abriebwiderstand F, Biegezugfestigkeit S; Dehnstreifen/Fugenfüller Gummigranulat auf Recyclingbasis
Ausführungsart: in gekrümmtem Verlauf, mit Fundament und 2-seitiger Rückenstütze aus Beton  C20/25, erforderlichen durchgehenden Dehnungsfugen; Fugenfüllung
Maße: Radius konvex 1,00 m, Abschnittlängen 3 bis 10 m, Bettungsdicke 20 cm, Breite der Rückenstütze 15 cm,
Ausführungsort: Einfassung von Verkehrsflächen bis Belastungsklasse  1,8 RStO12;  angrenzend Betonpflaster, Rinnenplatten
Menge: 2,000 m

**2.4.70 Betonbord RB 15/22 grau, Radius 2,00 m**
Bordsteinverlauf herstellen
wie vorgenannte Position jedoch Radius konvex 2,00 m
Menge: 3,000 m

**2.4.80 Betonbord RB 15/22 grau, Radius 16,00 m**
Bordsteinverlauf herstellen
wie vorgenannte Position jedoch Radius konvex ca. 16,00 m, Abschnittlängen 5 bis 30 m
Menge: 24,000 m

**2.4.90 Betonbord Übergang RB 15/22 auf Rollstuhl-Überfahrtstein 15/22**
Absenker in Bordsteinverlauf herstellen
Material: Bordsteine aus Beton als Übergangssteine, Form RB 15/22 auf Rollstuhl-Überfahrtstein 15/22, Witterungswiderstand A, Abriebwiderstand F, Biegezugfestigkeit S, mit Fundament und 2-seitiger Rückenstütze aus BetonC20/25 DIN EN 206 und DIN 1045-2
Maße: Übergangslänge 1,0 m, Bettungsdicke 20 cm, Breite der Rückenstütze 15 cm
Ausführungsart: versetzen in Fundament und 2-seitiger Rückenstütze
Ausführungsort: in Bordsteinverlauf der vorgenannten Positionen
Menge: 4,000 St

**2.4.100 Schnitt Bordstein 15/22**
Herstellen von Schnitten
Material: Betonbordsteine 15/22
Maße: Schnittwinkel 1-89°
Ausführungsart: mit Nassschneidegerät oder Trennschleifer
Menge: 15,000 St

**2.4.110 Betonbord Rollstuhl-Überfahrtstein 15/22**
Bordsteinverlauf, barrierefrei, herstellen
Material: Rollstuhl-Überfahrtstein, 15/22, Farbton grau, Witterungswiderstand D, Abriebwiderstand I, Biegezugfestigkeit T, Fundament aus Beton C20/25 DIN EN 206 und DIN 1045-2
Maße: Bettungsdicke 20 cm, Breite der Rückenstütze 15 cm
Ausführungsart: versetzen in Fundament und 2-seitiger Rückenstütze
Ausführungsort: in Bordsteinverlauf der vorgenannten Positionen
Menge: 2,000 m

**2.4.120 Tiefbordstein Beton 8/30/100 cm, ohne Anschlag**
Tiefbordsteinverlauf herstellen
Material: Tiefbordstein aus Beton, Farbe betongrau,
Maße: 8/30/100 cm (Breite/Höhe/Länge); Abschnittlängen zwischen 5 und 50 m
Ausführungsart:  in geradem Verlauf, ohne Anschlag, in Betonfundament C20/25, Dicke 20cm und mit zweiseitiger Rückenstütze, Breite 15cm,
Ausführungsort: über Tragschicht, als Trennung zwischen Vegetationsflächen und Belagsflächen.
Anmerkung: die zur Vegetationsfläche hin gerichtete Rückenstütze ist möglichst steil geneigt auszubilden, um das spätere Verbrennen von Rasen etc. zu minimieren.
Menge: 23,000 m

**2.4.130 Tiefbordstein Beton 8/30/100 cm, mit Anschlag**
Tiefbordsteinverlauf herstellen
Material: Tiefbordstein aus Beton, Farbe betongrau,
Maße: 8/30/100 cm (Breite/Höhe/Länge); Abschnittlänge ca. 5 m
Ausführungsart:  in geradem Verlauf, mit Anschlag, in Betonfundament C20/25, Dicke 20cm und mit zweiseitiger Rückenstütze, Breite 15cm,
Ausführungsort: über Tragschicht, als Einfassung einer Traufkiesfläche
Menge: 10,000 m

**2.4.140 Traufschotterfläche**
Traufschotterfläche herstellen
Material: Granitschotter 16/32, gebrochen, grau
Maße: Schichtdicke ca. 20 cm
Ausführungsart: Einbauen in Traufstreifen als lose Schüttung
Ausführungsort: entlang aufgehenden Bauteilen eines Gebäudes und Einfassungen
Einschließlich: Schutz angrenzender Bauteile
Menge: 1,000 m2

**2.4.150 Rinnenplatten, 15/30/8 cm, gerader Verlauf**
Rinnenplatteverlauf herstellen
Material: Rinnenplatten aus Beton, entsprechend DIN 485,
Maße: Länge 15 cm, Breite 30 cm, Dicke 8 cm; Bettungsdicke 20 cm
Ausführungsart: Rinnenplatten versetzen, engfugig,  in Fundament aus Beton C20/25 DIN EN 206 und DIN 1045-2, mit erforderlichen durchgehenden Bewegungsfugen; zementäre Verfugung der Stöße
Ausführungsort:  als durchgehende Entwässerungsrinne vor Bordsteinverläufen in gradem Verlauf, Abschnittlängen 5 bis 40 m; angrenzend Asphaltflächen bis Belastungsklasse  1,8 RStO12
Anmerkungen: es dürfen keine Zementreste auf den Bauteilen verbleiben
Menge: 60,000 m

**2.4.160 Rinnenplatten, 15/30/8 cm, gekrümmter Verlauf**
Rinnenplatteverlauf herstellen
Wie vorgenannte Position jedoch Radius konvex ca. 16,00 m, Abschnittlängen 5 bis 30 m
Menge: 24,000 m

**2.4.170 Schnitt Rinnenplatte 15/30/8 cm**
Herstellen von Schnitten
Material:  Rinnenplatte 15/30/8 cm
Maße: Schnittwinkel 1-89°
Ausführungsart: mit Nassschneidegerät oder Trennschleifer
Menge: 5,000 St

**2.4.180 Schaumstoffstreifen, hitzebeständig**
Schaumstoffstreifen einbauen
Material: hitzebeständiger Schaumstoffstreifen
Maße: Höhe bis 20 cm, Dicke 4 mm; Abschnittlänge bis 10 m
Ausführungsart: Verkleben nach Herstellervorschrift an aufgehenden Bauteilen aus Stahl vor Asphalteinbau, in zwei Abschnitten
Ausführungsort: Einfassungsprofil aus Stahl  des bauseits vorhandenen Brückenbauwerks; in späteren Verkehrsflächen RStO12 Bk 1,8; zum Anschluss von bituminösen Trag-/Deckschichten
Einschließlich: Reinigen der Klebefläche, Entfernen des Bauteils nach Einbau der angrenzenden Asphaltschichten

Diese Vorgaben erfüllt:

Hersteller: 'Starzonec'

Produkt: 'Starzotec oder gleichwertig'

angebotener Hersteller: '.............................................'

angebotenes Produkt: '...............................................'
Menge: 20,000 m

**2.4.190 Asphalttragschicht AC 32 TN, D 12 cm**
Asphalttragschicht herstellen
Material: Asphaltbetontragschicht ZTV T-StB, Mischgutart AC 32 TN, Bindemittel Straßenbaubitumen 50/70 DIN EN 12591
Maße: Schichtdicke 12 cm
Ausführungsort: über Schottertragschicht, in Verkehrsflächen, Belastungsklasse 1,8 RStO12, zwischen vorhandenen Einfassungen und Schnittkanten zu vorhandenen Asphalttragschichten.
Menge: 610,000 m2

**2.4.200 Zulage Handeinbau in Kleinflächen**
Zulage zu vorgenannter Position für
Handeinbau in Kleinflächen bis ca. 20 m2.
Menge: 10,000 m2

**2.4.210 Untergrund reinigen**
Reinigen des Untergrundes von grober Verschmutzung
Ausführungsart: Reinigen durch Abkehren, zur Verbesserung der Haftung
Ausführungsort: Aspahlttragschicht
Einschließlich: anfallende Stoffe im Behälter des AN sammeln und entsorgen, Entsorgung gemäß den gesetzlichen Bestimmungen
Menge: 610,000 m2

**2.4.220 Bitumenhaltiges Bindemittel**
Bitumenhaltiges Bindemittel aufsprühen
Material: Bitumen-Haftkleber, Bindemittel = C40BF1-S.
Maße: Bindemittelmenge 300 g/m2
Ausführungsart: Bitumenemulsion zur Herstellung des Schichtenverbundes vor Einbau Asphaltdeckschicht aufsprühen.
Ausführungsort: Asphalttragschicht, in Verkehrsflächen der Belastungsklassen bis 1,8 RStO12
Einschließlich: Schutz von angrenzenden Bauteilen
Menge: 610,000 m2

**2.4.230 Asphaltbetondeckschicht AC 11 DN, D 4 cm**
Asphaltbetondeckschicht herstellen
Material: Asphaltbeton ZTV Asphalt-StB, Mischgutart AC 11 DN, Bindemittel Straßenbaubitumen 50/70 TL Bitumen-StB und DIN EN 12591,
Maße: Schichtdicke 4 cm
Ausführungsort: über Asphalttragschicht, in Fahrbahnen Belastungsklasse 1,8 RStO12, zwischen vorhandenen Einfassungen und Schnittkanten zu vorhandenen Asphalttragschichten
Menge: 610,000 m2

**2.4.240 Zulage Handeinbau in Kleinflächen**
Zulage zu vorgenannter Position für
Handeinbau in Kleinflächen bis ca. 20 m2.
Menge: 10,000 m2

**2.4.250 Anschluss mit Fugenband herstellen**
Anschluss mit Fugenband herstellen
Material: anschmelzbares Fugenband, heiß verarbeitbare Fugenmasse Typ N 1
Maße: Dicke der Asphaltdeckschicht 4,0 cm, Breite des Fugenbandes 10 mm
Ausführungsort: Anschluss an bestehende Decke mit Längs- und Querfuge
Ausführungsart: Einzellängen zwischen 2 und 30 m.
Einschließlich: zuvor aufgetragenem Voranstrichmittel
Menge: 60,000 m

*Hinweis: Bereich Bushaltestelle*
Nachfolgen beschriebene Leistungen werden an einer vorhandenen Bushaltestelle erbracht (siehe Vorbemerkungen)

**2.4.260 Tragschichtausgleich 0/32, 150 MN/m2**
Tragschichtausgleich herstellen
Material: Schotter, Körnung 0/32
Maße: Schichtdicke bis 15 cm, Verformungsmodul EV2 auf der Oberfläche mind. 150 MN/m2
Ausführungsart: liefern und einbauen, als Tragschichtausgleich
Ausführungsort: über vorhandenen Tragschichten, unter zukünftigen Asphaltflächen bis Belastungsklasse 1,8 RStO12
Einschließlich: Eigenüberwachung, Übergabe der Protokolle an den Auftraggeber
Bemerkung: Material güteüberwacht, Wasserdurchlässigkeit gemäß DIN 18130
Menge: 3,000 m3

**2.4.270 Bordsteinverlauf Kasseler Sonderbord**
Bordsteinverlauf  für Bushaltestelle herstellen
Material: Profilstein aus Beton C 35/45, XF4 gem. DIN EN 1340, Typ: -DIU- DIN 483, Kasseler Sonderbord (R), Farbe der Oberfläche weiß, mit breiter, rautenförmig genoppter Auftrittsfläche, ausgerundet zur Fahrbahn, Profilstein mit horizontaler Auffahrfläche, ausgerundetem Übergang zur 75° schrägen Anfahrfläche (Kassler Sonderbord); Dehnstreifen/Fugenfüller Gummigranulat auf Recyclingbasis
Maße: Einstieghöhe 21cm, Breite 44,0cm, Höhe 36,4cm, Länge 100,0 cm (Nennlänge inkl. 5 mm Fuge), Auftrittsfläche 29 cm, Einbautiefe 15 cm unter OK Straßenniveau
Ausführungsart: Bordstein  höhen- und fluchtgerecht einbauen in 20cm Betonfundament mit 15cm breiter Rückenstütze, einschließlich erforderlicher Dehnfugen
Ausführungsort: Bereich Bushaltestelle, über Schottertragschicht, innerhalb eines ehemaligen Bordsteinverlaufes HB 12-15/30
Menge: 12,000 m

**2.4.280 Rampensatz für Kasseler Sonderbord**
Rampensatz für Kasseler Sonderbord einbauen
Material: Profilsteine aus Beton C 35/45, XF4 gem. DIN EN 1340, Typ: -DIU- DIN 483, Kasseler Sonderbord (R) - Rampensatz rechts/links, Farbe der Oberfläche weiß, mit breiter, rautenförmig genoppter Auftrittsfläche
Maße: Gesamtlänge 1,50 m, obere Anschlusshöhe 21cm und untere Anschlusshöhe 12 cm
Ausführungsart: Rampensatz  höhen- und fluchtgerecht einbauen in 20cm Betonfundament mit 15cm breiter Rückenstütze, einschließlich erforderlicher Dehnfugen
Ausführungsort: Rampen am Anfang und Ende der  Bushaltestelle, über Schottertragschicht, innerhalb eines ehemaligen Bordsteinverlaufes HB 12-15/30, als Übergang von Kassler Sonderbord zu vorhandenem Hochbordstein
Menge: 2,000 St

**2.4.290 Betonbord Übergang HB 12-15/30 auf Rollstuhl-Überfahrtstein 15/22**
Absenker in Bordsteinverlauf herstellen
Material: Bordsteine aus Beton als Übergangssteine, Form HB 12-15/30 auf Rollstuhl-Überfahrtstein 15/22, Witterungswiderstand A, Abriebwiderstand F, Biegezugfestigkeit S, mit Fundament u. 2-seitiger Rückenstütze aus Beton C20/25 DIN EN 206 und DIN 1045-2
Maße: Übergangslänge 1,5 m, Bettungsdicke 20 cm, Breite der Rückenstütze 15 cm; Radius ca. 11 m
Ausführungsart: versetzen in Fundament und 2-seitiger Rückenstütze, in radialem Verlauf
Ausführungsort: in Bordsteinverlauf, Kurve, Übergang  zwischen Kassler Sonderbord und Rollstuhlüberfahrtstein
Menge: 2,000 St

**2.4.300 Betonbord Rollstuhl-Überfahrtstein 15/22**
Bordsteinverlauf, barrierefrei, herstellen
Material: Rollstuhl-Überfahrtstein, 15/22, Farbton grau, Witterungswiderstand D, Abriebwiderstand I, Biegezugfestigkeit T, Fundament aus Beton C20/25 DIN EN 206 und DIN 1045-2
Maße: Bettungsdicke 20 cm, Breite der Rückenstütze 15 cm
Ausführungsart: versetzen in Fundament und 2-seitiger Rückenstütze, in radialem Verlauf
Ausführungsort: in Bordsteinverlauf der vorgenannten Positionen
Ausführungsort: in Bordsteinverlauf, Kurve,  zwischen Übergangssteinen der vorgenannten Position
Menge: 3,000 m

**2.4.310 Betonbord HB 12-15/30 grau Fundament Rückenstütze 2seitig C20/25 D 20cm**
Bordsteinverlauf herstellen
Material: Bordstein aus Beton, DIN EN 1340, Maße DIN 483, Form HB 12-15/30, Farbton grau, Witterungswiderstand A, Abriebwiderstand F, Biegezugfestigkeit S; Fundament und 2-seitiger Rückenstütze aus Beton  C20/25, Dehnstreifen/Fugenfüller Gummigranulat auf Recyclingbasis
Maße: Abschnittlängen 5 bis 40 m, Bettungsdicke 20 cm, Breite der Rückenstütze 15 cm
Ausführungsart: im graden Verlauf, mit erforderlichen durchgehenden Dehnungsfugen; Fugenfüllung
Ausführungsort: Einfassung von Verkehrsflächen bis Belastungsklasse  1,8 RStO12;  angrenzend Asphaltflächen
Menge: 1,000 m

**2.4.320 Schnitt Bordstein 12-15/30**
Herstellen von Schnitten
Material: Betonbordsteine 12-15/30
Maße: Schnittwinkel 1-89°
Ausführungsart: mit Nassschneidegerät oder Trennschleifer
Menge: 3,000 St

**2.4.330 Asphalttragschicht AC 32 TN, D 12 cm**
Asphalttragschicht herstellen
Material: Asphaltbetontragschicht ZTV T-StB, Mischgutart AC 32 TN, Bindemittel Straßenbaubitumen 50/70 DIN EN 12591
Maße: Schichtdicke 12 cm
Ausführungsort: über Schottertragschicht, in Verkehrsflächen, Belastungsklasse 1,8 RStO12, zwischen vorhandenen Einfassungen und Schnittkanten zu vorhandenen Asphalttragschichten.
Menge: 27,000 m2

**2.4.340 Untergrund reinigen**
Reinigen des Untergrundes von grober Verschmutzung
Ausführungsart: Reinigen durch Abkehren, zur Verbesserung der Haftung
Ausführungsort: Aspahlttragschicht
Einschließlich: anfallende Stoffe im Behälter des AN sammeln und entsorgen, Entsorgung gemäß den gesetzlichen Bestimmungen
Menge: 27,000 m2

**2.4.350 Bitumenhaltiges Bindemittel**
Bitumenhaltiges Bindemittel aufsprühen
Material: Bitumen-Haftkleber, Bindemittel = C40BF1-S.
Maße: Bindemittelmenge 300 g/m2
Ausführungsart: Bitumenemulsion zur Herstellung des Schichtenverbundes vor Einbau Asphaltdeckschicht aufsprühen.
Ausführungsort: Asphalttragschicht, in Verkehrsflächen der Belastungsklassen bis 1,8 RStO12
Einschließlich: Schutz von angrenzenden Bauteilen
Menge: 27,000 m2

**2.4.360 Asphaltbetondeckschicht AC 11 DN, D 4 cm**
Asphaltbetondeckschicht herstellen
Material: Asphaltbeton ZTV Asphalt-StB, Mischgutart AC 11 DN, Bindemittel Straßenbaubitumen 50/70 TL Bitumen-StB und DIN EN 12591,
Maße: Schichtdicke 4 cm
Ausführungsort: über Asphalttragschicht, in Fahrbahnen Belastungsklasse 1,8 RStO12, zwischen vorhandenen Einfassungen und Schnittkanten zu vorhandenen Asphalttragschichten
Menge: 27,000 m2

**2.4.370 Anschluss mit Fugenband herstellen**
Anschluss mit Fugenband herstellen
Material: anschmelzbares Fugenband, heiß verarbeitbare Fugenmasse Typ N 1
Maße: Dicke der Asphaltdeckschicht 4,0 cm, Breite des Fugenbandes 10 mm
Ausführungsort: Anschluss an bestehende Decke mit Längs- und Querfuge
Ausführungsart: Einzellängen zwischen 2 und 30 m.
Einschließlich: zuvor aufgetragenem Voranstrichmittel
Menge: 28,000 m

#### 2.5 Technische Anlagen

**2.5.10 Schacht Beton-/Stahlbetonfertigteile DN1000, T ca. 1,70 m**
Fertigteilschacht herstellen
Material: Fertigteilschacht mit Schachthals einschließlich Schachtabdeckung, der Öffnungen für die Rohranschlüsse sowie erforderlichen Auflageringen herstellen; Steigeisen zweiläufig nach DIN 1212, 4 St/ m; Fugendichtung mit integriertem Dichtungssystem aus Elastomeren und Lastübertragungsring. Schachtsohle Gerinne und Auftritt monolitisch in einem Guss aus leicht verdichtetem Beton
C 40/50, einschl. werkseitig einbetonierten Anschlussstücken für gelenkige Einbindung der Zu- und Abläufe, Gerinne gekrümmt, 1 Zulauf DN400 (PP), 1 Ablauf DN400 (PP); Schachtabdeckung  DIN 4271 mit rundem Rahmen, B 125, ein Auflagering; Auflager des Schachtbauwerkes aus Beton C 8 /10
Maße: Schacht DU = 1000 mm, lichte Schachttiefe über 1,25 bis 1,75 m, Dicke Auflager Beton  10 cm, Wandstärke mindestens 15 cm, Wassereindringtiefe < 20 mm; Schachtabdeckung mit lichter Weite mindestens 610 mm
Ausführungsart: Liefern und einbauen
Ausführungsort: vorhandene Schachtgruben bis Tiefe 1,70 m, in späteren Verkehrsflächen gem. RStO12 Bk 1,8
Einschließlich: Schutz des Bauwerkes vor Eintritt von Fremdmaterial
Menge: 1,000 St

**2.5.20 Betonteilkombination für Straßenablauf 1a-5c-2x6a-10a, Aufsatz 500/500 D400**
Straßenablauf setzen
Material: Betonteilkombination für Straßenablauf für quadratischen Aufsatz, ohne Schlammraum, mit verzinktem Eimer, DIN 4052 - 1a - 5c (195 mm hoch) - 2x 6a (je 295 mm hoch) - 10a für quadratische Aufsätze, Abfluss im Boden mit Steckmuffe; Auflager aus Beton C 8 /10; Gussaufsatz D1 500x500 mm, D400  mit dämpfender Einlage und Zinkeimer, Pultform,
Maße: Auflagerdicke 10 cm
Ausführungsart: Straßenablauf auf Betonauflager versetzen, Fugen mit Mörtel MG III nach DIN 1053 dichten und glattstreichen; Gussaufsatz aufsetzen und mit Schachtkopfmörtel glattsterichen
Ausführungsort: vorhandene Schachtgruben bis Tiefe 1,70 m, in späteren Verkehrsflächen gem. RStO12 Bk 1,8
Einschließlich: Schutz des Bauwerkes vor Eintritt von Fremdmaterial
Menge: 7,000 St

**2.5.30 Filtersystem einbauen**
Filtersystem einbauen
Material: Filtersystem zur Behandlung des Niederschlagswassers in Straßenabläufen; Einzugsgebiet 400 m², Wirkungsgrad Stoffrückhalt von ASF63: 47 %
Ausführungsart: in Straßenabläufe der vorgenannten Position einbauen nach Herstellervorschrift

Diese Vorgaben erfüllt:

Hersteller: 'Funke Gruppe'

Produkt: 'Innolet 500x500 quadratisch in gekürzter Form oder gleichwertig'

angebotener Hersteller: '.............................................'

angebotenes Produkt: '...............................................'
Menge: 7,000 St

**2.5.40 Entwässerungsleitung DN 150, Tiefe bis 80 cm**
Entwässerungsleitung herstellen
Material: KG PP-Kanalrohre aus Polypropylen als Vollwandrohr für Oberflächenwasser, mit angeformter gummiringverdichteter Steckmuffe, mit Abdichtung, güteüberwacht, Farbe grün
Maße: Nennweite: DN 150
Ausführungsart: Entwässerungskanalarbeiten nach DIN 18306, DIN/EN und DIN 4033 mit Herstellen eines geschlossenen Rohrstrangs, in geradem Verlauf, verlegen in Sandbettung, Stranglängen bis 1 bis 25 m
Ausführungsort: vorhandene Gräben, Grabentiefe bis 80 cm
Einschließlich: Schutz des Leitungsstranges vor Eintritt von Fremdmaterial
Menge: 55,000 m

**2.5.50 Anschluss Entwässerungsleitung DN 150**
Anschluss von Entwässerungsleitung herstellen
Material: KG PP-Kanalrohre für Oberflächenwasser
Maße: DN 150
Ausführungsart: Anschluss an vorhandenen Abzweig, vorhandenes Rohr oder vorhandenen Schacht
Ausführungsort: vorhandene Gräben, Grabentiefe bis 80 cm
Einschließlich: Schutz der Anschlusspunkte vor Eintritt von Fremdmaterial.
Menge: 5,000 St

**2.5.60 Richtungswechsel 15°-90° DN 150**
Richtungswechsel in Entwässerungsleitung einbauen
Material: KG PP-Rohrbogen 15°-90°, Formstück, Steckverbindung, güteüberwacht
Maße: DN 150
Ausführungsart: Richtungswechsel herstellen durch Einbau von Rohrbögen im Zuge des Baus eines Leitungsstranges entsprechender Dimension
Ausführungsort: vorhandene Gräben, Grabentiefe bis 80 cm
Menge: 5,000 St

**2.5.70 Abzweig 45°-87° DN 150**
Abzweig in Entwässerungsleitung einbauen
Material: KG PP-Abzweig 45°-87°, Formstück, Steckverbindung, güteüberwacht
Maße: DN 150
Ausführungsart: Verbindung von Regenwasserleitungen durch Einbau von Einfachabzweig im Zuge des Baus eines Leitungsstranges entsprechender Dimension herstellen
Ausführungsort: vorhandene Gräben, Grabentiefe bis 80 cm
Menge: 2,000 St

**2.5.80 Übergang DN 150>DN 200**
Übergang in Entwässerungsleitung einbauen
Material: KG PP-Übergang DN 150>DN 200, Formstück, Steckverbindung, güteüberwacht
Ausführungsart: Übergang im Zuge des Baus eines Leitungsstranges entsprechender Dimensionen herstellen
Ausführungsort: vorhandene Gräben, Grabentiefe bis 80 cm
Menge: 2,000 St

**2.5.90 Entwässerungsleitung DN 200, Tiefe bis 80 cm**
Entwässerungsleitung herstellen
Material: KG PP-Kanalrohre aus Polypropylen als Vollwandrohr für Oberflächenwasser, mit angeformter gummiringverdichteter Steckmuffe, mit Abdichtung, güteüberwacht, Farbe grün
Maße: Nennweite: DN 200
Ausführungsart: Entwässerungskanalarbeiten nach DIN 18306, DIN/EN und DIN 4033 mit Herstellen eines geschlossenen Rohrstrangs, in geradem Verlauf, verlegen in Sandbettung, Stranglängen bis 1 bis 15 m
Ausführungsort: vorhandene Gräben, Grabentiefe bis 80 cm
Einschließlich: Schutz des Leitungsstranges vor Eintritt von Fremdmaterial
Menge: 16,000 m

**2.5.100 Anschluss Entwässerungsleitung DN 200**
Anschluss von Entwässerungsleitung herstellen
Material: KG PP-Kanalrohre für Oberflächenwasser
Maße: DN 200
Ausführungsart: Anschluss an vorhandenen Abzweig, vorhandenes Rohr oder vorhandenen Schacht
Ausführungsort: vorhandene Gräben, Grabentiefe bis 80 cm
Einschließlich: Schutz der Anschlusspunkte vor Eintritt von Fremdmaterial.
Menge: 2,000 St

**2.5.110 Richtungswechsel 15°-90° DN 200**
Richtungswechsel in Entwässerungsleitung einbauen
Material: KG PP-Rohrbogen 15°-90°, Formstück, Steckverbindung, güteüberwacht
Maße: DN 200
Ausführungsart: Richtungswechsel herstellen durch Einbau von Rohrbögen im Zuge des Baus eines Leitungsstranges entsprechender Dimension
Ausführungsort: vorhandene Gräben, Grabentiefe bis 80 cm
Menge: 5,000 St

**2.5.120 Abzweig 45°-87° DN 200**
Abzweig in Entwässerungsleitung einbauen
Material: KG PP-Abzweig 45°-87°, Formstück, Steckverbindung, güteüberwacht
Maße: DN 200
Ausführungsart: Verbindung von Regenwasserleitungen durch Einbau von Einfachabzweig im Zuge des Baus eines Leitungsstranges entsprechender Dimension herstellen
Ausführungsort: vorhandene Gräben, Grabentiefe bis 80 cm
Menge: 1,000 St

**2.5.130 Entwässerungsleitung DN 400, Tiefe bis 150 cm**
Entwässerungsleitung herstellen
Material: KG PP-Kanalrohre aus Polypropylen als Vollwandrohr für Oberflächenwasser, mit angeformter gummiringverdichteter Steckmuffe, mit Abdichtung, güteüberwacht, Farbe grün
Maße: Nennweite: DN 400
Ausführungsart: Entwässerungskanalarbeiten nach DIN 18306, DIN/EN und DIN 4033 mit Herstellen eines geschlossenen Rohrstrangs, in geradem Verlauf, verlegen in Sandbettung, Stranglängen bis 15 m
Ausführungsort: vorhandene Gräben, Grabentiefe bis 150 cm
Einschließlich: Schutz des Leitungsstranges vor Eintritt von Fremdmaterial
Menge: 13,000 m

**2.5.140 Anschluss Entwässerungsleitung DN 400**
Anschluss von Entwässerungsleitung herstellen
Material: KG PP-Kanalrohre für Oberflächenwasser
Maße: DN 400
Ausführungsart: Anschluss an vorhandenen Abzweig, vorhandenes Rohr oder vorhandenen Schacht
Ausführungsort: vorhandene Gräben, Grabentiefe bis 150 cm
Einschließlich: Schutz der Anschlusspunkte vor Eintritt von Fremdmaterial.
Menge: 2,000 St

**2.5.150 Richtungswechsel 15°-90° DN 400**
Richtungswechsel in Entwässerungsleitung einbauen
Material: KG PP-Rohrbogen 15°-90°, Formstück, Steckverbindung, güteüberwacht
Maße: DN 400
Ausführungsart: Richtungswechsel herstellen durch Einbau von Rohrbögen im Zuge des Baus eines Leitungsstranges entsprechender Dimension
Ausführungsort: vorhandene Gräben, Grabentiefe bis 150 cm
Menge: 2,000 St

**2.5.160 Abzweig 45°-87° DN 400>DN 150**
Abzweig in Entwässerungsleitung einbauen
Material: KG PP-Abzweig 45°-87°, Formstücke, Steckverbindung, güteüberwacht
Maße: DN 400>DN 150
Ausführungsart: Verbindung von Regenwasserleitungen durch Einbau von Einfachabzweig im Zuge des Baus eines Leitungsstranges entsprechender Dimension herstellen
Ausführungsort: vorhandene Gräben, Grabentiefe bis 150 cm
Menge: 3,000 St

**2.5.170 Leitungszone Rohre herstellen**
Leitungszone Rohre herstellen
Material: Kies-, oder Sandmaterial nach DIN EN 1610
Maße: Dicke bis 50 cm
Ausführungsart: Material in Leitungsgraben einbauen und verdichten, Einbau im Zuge der Verlegung von Ver- und Entsorgungsleitungen, Herstellen der unteren und restlichen (seitlich und oberhalb des Rohres) Leitungszone satt gegen die Grabenwände bis 15cm über OK Rohr oder Leitung
Ausführungsort: vorhandene Leitungsgräben, Tiefe bis 60cm, Breite 40-60cm
Menge: 21,000 m3

**2.5.180 Abwassersystem spülen**
Abwassersystems spülen
Material: Leitungsstrang aus PP-Rohren mit Richtungswechseln
Maße: DN 150 bis DN 300, Stranglänge bis 70 m
Ausführungsart: in Abschnitten entsprechend des Baufortschrittes
Einschließlich: Beistellung von Verschlusstopfen sowie der notwendigen Medien, Anfertigen eines Spülprotokolls
Menge: 84,000 m

**2.5.190 Wasserdichtigkeitsprüfung PVC bis DN 300**
Dichtigkeitsprüfung DIN 4033 der Entwässerungsleitung
durchführen
Material: Leitungsstrang des Abwasserkanales als Regenwasserkanal aus PP-Rohren mit Richtungswechseln
Maße: bis DN 300, Stranglänge 1-25 m
Ausführungsart: Prüfen nur der Rohrverbindungen nach Fertigstellung des Leitungssystems, Prüfung mit Druckluft
Einschließlich: Druckluft liefern und schadlos beseitigen, aller erforderlichen Anlagen, Abdichtungen, Verankerungen und Rohrverschlüsse sowie der notwendigen Medien, Anfertigen eines Prüfungsprotokolls; Dokumentation der Dichtheitsprüfung je Haltung/Leitung mittels Prüfprotokoll, aufbereitet gemäß ATV-DVWK M 143 Teil 6.
Anmerkung: Dichtigkeitsprüfung bezieht sich auf die in den vorgenannten Positionen genannten Stranglängen der aller Rohrdimensionen. Die Dichtheitsprobe hat vor dem Verfüllen der Rohrgräben bzw. des Arbeitsraumes zu erfolgen. Das Ergebnis ist zu protokollieren und der Bauherrschaft umgehend zu übergeben.
Menge: 84,000 m

**2.5.200 Schachtabdeckung höher setzen bis 10 cm**
Schachtabdeckung anpassen
Material: Schmutz- oder Regenwasserschachtabdeckung, BEGU-Rahmen mit BEGU-Deckel, Durchmesser bis 850 mm, Schachtabdeckung bauseits vorhanden
Maße: Höhenänderung  bis 10 cm
Ausführungsart: Abdeckungen höher setzen, Ausführung mit Auflageringen DIN 4034-2, Höhe 80 mm, versetzen in Mörtel MG III, neue Flächen verputzen mit MG III, Oberfläche abreiben
Ausführungsort: bauseits vorhandene Schächte mit Schachtabdeckungen
Menge: 1,000 St

**2.5.210 Schachtabdeckung tiefer setzen bis 10 cm**
Schachtabdeckung anpassen
Material: Schmutz- oder Regenwasserschachtabdeckung, BEGU-Rahmen mit BEGU-Deckel, Durchmesser bis 850 mm, Schachtabdeckung bauseits vorhanden
Maße: Höhenänderung bis 10 cm
Ausführungsart: Abdeckungen tiefer setzen, Entnahme eines Auflageringes, Höhe 80 mm, versetzen in Mörtel MG III, neue Flächen verputzen mit MG III, Oberfläche abreiben
Ausführungsort: bauseits vorhandene Schächte mit Schachtabdeckungen
Menge: 1,000 St

**2.5.220 Straßenkappe höher/tiefer setzen bis 10 cm**
Straßenkappe anpassen
Material: Schieberkappe mit Auflager bauseits vorhanden
Maße: Höhenänderung  bis +/-10 cm
Ausführungsart: versetzen auf Auflager
Ausführungsort: bauseits vorhandene Straßenkappen
Menge: 5,000 St

**2.5.230 Bestandsplan Leitungen**
Bestandsplan Leitungen herstellen
Regenwasserleitungen nach Lage und Höhe einmessen, nach GK-Koordinatensystem, Bestandsplan herstellen und als dxf-Datei oder dwg-Datei sowie PDF-Datei  übergeben.
Festpunkte werden dem Auftragnehmer zur Verfügung gestellt. Einmessen der Schachtdeckel, Sohle, Zu- und Ableitungen jeweils nach Lage und Höhe. Zu- und Abläufe mit Kanalstab messen. Vorgenanntes Leitungssystem.
Menge: 1,000 St

#### 2.6 Stunden und Stoffe Verkehrsanlagen

*Hinweis: Hinweis allgemein*
Stundenlohnarbeiten für Unvorhergesehenes dürfen nur auf Anweisung durch die Bauleitung durchgeführt werden.
Die vom Auftragnehmer oder seinem Bevollmächtigten unterschriebenen Stundenlohnzettel müssen für jeden Kalendertag getrennt ausgestellt sein und sind noch am Tag der Leistungserbringung dem bauleitenden Architekturbüro zur Anerkennung per Fax zu übermitteln. Nachträglich eingereichte
Stundenlohnzettel werden nicht anerkannt. Die Original-Rapportzettel sind erst mit der Schlussrechnung einzureichen.

Stundenlohnzettel müssen erkennen lassen:
- Vor- und Zuname der Arbeiter
- Beruf
- Lohngruppe lt. Tarif
- Arbeitsleistung nach Zeit, Ort, Dauer
- Verbrauch an Baustoffen
- Benutzung von Maschinen und Geräten mit Leistungsangabe nach Zeit, Ort und Dauer der Benutzung.

Preise für Geräte verstehen sich einschließlich Bedienung, sowie erforderlichem An- und Abtransport; vergütet werden nur reine Betriebsstunden. Preise für Materialien verstehen sich einschließlich Lieferung auf die Baustelle.

*Hinweis: Hinweis Stundenlohnarbeiten*
Für Stundenlohnarbeiten gelten Nr. 5 und Nr. 18 EVM (B)
ZVB/E.
Im Stundenverrechnungssatz sind enthalten:
- Lohn- und Gehaltskosten,
- Lohn- und Gehaltsnebenkosten (z.B. Auslösungen,
Wegegelder, Wegzeitentschädigung,
Fahrkostenerstattung),
- Sozialkosten einschl. Sozialkassenbeiträge,
- Gemeinkostenanteile,
- Gewinn.
Zuschläge zu den Verrechnungssätzen für vom Auftraggeber angeordnete oder zu vertretende Nacht-, Sonntags-, Feiertags- und Mehrarbeit (Überstunden) sind gesondert nachzuweisen; sie werden in Höhe der tatsächlich angefallenen tariflichen Mehrkosten zuzüglich dem Beitrag zur gesetzlichen Unfallversicherung vergütet.
Bei Mehrarbeit (Überstunden) werden zusätzlich die Sozialkosten vergütet.
Der Bieter versichert, dass die angebotenen Stundenlohnverrechnungssätze sowie die angebotenen Stoffpreise die etwa bestehenden Listenpreise nicht überschreiten.

**2.6.10 Stundenlohnarbeiten Arbeiter/-in**
Stundenlohnarbeiten durch Arbeitskräfte auf Anordnung des Auftraggebers ausführen, der Verrechnungssatz für die jeweilige Arbeitskraft umfasst sämtliche Aufwendungen wie Lohn- und Gehaltskosten, Lohn- und Gehaltsnebenkosten, Zuschläge, lohngebundene und lohnabhängige Kosten, sonstige Sozialkosten, Gemeinkosten, Wagnis und Gewinn. Erschwerniszuschläge sowie Zuschläge für Überstunden, Nacht-, Sonntags- und Feiertagsarbeit werden gesondert vergütet.

Qualifikation: Arbeiter/-in
Menge: 20,000 h

**2.6.20 Stundenlohnarbeiten Baufacharbeiter/-in**
Stundenlohnarbeiten durch Arbeitskräfte auf Anordnung des Auftraggebers ausführen

Qualifikation: Baufacharbeiter/-in.
Menge: 10,000 h

**2.6.30 Stundenlohnarbeiten Bauvorarbeiter/-in**
Stundenlohnarbeiten durch Arbeitskräfte auf Anordnung des Auftraggebers ausführen

Qualifikation: Bauvorarbeiter/-in.
Menge: 5,000 h

**2.6.40 Hydraulikbagger bis 1,5 m3**
Bagger mit Fahrer, bis 1,5 m3 Löffelinhalt
Menge: 5,000 h

**2.6.50 Hydraulikbagger über 1,5 m3**
Bagger mit Fahrer, über 1,5 m3 Löffelinhalt
Menge: 1,000 h

**2.6.60 LKW einschl. Fahrer/-in 1-3,5t**
LKW, mit Fahrer/-in, Nutzlast 1 bis 3,5 t.
Menge: 5,000 h

**2.6.70 LKW einschl. Fahrer/-in 5-8t**
LKW, mit Fahrer/-in, Nutzlast 5 bis 8 t.
Menge: 1,000 h

**2.6.80 LKW einschl. Fahrer/-in 8-12t**
LKW-Kipper, mit Fahrer/-in, Nutzlast 8 bis 12 t.
Menge: 1,000 h

**2.6.90 LKW einsetzen Fahrer 12-20t**
LKW, mit Fahrer/-in, Nutzlast 12 bis 20t.
Menge: 1,000 h

**2.6.100 Radlader einschl. Fahrer/-in m. Fahrer bis 18 kW**
Radlader, mit Fahrer, Motorleistung bis 18 kW.
Menge: 5,000 h

**2.6.110 Minibagger einschl. Fahrer/-in m. Fahrer m. Tieflöffel**
Minibagger, mit Fahrer, Fahrwerk mit Ketten, mit Tieflöffel.
Menge: 5,000 h

**2.6.120 Kompressor m. Bedienungspersonal bis 3m3/min**
Kompressor, mit Bedienungspersonal,
Leistung bis 3 m³/min, ein Abbruchhammer.
Menge: 1,000 h

**2.6.130 Rüttler bis 0,75t**
Flächenrüttler mit Bedienpersonal, bis 0,75 t
Menge: 1,000 h

**2.6.140 Vibrationsstampfer m. Bedienungspersonal**
Vibrationsstampfer, mit Bedienungspersonal
Menge: 1,000 h

**2.6.150 Trennschleifer Trennscheiben Bedienungspersonal einsetzen Stein**
Trennschleifer einschl. Trennscheiben,
mit Bedienungspersonal
Menge: 1,000 h

**2.6.160 Elektrohammer vorhalten**
Elektrohammer vorhalten,
mit Bedienungspersonal
Menge: 1,000 h

**2.6.170 Kernbohrgerät**
Kernbohrgerät vorhalten,
mit Bedienungspersonal
Menge: 1,000 h

**2.6.180 liefern und abladen Schotter 0/45**
Stoffe liefern und abladen, Schotter, Körnung 0/45, auch Kleinmengen.
Menge: 1,000 m3

**2.6.190 liefern und abladen Splitt 2/5**
Stoffe liefern und abladen, Splitt, Körnung 2/5, auch Kleinmengen.
Menge: 1,000 m3

**2.6.200 Beton C12/15 mit 240 kg CEM 32,5**
Beton C12/15 mit 240 kg CEM 32,5, auch Kleinmengen
Menge: 1,000 m3

### 3 Freianlagen

#### 3.1 Sonstige Außenanlagen

**3.1.10 Asphalt schneiden und trennen, bis 18 cm, schadstoffbelastet**
Oberbau aus Asphalt schneiden, trennen
Material: teerhaltiges Bitumengemisch, schadstoffbelastet, PAK-Gehalt ≥ 200 mg/kg, Benzo(a)pyrengehalt ≥ 50 mg/kg
Maße: Schnitttiefe bis 13 cm, Gesamtdicke des Oberbaus bis 18 cm
Ausführungsart: in geradem Verlauf
Ausführungsort: vorhandene Verkehrsfläche mit Asphaltdeck- und -tragschicht, Dorf-Dobelstraße
Menge: 50,000 m

**3.1.20 Asphalt aufnehmen, bis 18 cm, laden, lagern, schadstoffbelastet**
Oberbau aus Asphalt aufnehmen, laden und lagern
Material: teerhaltiges Bitumengemisch, schadstoffbelastet, PAK-Gehalt ≥ 200 mg/kg, Benzo(a)pyrengehalt ≥ 50 mg/kg
Maße: Gesamtdicke des Oberbaus bis 18 cm
Ausführungsort: vorhandene Verkehrsfläche mit Asphaltdeck- und -tragschicht, Dorf-Dobelstraße
Menge: 140,000 t

**3.1.30 Asphalt schneiden und trennen, bis 14 cm**
Oberbau aus Asphalt schneiden, trennen
Material: teerfreies Bitumengemisch
Maße: Schnitttiefe bis 10 cm, Gesamtdicke des Oberbaus bis 14 cm
Ausführungsart: in geradem Verlauf
Ausführungsort: vorhandene Verkehrsfläche mit Asphaltdeck- und -tragschicht, private Fläche Dorf-Dobelstraße
Menge: 2,000 m

**3.1.40 Asphalt aufnehmen, bis 14 cm, laden, lagern**
Oberbau aus Asphalt aufnehmen, laden und lagern
Material: teerfreies Bitumengemisch
Maße: Dicke bis 18 cm
Maße: Gesamtdicke des Oberbaus bis 14 cm
Ausführungsort: vorhandene Verkehrsfläche mit Asphaltdeck- und -tragschicht, private Fläche Dorf-Dobelstraße
Menge: 55,000 t

**3.1.50 Rinnenplatten 1-Zeiler aufnehmen, entsorgen**
Rinnenplatten ausbauen, abfahren und entsorgen
Material: Rinnenplatte aus Beton, 1-Zeiler, in Beton versetzt
Maße: 30x15 cm, Dicke 8 cm
Ausführungsart:  Rinnenplatten einschl. Bettung aufnehmen, laden, abfahren, entsorgen
Ausführungsort: vor Bordsteinen
Einschließlich: Gebühren für eine fachgerechte Entsorgung
Menge: 20,000 m

**3.1.60 Betonbordstein B bis 18, abbrechen, abfahren**
Betonbordstein aufnehmen, laden und enstorgen
Material: Betonbordstein einschließlich Betonfundament
Maße: bis Breite: 18 cm, Höhe: bis 40 cm
Ausführungsart: Material mit durchgehendem Fundament aus Beton aufnehmen, laden, abfahren und entsorgen,
Ausführungsort: vorhandener Bordsteinverlauf entlang Gehweg/Fahrbahn
Einschließlich: Gebühren für eine fachgerechte Entsorgung.
Menge: 75,000 m

**3.1.70 Betonbordstein, B bis 10 cm, abbrechen, abfahren**
Betonbordstein aufnehmen, laden und entsorgen
Material: Betonbordstein einschließlich Betonfundament
Maße: bis Breite: 10 cm, Höhe: bis 30 cm
Ausführungsart: Material mit durchgehendem Fundament aus Beton aufnehmen, laden, abfahren und entsorgen,
Ausführungsort: vorhandener Bordsteinverlauf entlang Gehweg/Fahrbahn
Einschließlich: Gebühren für eine fachgerechte Entsorgung.
Menge: 20,000 m

**3.1.80 Betonpflaster aufnehmen, lagern**
Betonpflaster aufnehmen und lagern
Material: vorhandenes Betonpflaster
Maße: Steinformat 25/20/8, Dicke 10 cm,
Ausführungsart: Betonpflaster ausbauen in Wegeflächen einschl. Bettung aus Sand/Brechsand, reinigen zur Wiederverlegung auf Paletten setzen, laden, transportieren und lagern im Baustellenbereich, Transportentfernung bis 50m.
Ausführungsort: öffentlicher Gehweg
Einschließlich: Anfallende Reststoffe laden und gemäß den gesetzlichen Bestimmungen entsorgen.
Menge: 1,000 m2

**3.1.90 Betonpflaster aufnehmen, entsorgen**
Verbundpflasterbelag aufnehmen, laden und entsorgen
Material: vorhandenes Betonpflaster, Splittbett
Maße: Steinformat 25/20/8, Dicke 10 cm; Splittbett 5 cm
Ausführungsart: aufnehmen, laden, abfahren und gemäß den gesetzlichen Bestimmungen der Wiederverwertung zuführen
Ausführungsort: öffentlicher Gehweg
Einschließlich: Gebühren für eine fachgerechte Entsorgung
Menge: 34,000 m2

**3.1.100 Natursteinpflaster aufnehmen, entsorgen**
Natursteinpflaster aufnehmen, laden und entsorgen
Material: vorhandenes Porphyrpflaster,  Splittbett
Maße: Steinformat 10x10cm, Dicke 8 cm; Splittbett bis 5 cm
Ausführungsart: ausbauen, laden, abfahren und gemäß den gesetzlichen Bestimmungen der Wiederverwertung zuführen
Ausführungsort: öffentlicher Gehweg
Einschließlich: Gebühren für eine fachgerechte Entsorgung
Menge: 72,000 m2

**3.1.110 Wassergebundene Decke aufnehmen, entsorgen**
Wassergebundene Decke aufnehmen, laden und entsorgen
Material: Tragschicht 0/16-32,  Splittüberwurf 6/8
Maße: Dicke ca. 15 cm; Splittüberwurf bis 2 cm
Ausführungsart: ausbauen, laden, abfahren und gemäß den gesetzlichen Bestimmungen der Wiederverwertung zuführen
Ausführungsort: öffentlicher Gehweg
Einschließlich: Gebühren für eine fachgerechte Entsorgung
Menge: 15,000 m2

**3.1.120 Einzelstrauch roden, bis 150 cm**
Einzelstauch roden
Material: Strauch, zum Teil mehrstämmig
Maße: Pflanzungshöhe bis 100 cm, Durchmesser bis 150cm,
Ausführungsart: Strauch sägen, schneiden, Wurzelstock roden, laden und entsorgen gemäß den gesetzlichen Bestimmungen.
Ausführungsort: Einzelstrauch in Pflanzfläche
Einschließlich: stufenweises Sägen, Sicherungsmaßnahmen.
Menge: 4,000 St

**3.1.130 Grasnarbe abräumen**
Grasnarbe abräumen
Maße: Schichtdicke über 5 cm bis 10 cm.
Ausführungsart: Grasnarbe zerkleinern, abräumen, laden, abfahren und entsorgen
Ausführungsort: vorhandene Rasenflächen
Einschließlich: Entsorgung gemäß den gesetzlichen Bestimmungen für Siedlungsabfälle Garten- und Parkabfälle, nicht gefährlich, Abfallschlüssel nach AVV (Abfallverzeichnis-Verordnung) 200201 biologisch abbaubare Abfälle, nicht schadstoffbelastet.
Menge: 35,000 m2

**3.1.140 Straßenablauf Beton abbrechen entsorgen**
Abbruch des Straßenablaufs aus unbewehrtem Beton
Material: Normalbeton, unbewehrt, Gussabdeckung
Maße: Aufsatz 50x50cm, Straßenablauf 10a-5d-1a,
Ausführungsart: Straßenablauf komplett abbrechen im Rahmen einer Totalabbruchmaßnahme, Wichte des Abbruchstoffes DIN EN 1991-1-1 24 kN/m3, Geräteeinsatz ist möglich, Ausführung erschütterungsarm DIN 4150, lärmarm, Lärmpegel max. 80 dB(A), staubarm, aufgenommene Stoffe sammeln, ohne Zerkleinerung, auf LKW des AN laden, transportieren, entsorgen
Ausführungsort: ehemalige Straßenflächen
Einschließlich: Gebühren für eine fachgerechte Entsorgung
Menge: 3,000 St

**3.1.150 Straßenleuchte ausbauen, entsorgen**
Mastleuchte incl. Betonfundament ausbauen
Material: Straßenleuchte aus Stahlmast, mit Leuchte
Maße: Durchmesser 10 - 20cm, Höhe 3 m
Ausführungsart: Mast und Leuchte ausbauen, laden und  entsorgen
Einschließlich: Gebühren für eine fachgerechte Entsorgung
Menge: 3,000 St

**3.1.160 Stahlzaun ausbauen, entsorgen**
Stahlzaun ausbauen und entsorgen
Material: Stahlkonstruktion bestehend aus 8 Pfosten aus Stahlrohr 101,6x3,2 mm, 7 Zaunfeldern aus Stahlrohr 101,6x3,2 mm mit ca. 20 Staketen 20 mm je Zaunfeld ; Zaunfelder verschraubt an Pfosten; Pfosten einbetoniert in Betonfundamente;
Maße: Pfosten  Höhe ca 100 cm, Einbindung ca. 0,50 cm, Zaunfeld Höhe ca. 100 cm, Länge ca. 3,00 m
Ausführungsart: Demontieren der oberirdischen Bauteile; Ausbau der Pfosten; Abbrechen des Fundamentbetons; Entsorgen des Materials
Einschließlich: Gebühren für eine fachgerechte Entsorgung
Menge: 14,000 m

**3.1.170 Stahltor ausbauen, entsorgen**
Stahltor ausbauen und entsorgen
Material: Stahlkonstruktion bestehend aus 2 Pfosten quadratisch aus Stahl 80x80x3 mm, 2 Pfosten quadratisch aus Stahlrohr 200x10 mm, 1 Gehflügel und 1 Stehflügel jeweils aus Rahmen Rechteckrohr 40x30x2 mm mit schmiedeeiserner Füllung aus Flachstahl, 2 Seitenelementen gleicher Bauart wie Torflügel; Bodenfeststeller, einbetoniert; Pfosten einbetoniert in Betonfundamente
Maße: Pfosten freie Höhe ca 100 cm, Torhöhe ca. 100-130 cm, Flügellänge ca. 300 cm; Seitenelemente Höhe ca. 80-100 cm, Breite ca. 100 cm; Einbindung Pfosten ca. 0,50 cm
Ausführungsart: Demontieren der oberirdischen Bauteile; Ausbau der Pfosten; Abbrechen des Fundamentbetons; Entsorgen des Materials
Einschließlich: Gebühren für eine fachgerechte Entsorgung
Menge: 1,000 St

**3.1.180 Stahlpfosten ausbauen, entsorgen**
Stahlpfosten ausbauen und entsorgen
Material: Stahlrohr 101,6x3,2 mm, Pfosten einbetoniert in Betonfundamente
Maße: Pfosten  Höhe ca 100 cm, Einbindung ca. 0,50 cm, Z
Ausführungsart: Ausbau der Pfosten; Abbrechen des Fundamentbetons; Entsorgen des Materials
Einschließlich: Gebühren für eine fachgerechte Entsorgung
Menge: 6,000 St

**3.1.190 Mauer abbrechen, entsorgen**
Mauer abbrechen und entsorgen
Material: Mauerwerk aus KS-Steinen KS L | SFK 12, verputzt; Abdeckplatte aus Granit, verklebt auf KS-Steinen;; Streifenfundamnet aus Beton, armiert; Mauer läuft mit einer Stirn gegen eine Gebäudewand
Maße: Mauerbreite ca. 40 cm, Mauerhöhe ca. 60 cm; Abdeckplatte Breite ca. 45 cm, Dicke 4 cm; Fundamentbreite ca. 80 cm, Fundamenthöhe ca. 50 cm
Ausführungsart: Aufschneiden des Putzanschlusses ans Gebäude im Querschnittformat der Mauer, Abbrechen und Entsorgen aller Bauteile
Einschließlich: Schutz der Gebäudewand beim Abbruch, Schutz der offenen Anschlusstelle an der Gebäudewand mit verklebter Folie, Gebühren für eine fachgerechte Entsorgung
Menge: 6,000 m

**3.1.200 Rundbank ausbauen, entsorgen**
Rundbank ausbauen und entsorgen
Material: 6 Stück Unterkonstruktion aus Stahrohr, quadratisch 40x40x2 mm, in stuhlartigem Querschnitt; Holzlattung als Lehne und Sitzfläche aus Tanne; alle Bauteile verschraubt zu einer Sechseck-Rundbank; Konstruktion gestellt auf Pflaster
Maße: Durchmesser Bank ca. 3,00 m, Höhe gesamtkonstruktion ca. 0,80 cm, Sitztiefe ca. 0,50 m
Ausführungsart: Demontieren der oberirdischen Bauteile, Entsorgen des Materials
Einschließlich: Gebühren für eine fachgerechte Entsorgung
Menge: 1,000 St

**3.1.210 Schachtring ausbauen, entsorgen**
Baumquartier ausbauen und entsorgen
Material: Schachtring DN 1000, Verfüllung mit Wacken; bodenbündig eingebaut in Pflasterbelag über Tragschicht als Baumquartier; mit Baum StU 20 cm
Maße: Höhe Schachtring ca. 100 cm, Höhe Baum ca. 3 m
Ausführungsart: Baum fällen, unterirdische Bauteile einschließlich Wurzelstumpf ausbauen und entsorgen
Einschließlich: Gebühren für eine fachgerechte Entsorgung
Menge: 1,000 St

**3.1.220 Granitverblendung schneiden und bearbeiten**
Granitverblendung schneiden und bearbeiten
Material: Natursteinplatten bauseits vorhanden, verklebt auf Fundamentbeton; als horizontale Verblendung eines Eingangspodestes, mit Überstand über die Vorderkante des Podestes; Vorderkante der Platte gerundet
Maße:, Überstand ca. 6 cm; Dicke der Platten ca. 4 cm
Ausführungsart: Abschneiden des Überstandes, Fasen der sichtbaren Kante, Nachbearbeiten der Schnittfläche durch feines Stocken, Entsorgen der Materialien
Ausführungsort: eingezogenes Zugangspodest am Kindergarten; die Platten schließen rechts und links an Fassaden an.
Einschließlich: Schutz der Gebäudewände beim Schneiden, Gebühren für eine fachgerechte Entsorgung
Anmerkung: der Überstand muss abgeschnitten werden, weil mit neuen Belägen zukünftig auf OK Podest angeschlossen wird und Hohlräume unter der Auskragung vermieden werden sollen.
Menge: 5,300 m

**3.1.230 Treppenanlage abbrechen**
Treppenanlage abbrechen und entsorgen
Material: Treppenanlage mit zwei Steigungen, bestehend aus Betonfundament, armiert; allseitig verblendet mit Natursteinplatten, verklebt auf Fundamentbeton; die Treppenanlage schließt mit ihrer langen Seite an eine Gebäudefassade an.
Maße: Treppenlauf Breite ca. 250 cm, Steigungshöhe 2 xca. 17 cm, freie Gesamthöhe ca. 35 cm; Einbindetiefe Fundament ca. 80 cm; Gesamtbauteilhöhe damit ca. 115 cm.
Ausführungsart: Aufschneiden der Putzanschlüsse ans Gebäude in der seitlichen Höhe; Entfernen der Natursteinverkleidung; Betonschnitt auf die gesamte Breite der Treppenanlage mindestens in der freien Gesamthöhe des Bauteils; Abbruch des Betonfundamentes, Entsorgen aller Bauteile
Einschließlich: Schutz der Gebäudewand beim Abbruch, Schutz der offenen Anschlusstelle an der Gebäudewand mit verklebter Folie, Gebühren für eine fachgerechte Entsorgung
Menge: 1,000 St

**3.1.240 Provisorische Treppe**
Provisorische Treppe liefern, vorhalten, entfernen
Material: Holzkonstruktion als Ersatz für entfallende Treppe der vorgenannten Position
Maße:  Breite ca. 130 cm, Steigungshöhe 2 xca. 17 cm, freie Gesamthöhe ca. 35 cm.
Ausführungsart: Herstellen, verschiebesicher Aufstellen unter Berücksichtigung der Gefällesituation, Entfernen, Entsorgen
Ausführungsort: als provisorische Treppe vor Hauseingang
Menge: 1,000 St

**3.1.250 Betonfundament, unbewehrt, bis 0,3 m³, abbrechen, entsorgen**
Fundament aus Beton abbrechen und entsorgen
Material: Beton unbewehrt
Maße: bis 70x70x70 cm, entsprechend bis 0,3 m³
Ausführungsort: vorhandenes Einzelfundament im Erdreich
Einschließlich: Freilegen des Fundamentes, Verfüllen des Arbeitsbereiches, Entsorgung gemäß den gesetzlichen Bestimmungen
Menge: 3,000 t

**3.1.260 Betonfundament, bewehrt, bis 0,3 m³, abbrechen, entsorgen**
Fundament aus Beton abbrechen und entsorgen
Material: Beton, bewehrt
Maße: bis 70x70x70 cm, entsprechend bis 0,3 m³
Ausführungsort: vorhandenes Einzelfundament im Erdreich
Einschließlich: Freilegen des Fundamentes, Verfüllen des Arbeitsbereiches, Entsorgung gemäß den gesetzlichen Bestimmungen
Menge: 3,000 t

**3.1.270 Geotextil Filtervlies, ausbauen, entsorgen**
Geotextil aufnehmen und entsorgen
Material: Geotextil Filtervlies, GRK 2, 120gr/ m2
Ausführungsort: vorhandenes Geotextil über Baugrund; das Material wurde im Zuge der vorangegangenen Brückenbaumaßnahme als Trennlage zwischen Baugrund und geschüttetem Material bis 0/56 im Bereich der Baustelleneinrichtungsfläche eingebaut
Einschließlich: Freilegen des Fundamentes, Verfüllen des Arbeitsbereiches, Entsorgung gemäß den gesetzlichen Bestimmungen
Menge: 240,000 m2

*Hinweis: Entsorgung Asphalt*

**3.1.280 Asphalt, schadstoffbelastet laden, entsorgen**
Oberbau aus Asphalt entsorgen
Material: teerhaltiges Bitumengemisch, schadstoffbelastet, PAK-Gehalt ≥ 200 mg/kg, Benzo(a)pyrengehalt ≥ 50 mg/kg, gelagert; Abfallschlüssel 17 03 01* (kohlenteerhaltige Bitumengemische), gefährlicher Abfall nach „LAGA - Technische Hinweise zur Einstufung von Abfällen nach ihrer Gefährlichkeit“, Stand 12/2018
Ausführungsart: Laden, transportieren, Übergabe an Entsorger; einschließlich aller Gebühren
Menge: 140,000 t

**3.1.290 Asphalt laden, entsorgen**
Oberbau aus Asphalt entsorgen
Material: teerfreies Bitumengemisch; Abfallschlüssel
17 03 02 (Bitumengemische) nach „LAGA - Technische Hinweise zur Einstufung von Abfällen nach ihrer Gefährlichkeit“, Stand 12/2018
Ausführungsart: Laden, transportieren, Übergabe an Entsorger; einschließlich aller Gebühren
Menge: 55,000 t

#### 3.2 Erdbau

**3.2.10 Oberboden abtragen laden entsorgen Abtrag- D 20 cm**
Oberboden lösen, laden und abfahren
Material: Oberboden, Bodengruppe 2 und 3 DIN 18915
Maße: bis 20 cm
Ausführungsart: Oberboden lösen, laden und abfahren und gemäß den gesetzlichen Bestimmungen verwerten.
Ausführungsort: ehemalige Grünflächen, unter abgeschobener Rasenfläche, Neigung der Flächen 0° bis 20°;
Einschließlich: Gebühren für eine fachgerechte Entsorgung
Menge: 5,000 m3

**3.2.20 Trag-/Frostschutzschicht ausbauen, laden, lagern zu Haufwerksbeprobung**
Vorhandene Tragschicht/Frostschutzschicht ausbauen
Material: Tragschicht/Frostschutzschicht bis 0/56 vorhandener Belagflächen oder Baustraße
Maße: Dicke über 10 bis 50 cm
Ausführungsart: Aufnehmen, Laden und im Baustellenbereich zu einem Haufwerk lagern
Ausführungsort: ehemalige Belagflächen; aus drei Bodenschürfen/1000 m2 Fläche mit einem Volumen von je ca. 5 m3; Lagerung im Bereich der BE-Fläche, Untergrund Asphalt
Einschließlich: Abplanen des Haufwerkes
Anmerkung: die Lage der Schürfe ist mit der Bauleitung festzulegen und zu dokumentieren; das Haufwerk dient der Beprobung durch einen externen Gutachter
Menge: 15,000 m3

**3.2.30 Trag-/Frostschutzschicht ausbauen, laden**
Vorhandene Tragschicht/Frostschutzschicht entfernen
Material: Tragschicht/Frostschutzschicht bis 0/56 vorhandener Belagsflächen oder Baustraße
Maße: Dicke über 10 bis 50 cm
Ausführungsart: Aufnehmen und Laden
Ausführungsort: ehemalige Belagflächen
Einschließlich: Gebühren für eine fachgerechte Entsorgung
Menge: 425,000 m3

**3.2.40 Trag-/Frostschutzschicht entfernen, Handarbeit**
wie vorgenannte Position jedoch Ausführung in Handarbeit
Menge: 2,000 m3

**3.2.50 Trag-/Frostschutzschicht BE-Fläche ausbauen, laden, entsorgen**
Vorhandene Tragschicht/Frostschutzschicht entfernen
Material: Tragschicht/Frostschutzschicht bis 0/56, mit leichten Verschmutzungen
Maße: Dicke über 10 bis 50 cm
Ausführungsart: Aufnehmen und Laden
Ausführungsort: ehemalige Baustelleneinrichtungsfläche mit geschütteter Rampe; über Geotextil; das Material wurde im Zuge des Brückenbaus geschüttet; eine Beprobung ist nicht erforderlich
Einschließlich: Gebühren für eine fachgerechte Entsorgung
Menge: 45,000 m3

**3.2.60 Boden Bodenklasse 3-5 lösen, laden, lagern zu Haufwerksbeprobung**
Boden ausbauen
Material: Bodenklasse 3 bis 5 nach DIN 18300, ein Homogenbereich
Maße: bis 20 cm
Ausführungsart: Aufnehmen, Laden und im Baustellenbereich zu einem Haufwerk lagern
Ausführungsort: aus drei Bodenschürfen/1000 m2 Fläche mit einem Volumen von je ca. 5 m3
Ausbauort: Baugrundflächen, zur Herstellung von Volumen zur Verbesserung der Tragfähigkeit des Oberbaus; Lagerung im Bereich der BE-Fläche, Untergrund Asphalt
Einschließlich: Abplanen des Haufwerkes
Anmerkung: die Lage der Schürfe ist mit der Bauleitung festzulegen und zu dokumentieren; das Haufwerk dient der Beprobung durch einen externen Gutachter
Menge: 5,000 m3

**3.2.70 Boden Bodenklasse 3-5 lösen, laden**
Boden ausbauen
Material: Bodenklasse 3 bis 5 nach DIN 18300, ein Homogenbereich
Maße: bis 20 cm
Ausführungsart: lösen und laden
Ausbauort: Baugrundflächen, zur Herstellung von Volumen zur Verbesserung der Tragfähigkeit des Oberbaus
Menge: 5,000 m3

**3.2.80 Boden für Schachtbauwerke lösen, wiedereinbauen, lagern T 125 bis 170 cm**
Schachtgruben herstellen
Material:  Frostschutz, Tragschichten, teilweise Auffüllungen und Baugrund; zwei Homogenbereiche; Verbau
Maße: Aushubtiefe Geländeoberfläche 125 bis 170 cm, Breite bis ca. 140 cm, Länge bis ca.140 cm;  Homogenbereich 1 von 0 bis 0,60m, Homogenbereich 2 von 0,60m bis 1,70 m, Bodenverdrängung ca. 90%
Ausführungsart: Boden profilgerecht lösen, seitlich lagern und nach Verlegung der Schachtbauwerke wieder einbauen und verdichten,  überschüssiges Material gesammelt lagern
Ausführungsort: in späteren Verkehrsflächen Bk 1,8 RStO12 als Baugruben für Schachtbauwerke; bis ca. 5 Stück Einzelbereiche verteilt im Baustellenbereich
Menge: 12,000 m3

**3.2.90 Boden für Leitungsgraben lösen, wiedereinbauen, lagern, T 80-120cm, B 40-60 cm**
Leitungsgraben herstellen
Material:  Frostschutz, Tragschichten, teilweise Auffüllungen und Baugrund; zwei Homogenbereiche
Maße: Aushubtiefe Geländeoberfläche 80-120 cm, Breite der Grabensohle 40-60cm, Homogenbereich 1 von 0 bis 0,60m,  Homogenbereich 2 von 0,60m bis 0,90m, Bodenverdrängung ca. 10%
Ausführungsart: Boden profilgerecht lösen, seitlich lagern und nach Verlegung der Leitungen wieder einbauen und verdichten,  überschüssiges Material gesammelt lagern
Ausführungsort: in späteren Verkehrsflächen Bk 1,8 RStO12 als Gräben für Wasser-/Regenwasserleitungen
Menge: 8,000 m3

**3.2.100 Leistunsgraben Handaushub**
Leitungsgraben der vorgenannten Position herstellen
jedoch Ausführungsart in Handaushub
Menge: 1,000 m3

**3.2.110 Boden für Kabelgraben lösen, wiedereinbauen, T 60-90cm, B 30-40 cm**
Kabelgraben herstellen
Material:  Frostschutz, Tragschichten, teilweise Auffüllungen und Baugrund; zwei Homogenbereiche
Maße: Aushubtiefe ab Geländeoberfläche 60-90 cm, Breite der Grabensohle 30-40cm, Homogenbereich 1 von 0 bis 0,60m,  Homogenbereich 2 von 0,60m bis 0,90m, Bodenverdrängung ca. 5%
Ausführungsart: Boden profilgerecht lösen, seitlich lagern und nach Verlegung der Kabel wieder einbauen und verdichten, überschüssiges Material gesammelt lagern
Ausführungsort: in späteren Verkehrsflächen Bk 0,3 RStO12 als Gräben für Elektroleitungen/Leerrohre.
Menge: 13,000 m3

**3.2.120 Kabelgraben Handaushub**
Kabelgraben der vorgenannten Position herstellen
jedoch Ausführungsart in Handaushub
Menge: 1,000 m3

**3.2.130 Planum herstellen**
Planum herstellen
Material: Baugrund oder Frostschutz- bzw. Tragschicht Körnung 0/32 bis 0/56
Maße: zulässige Abweichung von der Sollhöhe +/- 3 cm,
Ausführungsart: Planum herstellen, einschließlich Mehraufwand, der dadurch verursacht wird, dass in der Fläche einzelne Ausstattungsgegenstände, Schächte, Bäume u.ä. eingebaut sind.
Ausführungsort: vorhandene Rohplaniefläche
Menge: 560,000 m2

**3.2.140 Planum verdichten unter Belagsflächen**
Planum verdichten
Material: Baugrund oder Frostschutz- bzw. Tragschicht Körnung 0/32 bis 0/56
Maße: Verformungsmodul mind. EV2 45 MN/m2
Ausführungsort: auf vorhandenem Planum, unter zukünftigen Belagsflächen
Menge: 560,000 m2

**3.2.150 Baugrund lockern, Tiefe 30 cm**
Baugrund unter Vegetationsflächen lockern
Material: Baugrund, Frostschutzschicht 0/45 bis 0/56, Verfüllungen
Maße: Lockerungstiefe 30 cm, zulässige Abweichung von der Sollhöhe +/- 5 cm
Ausführungsart: Flächenlockerung
Ausführungsort: vorhandene Rohplaniefläche, unter Vegetationsflächen
Menge: 110,000 m2

**3.2.160 Suchgraben herstellen**
Suchgraben herstellen
Material: Homogenbereich 1, heterogene Auffüllungen, unbelastet, nicht schadstoffbelastet
Maße: Tiefe bis 125 cm, Breite bis 60 cm, Länge bis 300 cm
Ausführungsort: vorhandene Rohplanieflächen
Einschließlich: Wiederverfüllen des Arbeitsbereiches
Menge: 2,000 m

**3.2.170 Boden für Fundamente, bis 0,5m², lösen, lagern**
Boden lösen, lagern
Material: Frostschutz, Tragschichten, teilweise Auffüllungen und Baugrund; unbelasteter Boden; ein Homogenbereich von 0 bis 0,60m
Maße: Aushubtiefe ab Geländeoberfläche bis 80 cm,
Aushub in Einzelflächenflächen bis 0,5 m², Bodenverdrängung bis 80%.
Ausführungsart: Boden lösen, seitlich lagern, inklusive Wiederverfüllen und Verdichten des Arbeitsbereiches nach Fertigstellen der Bauteileüberschüssiges Material gesammelt lagern
Ausführungsort: Fundamentbereiche von Einbauteilen
Menge: 3,000 m3

**3.2.180 Fundamentsohle verdichten, bis 0,5m²**
Fundamentsohle verdichten
Material: unbelasteter Boden, Baugrubenverfüllung, Tragschicht 0/45 - 0/56
Maße: Verformungsmodul mind. EV2 45 MN/m2
Ausführungsort: Tragschichten, Aushubbereiche für Fundamente bis 0,50 m²
Menge: 5,000 m2

**3.2.190 Boden für Fundamente, bis 1,0m², lösen, lagern**
Boden lösen, lagern
Material: Frostschutz, Tragschichten, teilweise Auffüllungen und Baugrund; zwei Homogenbereiche; Homogenbereich 1 von 0 bis 0,60m,  Homogenbereich 2 von 0,60m bis 1,20m
Maße: Aushubtiefe ab Geländeoberfläche bis 120 cm,
Aushub in Einzelflächenflächen bis 1,0 m²
Ausführungsart: Boden lösen,seitlich lagern, inklusive Wiederverfüllen und Verdichten des Arbeitsbereiches nach Fertigstellen der Bauteile, überschüssiges Material gesammelt lagern
Ausführungsort: Fundamentbereiche von Einbauteilen
Menge: 6,000 m3

**3.2.200 Fundamentsohle verdichten, bis 1,0m²**
Fundamentsohle verdichten
Ausführungsort: Tragschichten, Aushubbereiche für Fundamente bis 1,0 m²
Menge: 10,000 m2

**3.2.210 Baumgruben bis 12m³**
Baumgruben herstellen
Material: Frostschutz, Tragschichten, teilweise Auffüllungen und Baugrund; zwei Homogenbereiche;  Homogenbereich 1 von 0 bis 0,60m,  Homogenbereich 2 von 0,60m bis 1,20m
Maße: Aushubtiefe ab Geländeoberfläche bis 120 cm, Einzelgruben bis 12m³
Ausführungsart: Boden lösen, laden, gesammelt lagern
Ausführungsort: Verfüllte Bereiche, Rohbodenflächen, als Aushubbereiche für Baumquartiere
Menge: 46,000 m3

**3.2.220 Baumgruben Handaushub**
Aushub der vorgenannten Position herstellen
jedoch Ausführungsart in Handaushub wegen Erschwernis durch unbekannte Leitungen
Menge: 2,000 m3

**3.2.230 Baumgrubensohle lockern**
Baumgrubensohlen lockern
Material: unbelasteter Boden, Baugrubenverfüllung,
Boden: Schluffe und schluffige Sande (Auenlehme).
Maße: Lockerungstiefe 15-20 cm, Einzelgruben bis ca. 280x280 cm, Baumgrubentiefe bis 150 cm
Ausführungsart: aufreißen der Baumgrubensohle
Ausführungsort: Rohbodenflächen, Aushubbereiche für Baumquartiere.
Menge: 30,000 m2

**3.2.240 Bohrung in Sohle der Baumgrube herstellen, Ø der Bohrung: 30cm. Tiefe: 2m**
Bohrung in Baumgrube herstellen.
Material: 3 Stück  Bohrungen pro Baumgrube; Tone, Schluffe und schluffige Sande (Auenlehme)
Maße: Ø der Bohrung 30cm, Tiefe OK Bohrungsebene bis 1,50 m, Bohrungstiefe bis 1,00 m,
Ausführungsart: senkrechte Bohrung in Baumgrubensohle herstellen, Aushub fördern und laden, lagern; Bohrung mit Drainkies 8/32 verfüllen.
Ausführungsort: Sohle Baumgrube für Großgehölze
Anmerkung: Die Beurteilung des Unterbodens bei Baumpflanzung wird vor Ort durch Bauleitung vorgenommen, da Verdacht auf tonige, wasserundurchlässige Schichten besteht.
In Abstimmung mit Bauleitung sollen nach Bedarf geeignete Maßnahmen für Dränage der Pflanzgrube wie z.B. Bohrungen in der Pflanzgrubensohle ausgeführt werden.
Menge: 12,000 St

**3.2.250 Schutzlage senkrecht für Bauwerkabdichtung, Höhe 50 cm, Noppenbahn**
Schutzlage für Bauwerkabdichtung herstellen
Material: Noppenbahnen aus Polyethylen, vlieskaschiert
Maße: Höhe 50 cm
Ausführungsart: senkrecht Einbauen im Zuge des Verfüllens von Arbeitsräumen
Ausführungsort: aufgehende Bauteile, Bereich Schottertraufe
Einschließlich: Schneiden der Oberkanten in eingebautem Zustand an aufgehenden Bauteilen.
Menge: 80,000 m

**3.2.260 Abplanen von Haufwerk**
Abplanen Haufwerk
Material: organoleptisch auffälliges Erdreich
Ausführungsart: Überdecken mit reißfester Folie und Sichern gegen Windsog
Maße: 1 Stück Haufwerk bis ca. 50 m3
Einschließlich: Abdecken vor Abtransport und Entsorgen der Folie
Menge: 1,000 St

**3.2.270 Reinigen der Bereitstellungsfläche**
Reinigen der Bereitstellungsfläche des AG nach dem Abtransport aller Haufwerke auf den Zustand vor Beginn der Bereitstellung.
Menge: 50,000 m2

*Hinweis: Entsorgung Bodenmaterial*

**3.2.280 Abfall nicht gefährlich AVV170504 schadstoffbelastet DK0 LKW AN transp. entsorgen Verwertungsanlage bis 100km Vergüt.Entsorg. AN**
Bau- und Abbruchabfälle, Boden und Steine,
nicht gefährlich, Abfallschlüssel nach AVV (Abfallverzeichnis-Verordnung) 170504 Boden/Steine,
schadstoffbelastet, eingestuft  nach Deponieverordnung mit DK 0, TRGS 524, DGUV-Regel 101-004,
auf Baustelle lagernd, laden, mit LKW des AN transportieren, entsorgen, max. Gesamtgewicht ohne Beschränkung, zur Verwertungsanlage, Transportweg bis 100 km, Vergütung der Entsorgung übernimmt AN.
Menge: 8,000 t

**3.2.290 Bodenmaterial BM-0* nicht gefährlich LKW AN transp. entsorgen Verwertungsanlage bis 50km Vergüt.Entsorg. AN**
Bodenmaterial der Klasse BM-0*, nicht gefährlich, Abfallschlüssel nach AVV (Abfallverzeichnis-Verordnung) 170504 Boden/Steine, nicht schadstoffbelastet,
auf Baustelle lagernd, laden, mit LKW des AN transportieren, entsorgen, max. Gesamtgewicht ohne Beschränkung, zur Verwertungsanlage, Transportweg bis 50 km, Vergütung der Entsorgung übernimmt Auftragnehmer.
Menge: 420,000 t

**3.2.300 Bodenmaterial BM-F0* nicht gefährlich LKW AN transp. entsorgen Verwertungsanlage bis 100km Vergüt.Entsorg. AN**
Bodenmaterial der Klasse BM-F0*, nicht gefährlich, Abfallschlüssel nach AVV (Abfallverzeichnis-Verordnung) 170504 Boden/Steine, nicht schadstoffbelastet,
auf Baustelle lagernd, laden, mit LKW des AN transportieren, entsorgen, max. Gesamtgewicht ohne Beschränkung, zur Verwertungsanlage, Transportweg bis 100 km, Vergütung der Entsorgung übernimmt Auftragnehmer.
Menge: 5,000 t

**3.2.310 Bodenmaterial BM-F1 nicht gefährlich LKW AN transp. entsorgen Verwertungsanlage bis 100km Vergüt.Entsorg. AN**
Bodenmaterial der Klasse BM-F1, nicht gefährlich, Abfallschlüssel nach AVV (Abfallverzeichnis-Verordnung) 170504 Boden/Steine, nicht schadstoffbelastet,
auf Baustelle lagernd, laden, mit LKW des AN transportieren, entsorgen, max. Gesamtgewicht ohne Beschränkung, zur Verwertungsanlage, Transportweg bis 100 km, Vergütung der Entsorgung übernimmt Auftragnehmer.
Menge: 600,000 t

**3.2.320 Bodenmaterial BM-F2 nicht gefährlich LKW AN transp. entsorgen Verwertungsanlage bis 100km Vergüt.Entsorg. AN**
Bodenmaterial der Klasse BM-F2, nicht gefährlich, Abfallschlüssel nach AVV (Abfallverzeichnis-Verordnung) 170504 Boden/Steine, nicht schadstoffbelastet,
auf Baustelle lagernd, laden, mit LKW des AN transportieren, entsorgen, max. Gesamtgewicht ohne Beschränkung, zur Verwertungsanlage, Transportweg bis 100 km, Vergütung der Entsorgung übernimmt Auftragnehmer.
Menge: 5,000 t

#### 3.3 Gründung, Unterbau

*Hinweis: Unterbau Beläge*

**3.3.10 Kontrollprüfung statischer Lastplattendruckversuch**
Statischen Lastplattendruckversuch durchführen
Material: Bereitstellung der zur Durchführung notwendigen Gerätschaften,
Ausführungsart: Kontrollprüfung ZTV SoB-StB für Verformungsmodul mit statischem Lastplattendruckversuch DIN 18134 durch externes Bodenprüfinstitut auf besondere Anordnung des AG ausführen, Darstellung der Messergebnisse mit Angabe der Werte von EV1 und EV2.
Ausführungsort: anstehender Baugrund und vorhandene Tragschichten ohne Bindemittel,
Einschließlich: Übergabe der Protokolle an den Auftraggeber.
Menge: 3,000 St

**3.3.20 Frostschutzschicht Kies 0/45, bis 45 MN/m2**
Frostschutzschicht herstellen
Material: Kies, Körnung 0/45
Maße: Schichtdicke bis 20 cm, Verformungsmodul EV2 auf der Oberfläche bis 45 MN/m2
Ausführungsort: über Baugrund, nach Ausbau von nicht ausreichend tragfähigem Baugrund, unter zukünftigen Frostschutz- und Tragschichten von Verkehrsflächen bis Belastungsklasse  0,3 RStO12, Asphalt- und Pflasterflächen.
Einschließlich: Eigenüberwachung, Übergabe der Protokolle an den Auftraggeber
Bemerkung: Material güteüberwacht, Wasserdurchlässigkeit gemäß DIN 18130
Menge: 105,000 m3

**3.3.30 Frostschutzschicht Kies 0/45, bis 100 MN/m2**
Frostschutzschicht herstellen
Material: Kies, Körnung 0/45
Maße: Schichtdicke bis 35 cm, Verformungsmodul EV2 auf der Oberfläche bis 100 MN/m2
Ausführungsort: über Baugrund, unter zukünftigen Tragschichten von Verkehrsflächen bis Belastungsklasse  0,3 RStO12, Asphalt- und Pflasterflächen.
Einschließlich: Eigenüberwachung, Übergabe der Protokolle an den Auftraggeber
Bemerkung: Material güteüberwacht, Wasserdurchlässigkeit gemäß DIN 18130
Menge: 185,000 m3

**3.3.40 Schottertragschicht 0/45, bis 120 MN/m2**
Schottertragschicht herstellen
Material: Splitt-Schottergemisch, Körnung 0/32
Maße: Schichtdicke bis 15 cm, Verformungsmodul EV2 auf der Oberfläche bis EV2 120 MN/m2,
Ausführungsort: über Frostschutzschicht, unter zukünftigen Asphalt- und Pflasterflächen bis Belastungsklasse 0,3 RStO12
Einschließlich: Eigenüberwachung, Übergabe der Protokolle an den Auftraggeber
Anmerkung: Material güteüberwacht, Wasserdurchlässigkeit gemäß DIN 18130
Menge: 80,000 m3

**3.3.50 Tragschichtausgleich 0/32, 120 MN/m2**
Tragschichtausgleich herstellen
Material: Schotter, Körnung 0/32
Maße: Schichtdicke bis 15 cm, Verformungsmodul EV2 auf der Oberfläche mind. 120 MN/m2
Ausführungsart: liefern und einbauen, als Tragschichtausgleich
Ausführungsort: über vorhandenen Tragschichten, unter zukünftigen Asphalt- und Pflasterflächen bis Belastungsklasse 0,3 RStO12
Einschließlich: Eigenüberwachung, Übergabe der Protokolle an den Auftraggeber
Bemerkung: Material güteüberwacht, Wasserdurchlässigkeit gemäß DIN 18130
Menge: 5,000 m3

*Hinweis: Unterbau Baukonstruktionen*

**3.3.60 Frostschutzschicht Kies 0/45, bis 45 MN/m2**
Frostschutzschicht herstellen
Material: Kies, Körnung 0/45
Maße: Schichtdicke bis 45 cm, Breite ca. 60 cm, Verformungsmodul EV2 auf der Oberfläche bis 100 MN/m2
Ausführungsart: als streifenförmige Frostschutzschicht mit zwei Abstufungen
Ausführungsort: über Baugrund, nach Ausbau von nicht ausreichend tragfähigem Baugrund, unter Baukonstruktionen, Sockelmauer.
Einschließlich: Eigenüberwachung, Übergabe der Protokolle an den Auftraggeber
Bemerkung: Material güteüberwacht, Wasserdurchlässigkeit gemäß DIN 18130
Menge: 3,000 m3

**3.3.70 Frostschutzschicht Kies 0/45, bis 45 MN/m2**
Frostschutzschicht herstellen
Material: Kies, Körnung 0/45
Maße: Schichtdicke bis 20 cm, Breite ca. 70 cm, Verformungsmodul EV2 auf der Oberfläche bis 100 MN/m2
Ausführungsart: als streifenförmige Frostschutzschicht
Ausführungsort: über Baugrund, nach Ausbau von nicht ausreichend tragfähigem Baugrund, unter Baukonstruktionen, Treppenanlage.
Einschließlich: Eigenüberwachung, Übergabe der Protokolle an den Auftraggeber
Bemerkung: Material güteüberwacht, Wasserdurchlässigkeit gemäß DIN 18130
Menge: 1,000 m3

*Hinweis: Fundamente*

**3.3.80 Ortbeton Einzelfundament Stahlbeton C25/30 bis 1,1m3**
Ortbeton Einzelfundament für Baumständer herstellen
Material: Fundament aus Normalbeton C 25/30 DIN EN 206-1, DIN 1045-2, Expositionsklasse Frostangriff mit und ohne Taumittel XF2, Expositionsklasse Betonkorrosion durch Verschleißbeanspruchung XM1, Expositionsklasse Betonkorrosion durch chemischen Angriff XA1, Oberkante waagerecht
Maße: Außenmaße LxBxH 1,20x1,20x0,75m, Oberkante ca. 20 cm unter OK Belag,
Ausführungsart: Fundament aus Stahlbeton, obere Betonfläche waagerecht, als Einzelfundament für Weihnachtsbaumständer aus Stahl der folgenden Position einbauen auf Sauberkeitsschicht aus 20cm Dränkies 16/32,
Ausführungsort: in Tragschicht und Baugrund,
Einschließlich: Einbauen der Sauberkeitsschicht und Einbetonieren des Weihnachtsbaumständers,.
Menge: 1,000 m3

**3.3.90 Fundamentrohr Mastleuchte bis 9m**
Fundamentrohr Mastleuchte bis 9m
Material: Rohr NW 250 aus PE-HD, in Verbundbauweise, außen gewellt, innen glatt, in Farbe schwarz, halogenfrei; mit zwei Öffnungen für die Einführung von Kabelschutzrohren Durchmesser  bis 110 mm; Endkappe 250 aus PE-HD, in schwarz, zum provisorischen Abdichten
Maße: Länge 1500mm
Ausführungsart: Einbauen in vorbereitete Fundamentlöcher, Anschließen von zwei Kabelschutzrohren, Verfüllen und Verdichten des Arbeitsraumes; Verschließen mit Endkappe
Ausführungsort. in bauseits vorhandenen Aushubbereichen, in Tragschichten, in späteren Pflasterflächen; als Fundamentrohre für Mastleuchten

Diese Vorgaben erfüllt:

Lieferant: 'FRÄNKISCHE'

Produkt: 'Furowell 250 mit Verschlusskappe oder gleichwertig'

angebotener Lieferant: '...............................................'

angebotenes Produkt: '...............................................'
Menge: 5,000 St

#### 3.4 Oberbau, Deckschichten

**3.4.10 Tiefbordstein Beton 8/30/100 cm, ohne Anschlag**
Tiefbordsteinverlauf herstellen
Material: Tiefbordstein aus Beton, Farbe betongrau,
Maße: 8/30/100 cm (Breite/Höhe/Länge); Abschnittlängen zwischen 5 und 50 m
Ausführungsart:  in geradem Verlauf, ohne Anschlag, in Betonfundament C20/25, Dicke 20cm und mit zweiseitiger Rückenstütze, Breite 15cm,
Ausführungsort: über Tragschicht, als Trennung zwischen Vegetationsflächen und Belagsflächen.
Anmerkung: die zur Vegetationsfläche hin gerichtete Rückenstütze ist möglichst steil geneigt auszubilden, um das spätere Verbrennen von Rasen etc. zu minimieren.
Menge: 65,000 m

**3.4.20 Schnitt Tiefbordstein**
Herstellen von Schnitten
Material: Tiefbordstein der zwei vorgenannten Positionen
Ausführungsart: mit Nassschneidegerät oder Trennschleifer
Menge: 8,000 St

**3.4.30 Einfassung Stahlband H 150mm D 6mm, 4800 x 750 mm**
Einfassung aus Stahlband herstellen
Material: Flachstahl S355J2W+N, Werkstoff Nr. 1.8965, feuerverzinkt nach DIN EN ISO 1461; mit angeschweißten Flacheisenankern, an den Enden aufgespreizt, 1,4 Stück pro Laufmeter Stahlkante; rechteckiger Grundriss mit 4 Stück Eckausbildungen 90°; eventuelle Stöße mit Laschen oder Verschraubung gegen Versatz gesichert, Fundamentbeton C20/25
Maße: Gesamtabmessungen 4800 x 750 mm; Bauteilhöhe 150 mm, Bauteildicke 6 mm, Ankerlänge 200 mm; Fundamentabmessungen ca. 20x20x40 cm
Ausführungsart: Bauteile höhen- und lagegerecht einbauen in Punktfundamenten
Ausführungsort: in Tragschichten, als Einfassung von späteren Pflanzflächen  in Pflasterflächen
Anmerkung: Schnitte auf der Baustelle und nachträgliches Kaltverzinken sind nicht zulässig.
Menge: 2,000 St

**3.4.40 Einfassung Stahlband H 150mm D 6mm, 4000 x 750 mm**
Einfassung aus Stahlband herstellen
wie vorgenannte Position jedoch
Maße: Gesamtabmessungen 4000 x 750 mm
Menge: 1,000 St

**3.4.50 Einfassung Stahlband H 150mm D 6mm, 3000 x 750 mm**
Einfassung aus Stahlband herstellen
wie vorgenannte Position jedoch
Maße: Gesamtabmessungen 3000 x 750 mm
Menge: 1,000 St

**3.4.60 Einfassung Stahlband H 150mm D 6mm, r = 1300 mm**
Einfassung aus Stahlband herstellen
Material: Flachstahl S355J2W+N, Werkstoff Nr. 1.8965, feuerverzinkt nach DIN EN ISO 1461; mit angeschweißten Flacheisenankern, an den Enden aufgespreizt, 1,4 Stück pro Laufmeter Stahlkante; runder Grundriss  ; eventuelle Stöße mit Laschen oder Verschraubung gegen Versatz gesichert, Fundamentbeton C20/25
Maße: Radius r = 1300 mm; Bauteilhöhe 150 mm, Bauteildicke 6 mm, Ankerlänge 200 mm; Fundamentabmessungen ca. 20x20x40 cm
Ausführungsart: Bauteile höhen- und lagegerecht einbauen in Punktfundamenten
Ausführungsort: in Tragschichten, als Einfassung von späteren Pflanzflächen  in Pflasterflächen; beim Einbau sind die Fundamente einer Rundbank zu berücksichtigen.
Anmerkung: Schnitte auf der Baustelle und nachträgliches Kaltverzinken sind nicht zulässig.
Menge: 1,000 St

**3.4.70 Betonpflaster LxB 9x7/8/9/10/11/12 cm, D 8 cm**
Betonpflaster liefern und einbauen
Material: Pflastersteinen aus Beton DIN EN 1338, vierseitige Verschiebesicherung, Natursteinvorsatz mit mindestens 75% Natursteinkörnung, Oberfläche kugelgestrahlt, USRV>65, Farbe hellbeige, ungefast; Bettung Splitt-Brechsandgemisch  0/5 aus natürlichen gebrochenen Gesteinskörnungen; Fugenverfüllung Splitt-Brechsandgemisch 0/2
Maße: Pflastermix aus 6 Größen, Pflastersteine LxB 9x7/8/9/10/11/12 cm, Dicke 8 cm; Bettungsdicke 3 - 5 cm, Fugenbreite 3-5 mm
Ausführungsart: Pflaster verlegen in Bettung in Netzverband, Ausrichtung parallel zu Bordsteinkante; Pflasterfugen 1/3 einfegen, Fugen bis zum völligen Fugenschluss einschlämmen. Überschüssiges Material abkehren und entfernen.
Ausführungsort: in Gehwegen Bk 0,3 RStO12, zwischen Einfassungen,
Einschließlich: erforderlicher Rand- und Abschlusssteine.

Diese Vorgaben erfüllt:

Hersteller: 'Lithplus GmbH & Co. KG'

Produkt: 'System 13 mit 6 Formaten, Farbe gelb ST9660m Verband 01-1_WV VM 1  oder gleichwertig'

angebotener Hersteller: '.............................................'

angebotenes Produkt: '...............................................'
Menge: 255,000 m2

**3.4.80 Saumstein herstellen**
Saumstein innerhalb des Pflasterverbandes der vorgenannten Position herstellen; aus 6 Steinformaten
Menge: 270,000 m

**3.4.90 Richtungswechsel Saumstein herstellen**
Richtungswechsel Saumstein der vorgenannten Position herstellen, 1-90°
Menge: 45,000 St

**3.4.100 Betonpflaster, Einzeiler**
Betonpflaster als 1-Zeiler verlegen
Material:  Pflastersteinen aus Beton DIN EN 1338, vierseitige Verschiebesicherung, Natursteinvorsatz mit mindestens 75% Natursteinkörnung, Oberfläche kugelgestrahlt, USRV>65, Farbe hellbeige, ungefast
Maße: Pflastermix aus 6 Größen, Pflastersteine LxB 9x7/8/9/10/11/12 cm, Dicke 8 cm; Fundament aus Dränmörtel, Dicke 20 cm, Breite ca. 20 cm Fugenmörtel MG III
Ausführungsart: versetzen der Steine in Drainmörtel in gradem Verlauf; Fundament einseitig geschalt oder senkrecht abgestochen; Pflasterfugen füllen mit Fugenmörtel MG III; Reinigen der Steine
Ausführungsort: als Saumstein in gebundener Bauweise entlang aufgehender Bauteile eines Brückenbauwerks; 2 Abschnitte mit Längen zwischen 2 und 4 Meter
Einschließlich: 2 Schnitten je Abschnitt  an Reihenanfang und -ende.

Diese Vorgaben erfüllt:

Hersteller: '..................................................................'

Produkt: '.............................................oder gleichwertig'

angebotener Hersteller: '.............................................'

angebotenes Produkt: '...............................................'
Menge: 8,000 m

**3.4.110 Schnitt Betonpflaster, gerade**
Pflasterdecke anpassen durch Schneiden, Tiefe bis 8 cm, mit Nassschneidegerät, gerader Verlauf
Menge: 290,000 m

**3.4.120 Betonpflaster L/B 30/15 cm, D 8 cm**
Betonpflaster liefern und einbauen
Material: Pflastersteine aus Beton DIN EN 1338, vierseitige Verschiebesicherung, Natursteinvorsatz mit mindestens 75% Natursteinkörnung, Oberfläche kugelgestrahlt, USRV>65, 50% Farbe anthrazit, 50% Farbe hellbeige, gefast; Bettung Splitt-Brechsandgemisch  0/5 aus natürlichen gebrochenen Gesteinskörnungen; Fugenverfüllung Splitt-Brechsandgemisch 0/2
Maße: Pflastersteine LxB 30x15 cm, Dicke 8 cm; Bettungsdicke 3 - 5 cm, Fugenbreite 3-5 mm
Ausführungsart: Pflaster verlegen in Bettung im Reihenverband mit versetzter Fuge, Ausrichtung parallel zu Bordsteinkante; Pflasterfugen 1/3 einfegen, Fugen bis zum völligen Fugenschluss einschlämmen. Überschüssiges Material abkehren und entfernen.
Ausführungsort: in Gehwegen Bk 0,3 RStO12, zwischen Einfassungen, aufgehenden Bauteilen und Rinnen
Einschließlich: einer Kleinstfläche außerhalb der Verbandsfläche mit ca. 0,9 m2; erforderlicher Rand- und Abschlusssteine

Diese Vorgaben erfüllt:

Hersteller: 'Lithplus GmbH & Co. KG'

Produkt: 'Vista mit zwei Farben, Farben Pasand sophistograu  b.c.s. und Pasand gelb ST9660 b.c.s. oder gleichwertig'

angebotener Hersteller: '.............................................'

angebotenes Produkt: '...............................................'
Menge: 235,000 m2

**3.4.130 Saumstein herstellen**
Saumstein innerhalb des Pflasterverbandes der vorgenannten Position herstellen; Steinformat 30x15
Menge: 50,000 m

**3.4.140 Richtungswechsel Saumstein herstellen**
Richtungswechsel Saumstein der vorgenannten Position herstellen, 1-90°
Menge: 10,000 St

**3.4.150 Betonpflaster, Einzeiler**
Betonpflaster als 1-Zeiler verlegen
Material:  Pflastersteinen aus Beton DIN EN 1338, vierseitige Verschiebesicherung, Natursteinvorsatz mit mindestens 75% Natursteinkörnung, Oberfläche kugelgestrahlt, USRV>65, 50% Farbe anthrazit, 50% Farbe hellbeige, gefast
Maße: LxB 30x15 cm, Dicke 8 cm; Fundament aus Dränmörtel, Dicke 20 cm, Breite ca.20 cm, Fugenmörtel MG III
Ausführungsart: versetzen der Steine in Drainmörtel in gradem Verlauf; Fundament einseitig geschalt oder senkrecht abgestochen; Pflasterfugen füllen mit Fugenmörtel MG III; Reinigen der Steine
Ausführungsort: als Saumstein in gebundener Bauweise zwischen aufgehenden Bauteilen eines Gebäudes und Fertigbauteilrinnen; 2 Abschnitte mit Längen von je ca. 9 Meter, ein Abschnitt davon mit zwei Richtungswechseln zwischen 1 und 90°
Einschließlich: 2 Schnitten je Abschnitt  an Reihenanfang und -ende; PE-Folie, einseitig entlang aufgehender  Bauteile
Anmerkung: es besteht die Möglichkeit, den Einzeiler zeitglich mit der Fertigbauteilrinne zu versetzen und ein gemeinsames Fundament zu erstellen

Diese Vorgaben erfüllt:

Hersteller: 'Lithplus GmbH & Co. KG'

Produkt: 'Vista mit zwei Farben, Farben Pasand sophistograu  b.c.s. und Pasand gelb ST9660 b.c.s. oder gleichwertig'

angebotener Hersteller: '.............................................'

angebotenes Produkt: '...............................................'
Menge: 18,000 m

**3.4.160 Betonpflaster L/B 30/15 cm, D 8 cm, unter Bauteilen**
Betonpflaster liefern und einbauen
Material: Pflastersteine aus Beton DIN EN 1338, vierseitige Verschiebesicherung, Natursteinvorsatz mit mindestens 75% Natursteinkörnung, Oberfläche kugelgestrahlt, USRV>65, 50% Farbe anthrazit, 50% Farbe hellbeige, gefast; Bettung Splitt-Brechsandgemisch  0/5 aus natürlichen gebrochenen Gesteinskörnungen; Fugenverfüllung Splitt-Brechsandgemisch 0/2
Maße: Pflastersteine LxB 30x15 cm, Dicke 8 cm; Bettungsdicke 3 - 5 cm, Fugenbreite 3-5 mm
Ausführungsart: Pflaster verlegen in Bettung im Reihenverband mit versetzter Fuge, Ausrichtung parallel zu Bordsteinkante; Pflasterfugen 1/3 einfegen, Fugen bis zum völligen Fugenschluss einschlämmen. Überschüssiges Material abkehren und entfernen.
Ausführungsort: in Gehwegen Bk 0,3 RStO12, Verlegung unter Rundbank mit maximaler Arbeitsraumhöhe von ca. 40 cm

Diese Vorgaben erfüllt:

Hersteller: 'Lithplus GmbH & Co. KG'

Produkt: 'Vista mit zwei Farben, Farben Pasand sophistograu  b.c.s. und Pasand gelb ST9660 b.c.s. oder gleichwertig'

angebotener Hersteller: '.............................................'

angebotenes Produkt: '...............................................'
Menge: 5,000 m2

**3.4.170 Schnitt Betonpflaster, gerade**
Pflasterdecke anpassen durch Schneiden, Tiefe bis 8 cm, mit Nassschneidegerät, gerader Verlauf
Menge: 86,000 m

**3.4.180 Schnitt Betonpflaster, gekrümmt**
Pflasterdecke anpassen durch Schneiden, Tiefe bis 8 cm, mit Nassschneidegerät, gekrümmter Verlauf um Schachtdeckel, Stahlkante etc.
Menge: 9,000 m

**3.4.190 Sperrfeld Rippenstruktur, 0,90x0,60 m**
Sperrfeld herstellen
Material: taktile Bodenindikatoren DIN 32984 aus Beton, Farbton anthrazit, mit Rippenstruktur, Bettung aus Brechsand-Splittgemisch 0/5 aus natürlichen gebrochenen Gesteinskörnungen; Fugenverfüllung Splitt-Brechsandgemisch 0/2
Maße: Plattenformat 30/30 cm, Dicke 8 cm; Größe des Sperrfeldes 0,90x0,60 m; Bettungsdicke 3 - 5 cm, Fugenbreite 3-5 mm
Ausführungsart: Verlegen in Bettung im Kreuzverband, Ausrichten am umgebenden Pflasterverband; OK "Tal" zwischen Noppen entspricht OK umgebender Belag; Pflasterfugen 1/3 einfegen, Fugen bis zum völligen Fugenschluss einschlämmen. Überschüssiges Material abkehren und entfernen.
Ausführungsort: innerhalb  einer Betonpflasterfläche, Gehwegfläche RStO Bk 0,3, angrenzend an Fertgbauteilrinne und Bordstein
Anmerkung: Schnitte sind nicht zulässig
Menge: 2,000 St

**3.4.200 Aufmerksamkeitsfeld Noppenstruktur, 2,40x0,60 m**
Aufmerksamkeitsfeld herstellen
Material: taktile Bodenindikatoren DIN 32984 aus Beton, Farbton anthrazit, mit Noppenstruktur, Bettung aus Brechsand-Splittgemisch 0/5 aus natürlichen gebrochenen Gesteinskörnungen; Fugenverfüllung Splitt-Brechsandgemisch 0/2
Maße: Plattenformat 30/30 cm, Dicke 8 cm; Größe des Aufmerksamkeitsfeldes 2,40x0,60 m; Bettungsdicke 3 - 5 cm, Fugenbreite 3-5 mm
Ausführungsart: Verlegen in Bettung im Kreuzverband, Ausrichten am umgebenden Pflasterverband; OK "Tal" zwischen Noppen entspricht OK umgebender Belag; Pflasterfugen 1/3 einfegen, Fugen bis zum völligen Fugenschluss einschlämmen. Überschüssiges Material abkehren und entfernen.
Ausführungsort: innerhalb  einer Betonpflasterfläche, Gehwegfläche RStO Bk 0,3, angrenzend an Fertgbauteilrinne, vor Eingang Mehrzweckhalle
Anmerkung: Schnitte sind nicht zulässig
Menge: 1,000 St

**3.4.210 Auffindefeld Rippenstruktur, 1,50x0,60 m**
Auffindefeld herstellen
Material: taktile Bodenindikatoren DIN 32984 aus Beton, Farbton anthrazit, mit Rippenstruktur, Bettung aus Brechsand-Splittgemisch 0/5 aus natürlichen gebrochenen Gesteinskörnungen; Fugenverfüllung Splitt-Brechsandgemisch 0/2
Maße: Plattenformat 30/30 cm, Dicke 8 cm; Größe des Auffindefeldes 1,50x0,60 m; Bettungsdicke 3 - 5 cm, Fugenbreite 3-5 mm
Ausführungsart: Verlegen in Bettung im Kreuzverband, Ausrichten am umgebenden Pflasterverband; OK "Tal" zwischen Noppen entspricht OK umgebender Belag; Pflasterfugen 1/3 einfegen, Fugen bis zum völligen Fugenschluss einschlämmen. Überschüssiges Material abkehren und entfernen.
Ausführungsort: innerhalb  einer Betonpflasterfläche, Gehwegfläche RStO Bk 0,3, angrenzend an Fertgbauteilrinne West
Anmerkung: Schnitte sind nicht zulässig
Menge: 2,000 St

**3.4.220 Abzweigfeld Noppenstruktur, 0,90x0,90 m**
Abzweigfeld herstellen
Material: taktile Bodenindikatoren DIN 32984 aus Beton, Farbton anthrazit, mit Noppenstruktur, Bettung aus Brechsand-Splittgemisch 0/5 aus natürlichen gebrochenen Gesteinskörnungen; Fugenverfüllung Splitt-Brechsandgemisch 0/2
Maße: Plattenformat 30/30 cm, Dicke 8 cm; Größe des Abzweigfeldes 0,90x0,90 m; Bettungsdicke 3 - 5 cm, Fugenbreite 3-5 mm
Ausführungsart: Verlegen in Bettung im Kreuzverband, Ausrichten am umgebenden Pflasterverband; OK "Tal" zwischen Noppen entspricht OK umgebender Belag; Pflasterfugen 1/3 einfegen, Fugen bis zum völligen Fugenschluss einschlämmen. Überschüssiges Material abkehren und entfernen.
Ausführungsort: innerhalb  einer Betonpflasterfläche, Gehwegfläche RStO Bk 0,3, angrenzend an Fertgbauteilrinne West
Anmerkung: Schnitte sind nicht zulässig
Menge: 1,000 St

**3.4.230 Abzweigfeld Noppenstruktur, 2,40x0,90 m**
Abzweigfeld herstellen
Material: taktile Bodenindikatoren DIN 32984 aus Beton, Farbton anthrazit, mit Noppenstruktur, Bettung aus Brechsand-Splittgemisch 0/5 aus natürlichen gebrochenen Gesteinskörnungen; Fugenverfüllung Splitt-Brechsandgemisch 0/2
Maße: Plattenformat 30/30 cm, Dicke 8 cm; Größe des Abzweigfeldes 0,90x0,90 m; Bettungsdicke 3 - 5 cm, Fugenbreite 3-5 mm
Ausführungsart: Verlegen in Bettung im Kreuzverband, Ausrichten am umgebenden Pflasterverband; OK "Tal" zwischen Noppen entspricht OK umgebender Belag; Pflasterfugen 1/3 einfegen, Fugen bis zum völligen Fugenschluss einschlämmen. Überschüssiges Material abkehren und entfernen.
Ausführungsort: innerhalb  einer Betonpflasterfläche, Gehwegfläche RStO Bk 0,3
Anmerkung: Schnitte sind nicht zulässig
Menge: 1,000 St

**3.4.240 Leitstreifen Rippenstruktur, Breite 0,30 m**
Leitstreifen herstellen
Material: taktile Bodenindikatoren DIN 32984 aus Beton, Farbton anthrazit, mit Rippenstruktur, Bettung aus Brechsand-Splittgemisch 0/5 aus natürlichen gebrochenen Gesteinskörnungen; Fugenverfüllung Splitt-Brechsandgemisch 0/2
Maße: Plattenformat 30/30 cm, Dicke 8 cm; Breite des Leitstreifens 0,30 m; Bettungsdicke 3 - 5 cm, Fugenbreite 3-5 mm; eine Teilstrecke à ca. 8,70 m, eine Teilstrecke à ca. 7,30 m
Ausführungsart: Verlegen in Bettung im Kreuzverband, Ausrichten am umgebenden Pflasterverband; OK "Tal" zwischen Noppen entspricht OK umgebender Belag; Pflasterfugen 1/3 einfegen, Fugen bis zum völligen Fugenschluss einschlämmen. Überschüssiges Material abkehren und entfernen.
Ausführungsort: innerhalb  einer Betonpflasterfläche, Gehwegfläche RStO Bk 0,3
Einschließlich: ein Schnitt jeweils am Ende einer Teilstrecke
Menge: 16,000 m

**3.4.250 Gelagertes Verbundpflaster wiederverlegen**
Pflasterdecke ZTV Pflaster-StB, gebrauchte Steine, seitlich lagernd
Material: Beton-Verbundpflaster
Maße: Dicke ca. 8 cm
Ausführungsart: gelagertes Material verlegen in Reihen, Anschluss herstellen zu bestehender Pflasterfläche
Ausführungsort: im Anschlussbereich von bestehender Verbundpflasterfläche
Einschließlich: Bettung aus Brechsand-Splitt-Gemisch, Körnung 0/8, Dicke 3 bis 5 cm, Pflasterfugen einschlämmen mit Brechsand-Splitt-Gemisch, Körnung 0/5.
Menge: 1,000 m2

*Hinweis: Bereich Bushaltestelle*
Nachfolgen beschriebene Leistungen werden an einer vorhandenen Bushaltestelle erbracht (siehe Vorbemerkungen)

**3.4.260 Tragschichtausgleich 0/32, 150 MN/m2**
Tragschichtausgleich herstellen
Material: Schotter, Körnung 0/32
Maße: Schichtdicke bis 15 cm, Verformungsmodul EV2 auf der Oberfläche mind. 150 MN/m2
Ausführungsart: liefern und einbauen, als Tragschichtausgleich
Ausführungsort: über vorhandenen Tragschichten, unter zukünftigen Asphaltflächen bis Belastungsklasse 1,8 RStO12
Einschließlich: Eigenüberwachung, Übergabe der Protokolle an den Auftraggeber
Bemerkung: Material güteüberwacht, Wasserdurchlässigkeit gemäß DIN 18130
Menge: 2,000 m3

**3.4.270 Schottertragschicht 0/45, bis 100 MN/m2**
Schottertragschicht herstellen
Material: Splitt-Schottergemisch, Körnung 0/32
Maße: Schichtdicke bis 30 cm, Verformungsmodul EV2 auf der Oberfläche bis EV2 100 MN/m2,
Ausführungsort: über Baugrund, unter zukünftigen  Belagflächen (Bankstandort)  bis Belastungsklasse 0,3 RStO12
Einschließlich: Eigenüberwachung, Übergabe der Protokolle an den Auftraggeber
Anmerkung: Material güteüberwacht, Wasserdurchlässigkeit gemäß DIN 18130
Menge: 4,000 m3

**3.4.280 Tiefbordstein Beton 8/30/100 cm, ohne Anschlag**
Tiefbordsteinverlauf herstellen
Material: Tiefbordstein aus Beton, Farbe betongrau,
Maße: 8/30/100 cm (Breite/Höhe/Länge); Abschnittlängen zwischen 5 und 50 m
Ausführungsart:  in geradem Verlauf, ohne Anschlag, in Betonfundament C20/25, Dicke 20cm und mit zweiseitiger Rückenstütze, Breite 15cm,
Ausführungsort: über Tragschicht, als Trennung zwischen Vegetationsflächen und Belagsflächen.
Anmerkung: die zur Vegetationsfläche hin gerichtete Rückenstütze ist möglichst steil geneigt auszubilden, um das spätere Verbrennen von Rasen etc. zu minimieren.
Menge: 25,000 m

**3.4.290 Schnitt Tiefbordstein**
Herstellen von Schnitten
Material: Tiefbordstein der zwei vorgenannten Positionen
Ausführungsart: mit Nassschneidegerät oder Trennschleifer
Menge: 2,000 St

**3.4.300 Asphalttragschicht AC 32 TN, D 8 cm**
Asphalttragschicht herstellen
Material: Asphaltbetontragschicht ZTV T-StB, Mischgutart AC 32 TN, Bindemittel Straßenbaubitumen 50/70 DIN EN 12591
Maße: Schichtdicke 8 cm
Ausführungsort: über Schottertragschicht, in Verkehrsflächen, Belastungsklasse 0,3 RStO12, zwischen vorhandenen Einfassungen und Schnittkanten zu vorhandenen Asphalttragschichten.
Menge: 32,000 m2

**3.4.310 Bitumenhaltiges Bindemittel**
Bitumenhaltiges Bindemittel aufsprühen
Material: Bitumen-Haftkleber, Bindemittel = C40BF1-S.
Maße: Bindemittelmenge 300 g/m2
Ausführungsart: Bitumenemulsion zur Herstellung des Schichtenverbundes vor Einbau Asphaltdeckschicht aufsprühen.
Ausführungsort: Asphalttragschicht, in Verkehrsflächen der Belastungsklassen bis 0,3 RStO12
Einschließlich: Schutz von angrenzenden Bauteilen
Menge: 32,000 m2

**3.4.320 Asphaltbetondeckschicht AC 11 DN, D 4 cm**
Asphaltbetondeckschicht herstellen
Material: Asphaltbeton ZTV Asphalt-StB, Mischgutart AC 11 DN, Bindemittel Straßenbaubitumen 50/70 TL Bitumen-StB und DIN EN 12591,
Maße: Schichtdicke 4 cm
Ausführungsort: über Asphalttragschicht, in Fahrbahnen Belastungsklasse 0,3 RStO12, zwischen vorhandenen Einfassungen und Schnittkanten zu vorhandenen Asphalttragschichten
Menge: 32,000 m2

**3.4.330 Anschluss mit Fugenband herstellen**
Anschluss mit Fugenband herstellen
Material: anschmelzbares Fugenband, heiß verarbeitbare Fugenmasse Typ N 1
Maße: Dicke der Asphaltdeckschicht 4,0 cm, Breite des Fugenbandes 10 mm
Ausführungsort: Anschluss an bestehende Decke mit Längs- und Querfuge
Ausführungsart: Einzellängen bis 20 m.
Einschließlich: zuvor aufgetragenem Voranstrichmittel
Menge: 2,000 m

**3.4.340 Einstiegsfeld Rippenstruktur, 1,20x0,60 m**
Einstiegsfeld herstellen
Material: taktile Bodenindikatoren DIN 32984 aus Beton, Farbton anthrazit, mit Rippenstruktur, Bettung aus Drainmörtel; Fugenverfüllung Splitt-Brechsandgemisch 0/2
Maße: Plattenformat 30/30 cm, Dicke 8 cm; Größe des Einstiegsfeld 1,20x0,60 m; Bettungsdicke 3 - 5 cm, Fugenbreite 3-5 mm
Ausführungsart: Verlegen in Bettung im Kreuzverband,  Fugenverguss umlaufend bituminös; OK "Tal" zwischen Noppen entspricht OK umgebender Belag; Pflasterfugen 1/3 einfegen, Fugen in der Fläche bis zum völligen Fugenschluss einschlämmen, überschüssiges Material abkehren und entfernen.
Ausführungsort: innerhalb  einer Asphaltfläche, Gehwegfläche RStO Bk 0,3, angrenzend an Busbordstein
Einschließlich: Asphaltschnitt, Laden und Entsorgen des anfallenden Asphaltmaterials
Anmerkung: Schnitte der Platten sind nicht zulässig
Menge: 1,000 St

**3.4.350 Auffindestreifen Rippenstruktur, 1,00x0,60 m**
Auffindestreifen herstellen
Material: taktile Bodenindikatoren DIN 32984 aus Beton, Farbton anthrazit, mit Rippenstruktur, Bettung aus Drainmörtel; Fugenverfüllung Splitt-Brechsandgemisch 0/2
Maße: Plattenformat 30/30 cm, Dicke 8 cm; Größe des Auffindestreifen 1,00x0,60 m; Bettungsdicke 3 - 5 cm, Fugenbreite 3-5 mm
Ausführungsart: Verlegen in Bettung im Kreuzverband,  Fugenverguss umlaufend bituminös; OK "Tal" zwischen Noppen entspricht OK umgebender Belag; Pflasterfugen 1/3 einfegen, Fugen in der Fläche bis zum völligen Fugenschluss einschlämmen, überschüssiges Material abkehren und entfernen.
Ausführungsort: innerhalb  einer Asphaltfläche, Gehwegfläche RStO Bk 0,3, angrenzend an Betonkantenstein und Einstiegsfeld
Einschließlich: Asphaltschnitt, Laden und Entsorgen des anfallenden Asphaltmaterials; zwei Plattenschnitte am Ende des Streifens
Menge: 1,000 St

**3.4.360 Betonplattenfläche**
Betonplattenfläche herstellen
Material: 2 Stück Betonplatten, grau, Oberfläche R11; Bettung Splitt-Brechsandgemisch  0/5 aus natürlichen gebrochenen Gesteinskörnungen; Fugenverfüllung Splitt-Brechsandgemisch 0/2
Maße: 100x100x10 cm (Breite/Höhe/Länge); Bettungsdicke 3-5 cm, Fugenbreite max. 3-5 mm
Ausführungsart:  Platten verlegen in Bettung, Ausrichtung parallel zu Bordsteinkante; Stoßfuge 1/3 einfegen, Fugen bis zum völligen Fugenschluss einschlämmen. Überschüssiges Material abkehren und entfernen.
Ausführungsort: über Tragschicht, als Belagfläche Bk 0,3 RStO12 für Sitzbank.
Menge: 1,000 St

#### 3.5 Baukonstruktionen

**3.5.10 Lichtschacht höher setzen bis 30 cm**
Lichtschachtabdeckung anpassen
Material: Lichtschachtaufsatz aus Beton, passend auf bauseits vorhandenen Lichtschacht
Maße: Lichtschachtformat 30x70 cm, Höhenänderung  bis 30 cm
Ausführungsart: Gitterrost entnehmen, Aufsetzen von Lichtschachtaufsatz, versetzen in Mörtel MG III, neue Flächen verputzen mit MG III, Oberfläche abreiben, Gitterrost weider einlegen
Ausführungsort: bauseits vorhandener Lichtschacht aus Beton mit eingelegter Gitterrostabdeckung, rechteckig, dreiseitig geschlossen
Menge: 3,000 St

**3.5.20 Sockelmauer Naturstein**
Sockelmauer aus Naturstein herstellen
Material: 6 Stück Einzelsteine aus Granit, gesägt, radial gebogen; Farbe mittelgrau; sichtbare Oberflächen geflammt; außenliegende Kanten gefast, Stoßfugen ungefast; Unterseite bruchrau oder gespitzt; Edelstahlanker, unterseitig in Einzelsteine eingebaut, 3 Stück pro Einzelstein in leicht versetzter Anordnung; Haftkleber; Fundamentbeton C30/37 (LP), Konsistenz F3, Expositionsklassen XC4, XD3, XF4 ; Randdämmstreifen aus PE, grau
Oberflächenbehandlung
Bauteil A.1: zwei Längsseiten, eine Oberseite, eine Stirnseite
Bauteil A.2: zwei Längsseiten und eine Oberseite
Bauteile B: zwei Längsseiten und eine Oberseite
Bauteil C: zwei Längsseiten, eine Oberseite, eine Stirnseite
Fasen
Bauteil A.1: zwei Längskanten und eine Stirnkante
Bauteil A.2: zwei Längskanten
Bauteile B: zwei Längskanten
Bauteil C: zwei Längskanten und eine Stirnkante
gemäß Anlage 6
Maße: alle Bauteile Innenradius 15 m, Außenradius 15,30 m. Breite 0,30 m
Bauteile  A.1, A.2, und B Innenlänge 1,49 m, Außenlänge 1,52 m
Bauteil C Innenlänge 1,564 m, Außenlänge 1,52 m
Fase aller Bauteile 5 mm; Stoßfugenbreite max. 3 mm; Dicke Fundamentbeton ca. 20 cm; Durchmesser Edelstahlanker 30 mm, Länge Edelstahlanker 400 mm
Ausführungsart: Einbauen des Fundamentbetons, Aufbringen des Haftklebers auf der Unterseite, Versetzen der Einzelsteine höhen und fluchgerecht in Betonbett zu einem durchgehenden Mauerverlauf; Fugen gestoßen
Ausführungsort: über Streifen aus Frostschutzmaterial, zweifach gestuft; als Abgrenzung zur Überbrückung eines Höhenunterschiedes in späteren Pflasterflächen
Einschließlich: Abschrägen der Fundamentseiten, Abstellen der innenseitigen Fugen mit Randdämmstreifen auf die volle Fugenhöhe; Abschneiden nach Einbau auf OK Belag
Anmerkung: der Mauerverlauf ist nach Fertigung der Einzelelemente in der Werkstatt zu simulieren und zu dokumentieren; die Dokumentation in Form von Bildern ist der Bauleitung vor Lieferung vorzulegen.

Diese Vorgaben erfüllt:

Lieferant: 'Baustoffhandel Maier + Kaufmann, Steinach'

Produkt: 'Pietra Piasentina® oder gleichwertig'

angebotener Lieferant: '...............................................'

angebotenes Produkt: '...............................................'
Menge: 1,000 St

**3.5.30 Treppenanlage Naturstein**
Treppenanlage aus Naturstein herstellen
Material: 4 Stück Einzelstufen aus Granit, gesägt, grade; an zwei Stufen jeweils ein Ende der Bauteile radial ausgebildet für Anschluss an radiale Sockelmauer der vorgenannten Position; Farbe mittelgrau; sichtbare Oberflächen geflammt; Vorderkante gefast, restliche Kanten ungefast; Unterseite bruchrau oder gespitzt; Edelstahlanker, unterseitig in Stufe eingebaut, 3 Stück pro Bauteil in leicht versetzter Anordnung; Haftkleber;  Fundamentbeton C30/37 (LP), Konsistenz F3, Expositionsklassen XC4, XD3, XF4  mit konstruktiver Armierung; Randdämmstreifen aus PE, grau; Oberflächenbehandlung auf Antritts- und Auftrittsfläche; gemäß Anlage 6
Maße:
Bauteil D.1 Länge  0,85 m, Höhe 0,18 m, Breite 0,30 m;
D.2 Länge a  1,637 m, Länge b  1,568 m, Höhe 0,18 m, Breite 0,30 m, Radius des einen Bauteilendes 15,00 m;
D.3 Länge  1,50 m, Höhe 0,23 m, Breite 0,35 m;
Bauteil D.4 Länge a  0,85 m; Länge b  0,918 m, Höhe 0,23, Breite 0,35 m, Radius des einen Bauteilendes 15,00 m;
Fase aller Bauteile 5 mm; Stoßfugenbreite max. 3 mm; Dicke Fundamentbeton ca. 60-80 cm; Durchmesser Edelstahlanker 22 mm, Länge Edelstahlanker 300 mm
Ausführungsart: Einbauen des Fundamentbetons, Aufbringen des Haftklebers auf der Unterseite der Bauteile, Versetzen der Stufen höhen und fluchgerecht in Betonbett zu einer zweistufigen Treppenanlage
Ausführungsort: über Streifen aus Frostschutzmaterial, zwischen aufgehenden Bauteilen
Einschließlich: Schutz der aufgehenden Bauteile, Abstellen der innenseitigen Fugen mit Randdämmstreifen auf die volle Fugenhöhe; Abschneiden nach Einbau auf OK Belag

Diese Vorgaben erfüllt:

Lieferant: 'Baustoffhandel Maier + Kaufmann, Steinach'

Produkt: 'Pietra Piasentina® oder gleichwertig'

angebotener Lieferant: '...............................................'

angebotenes Produkt: '...............................................'
Menge: 1,000 St

#### 3.6 Technische Anlagen

**3.6.10 Schacht Beton-/Stahlbetonfertigteile DN1000, T ca. 1,70 m**
Fertigteilschacht herstellen
Material: Fertigteilschacht mit Schachthals einschließlich Schachtabdeckung, der Öffnungen für die Rohranschlüsse sowie erforderlichen Auflageringen herstellen; Steigeisen zweiläufig nach DIN 1212, 4 St/ m; Fugendichtung mit integriertem Dichtungssystem aus Elastomeren und Lastübertragungsring. Schachtsohle Gerinne und Auftritt monolitisch in einem Guss aus leicht verdichtetem Beton
C 40/50, einschl. werkseitig einbetonierten Anschlussstücken für gelenkige Einbindung der Zu- und Abläufe, Gerinne gekrümmt, 1 Zulauf DN400 (PP), 1 Ablauf DN400 (PP); Schachtabdeckung  DIN 4271 mit rundem Rahmen, B 125, ein Auflagering; Auflager des Schachtbauwerkes aus Beton C 8 /10
Maße: Schacht DU = 1000 mm, lichte Schachttiefe über 1,25 bis 1,75 m, Dicke Auflager Beton  10 cm, Wandstärke mindestens 15 cm, Wassereindringtiefe < 20 mm; Schachtabdeckung mit lichter Weite mindestens 610 mm
Ausführungsart: Liefern und einbauen
Ausführungsort: vorhandene Schachtgruben bis Tiefe 1,70 m, in späteren Verkehrsflächen gem. RStO12 Bk 1,8
Einschließlich: Schutz des Bauwerkes vor Eintritt von Fremdmaterial
Menge: 1,000 St

**3.6.20 Installationsschacht DN 1000**
*** Bedarfsposition mit GB
Installationsschacht herstellen
Material: Schachtbauteile aus Stahlbeton nach DIN
4034-1; Bodenring gem. DIN 4034-2, rund, DN 1000, mit
drei Öffnungen zur Durchführung von Rohren; Schachtkonus exzentrisch 100/62,5 gem. DIN 4034-2; 2 Stück Ausgleichring; BEGU-Schachtabdeckung Klasse C250 gemäß DIN EN 124/DIN 1229 rund, Deckel ohne
Lüftungsöffnungen, tagwasserdicht; Frostschutzkies 0/45; Koffertiefe ca. 50 cm
Maße: Bodenring Bauhöhe 50 cm, Öffnungsdurchmesser für Leitungen 15 cm; Schachtkonus Bauhöhe 30 cm;  Ausgleichringe Bauhöhe je 8 cm; Schachtabdeckung lichte Weite 610 mm, Bauhöhe 160 mm; Frostschutzkies Schichtdicke 30 cm; Fläche ca. 1,5 m2
Ausführungsart: Einbau von Frostschutzmaterial mit Verdichten, Aufbauen des Schachtes höhen- und lagegerecht, Fugen von innen
und außen zu vermörteln.
Ausführungsort: über Tragschichten, in späteren Vegetationsflächen, als Installationsschacht für wassertechnische Installationen
Einschließlich: Erdarbeiten und Wiederverfüllen des Arbeitsbereiches
Anmerkung: Lage und Anzahl der Öffnung ist in Rücksprache mit der Bauleitung festzulegen.
Menge: 1,000 St

**3.6.30 Entwässerungsleitung DN 150, Tiefe bis 80 cm**
Entwässerungsleitung herstellen
Material: KG PP-Kanalrohre aus Polypropylen als Vollwandrohr für Oberflächenwasser, mit angeformter gummiringverdichteter Steckmuffe, mit Abdichtung, güteüberwacht, Farbe grün
Maße: Nennweite: DN 150
Ausführungsart: Entwässerungskanalarbeiten nach DIN 18306, DIN/EN und DIN 4033 mit Herstellen eines geschlossenen Rohrstrangs, in geradem Verlauf, verlegen in Sandbettung, Stranglängen bis 1 bis 25 m
Ausführungsort: vorhandene Gräben, Grabentiefe bis 80 cm
Einschließlich: Schutz des Leitungsstranges vor Eintritt von Fremdmaterial
Menge: 25,000 m

**3.6.40 Anschluss Entwässerungsleitung DN 150**
Anschluss von Entwässerungsleitung herstellen
Material: KG PP-Kanalrohre für Oberflächenwasser
Maße: DN 150
Ausführungsart: Anschluss an vorhandenen Abzweig, vorhandenes Rohr oder vorhandenen Schacht
Ausführungsort: vorhandene Gräben, Grabentiefe bis 80 cm
Einschließlich: Schutz der Anschlusspunkte vor Eintritt von Fremdmaterial.
Menge: 6,000 St

**3.6.50 Richtungswechsel 15°-90° DN 150**
Richtungswechsel in Entwässerungsleitung einbauen
Material: KG PP-Rohrbogen 15°-90°, Formstück, Steckverbindung, güteüberwacht
Maße: DN 150
Ausführungsart: Richtungswechsel herstellen durch Einbau von Rohrbögen im Zuge des Baus eines Leitungsstranges entsprechender Dimension
Ausführungsort: vorhandene Gräben, Grabentiefe bis 80 cm
Menge: 5,000 St

**3.6.60 Abzweig 45°-87° DN 150**
Abzweig in Entwässerungsleitung einbauen
Material: KG PP-Abzweig 45°-87°, Formstück, Steckverbindung, güteüberwacht
Maße: DN 150
Ausführungsart: Verbindung von Regenwasserleitungen durch Einbau von Einfachabzweig im Zuge des Baus eines Leitungsstranges entsprechender Dimension herstellen
Ausführungsort: vorhandene Gräben, Grabentiefe bis 80 cm
Menge: 4,000 St

**3.6.70 Leitungszone Rohre herstellen**
Leitungszone Rohre herstellen
Material: Kies-, oder Sandmaterial nach DIN EN 1610
Maße: Dicke bis 50 cm
Ausführungsart: Material in Leitungsgraben einbauen und verdichten, Einbau im Zuge der Verlegung von Ver- und Entsorgungsleitungen, Herstellen der unteren und restlichen (seitlich und oberhalb des Rohres) Leitungszone satt gegen die Grabenwände bis 15cm über OK Rohr oder Leitung
Ausführungsort: vorhandene Leitungsgräben, Tiefe bis 60cm, Breite 40-60cm
Menge: 5,000 m3

**3.6.80 Abwassersystem spülen**
Abwassersystems spülen
Material: Leitungsstrang aus PP-Rohren mit Richtungswechseln
Maße: DN 150 bis DN 300, Stranglänge bis 70 m
Ausführungsart: in Abschnitten entsprechend des Baufortschrittes
Einschließlich: Beistellung von Verschlusstopfen sowie der notwendigen Medien, Anfertigen eines Spülprotokolls
Menge: 25,000 m

**3.6.90 Wasserdichtigkeitsprüfung PVC bis DN 300**
Dichtigkeitsprüfung DIN 4033 der Entwässerungsleitung
durchführen
Material: Leitungsstrang des Abwasserkanales als Regenwasserkanal aus PP-Rohren mit Richtungswechseln
Maße: bis DN 300, Stranglänge 1-25 m
Ausführungsart: Prüfen nur der Rohrverbindungen nach Fertigstellung des Leitungssystems, Prüfung mit Druckluft
Einschließlich: Druckluft liefern und schadlos beseitigen, aller erforderlichen Anlagen, Abdichtungen, Verankerungen und Rohrverschlüsse sowie der notwendigen Medien, Anfertigen eines Prüfungsprotokolls; Dokumentation der Dichtheitsprüfung je Haltung/Leitung mittels Prüfprotokoll, aufbereitet gemäß ATV-DVWK M 143 Teil 6.
Anmerkung: Dichtigkeitsprüfung bezieht sich auf die in den vorgenannten Positionen genannten Stranglängen der aller Rohrdimensionen. Die Dichtheitsprobe hat vor dem Verfüllen der Rohrgräben bzw. des Arbeitsraumes zu erfolgen. Das Ergebnis ist zu protokollieren und der Bauherrschaft umgehend zu übergeben.
Menge: 25,000 m

**3.6.100 Schachtabdeckung höher setzen bis 10 cm**
Schachtabdeckung anpassen
Material: Schmutz- oder Regenwasserschachtabdeckung, BEGU-Rahmen mit BEGU-Deckel, Durchmesser bis 850 mm, Schachtabdeckung bauseits vorhanden
Maße: Höhenänderung  bis 10 cm
Ausführungsart: Abdeckungen höher setzen, Ausführung mit Auflageringen DIN 4034-2, Höhe 80 mm, versetzen in Mörtel MG III, neue Flächen verputzen mit MG III, Oberfläche abreiben
Ausführungsort: bauseits vorhandene Schächte mit Schachtabdeckungen
Menge: 1,000 St

**3.6.110 Straßenkappe höher/tiefer setzen bis 10 cm**
Straßenkappe anpassen
Material: Schieberkappe mit Auflager bauseits vorhanden
Maße: Höhenänderung  bis +/-10 cm
Ausführungsart: versetzen auf Auflager
Ausführungsort: bauseits vorhandene Straßenkappen
Menge: 2,000 St

**3.6.120 Punkteinlauf Faserbeton**
Punkteinlauf herstellen
Material: Sinkkasten aus faserbewehrtem Beton, Belastungsklasse A 15 - D 400, mit umlaufender Zarge aus verzinktem Stahl, mit KG-Muffe mit Dichtung DN/OD 110, mit Geruchsverschluss,  Schmutzfangeimer aus Kunststoff und
Guss-Längsstabrost aus Sphäroguss EN-GJS500-7, Stababstand 8 mm, KTL-beschichtet, mit schraublosem
Schnellverschluss,
Maße: Bauteil L/B/H 300x300x400 mm
Ausführungsart: in Betonbett, nach Herstellervorschrift,
Ausführungsort: in Schottertragschicht, in Verkehrsflächen Bk 0,3 RStO12, als Punkteinlauf in Pflasterfläche
Einschließlich: Erdarbeiten, überschüssiges Material in der Umgebung einbauen

Diese Vorgaben erfüllt:

Hersteller: 'Hauraton'

Produkt: 'Faserfix Point KS 30/30 oder gleichwertig'

angebotener Hersteller: '.............................................'

angebotenes Produkt: '...............................................'
Menge: 2,000 St

**3.6.130 Fertigbauteilrinne Faserbeton NW 100, H=160mm**
Fertigbauteilrinnenstrang mit Sinkkasten herstellen
Material: Rinne aus faserbewehrtem Beton, Belastungsklasse A 15 - F 900 nach DIN V 19580/EN 1433, CE-konform, mit allgemeiner bauaufsichtlicher Zulassung, mit verzinkter Stahlzarge und schraublosem Schnellverschluss, 8-fache Arretierung, ohne Querstege in der Rinnenleitung, mit Sicherheitsfuge;
Längsstab-Gussrost aus Sphäroguss EN GJS 5007, Stababstand 9 mm, KTL-beschichtet, mit schraublosem Schnellverschluss, mit Blindstopfen zur Abdeckung der Verschraubungslöcher; Belastungsklasse C 250 nach DIN V 19580/EN 1433, CE-konform, 4-fache Arretierung; mit einem Einlaufkasten im Rinnenverlauf,  mit seitlich integrierter Muffe DN 110; mit  zwei Stirnwänden. Strangverlauf gerade ohne Richtungswechel, Strangenden schräg zwischen 10°-89°.
Maße: Rinnenbauteil Breite 160mm, Höhe 160mm, Einzelbauteillänge Rinne 1000 mm, Sinkkasten 500 mm; Abdeckung Einzelbauteillänge 500 mm
Ausführungsart: versetzen  in geradem Verlauf, in Betonfundament, Dicke 20 cm, mit beidseitiger Betonrückenstütze.
Ausführungsort: über Tragschichten, als Entwässerungsrinne in Pflasterflächen entlang aufgehender Bauteile; Mehrzweckhalle, östlicher Abschnitt
Einschließlich: 1 Passstück im Rinnenverlauf, Länge des Passstücks zwischen x-49 cm; PE-Folie zwischen Fundamentbeton und aufgehenden Bauteilen; Erdarbeiten, überschüssiges Material in der Umgebung einbauen
Anmerkung: die Bauteillänge ist vor Bestellung örtlich aufzumessen; zulässig ist nur werksseitige Herstellung von Rinnenenden und Passstücken. Es besteht die Möglichkeit, die Fertigbauteilrinne zeitglich mit einem einzubauenden  Einzeiler entlang der Fassade zu versetzen und ein gemeinsames Fundament zu erstellen.

Diese Vorgaben erfüllt:

Hersteller: 'Hauraton'

Produkt: 'FASERFIX KS 100 Typ 010 und FASERFIX KS 100 Längsstab-Gussrost KTL oder gleichwertig'

angebotener Hersteller: '.............................................'

angebotenes Produkt: '...............................................'
Menge: 8,100 m

**3.6.140 Fertigbauteilrinne Faserbeton NW 100, H=160mm**
Fertigbauteilrinnenstrang mit Sinkkasten herstellen
Material: Rinne aus faserbewehrtem Beton, Belastungsklasse A 15 - F 900 nach DIN V 19580/EN 1433, CE-konform, mit allgemeiner bauaufsichtlicher Zulassung, mit verzinkter Stahlzarge und schraublosem Schnellverschluss, 8-fache Arretierung, ohne Querstege in der Rinnenleitung, mit Sicherheitsfuge;
Längsstab-Gussrost aus Sphäroguss EN GJS 5007, Stababstand 9 mm, KTL-beschichtet, mit schraublosem Schnellverschluss, mit Blindstopfen zur Abdeckung der Verschraubungslöcher; Belastungsklasse C 250 nach DIN V 19580/EN 1433, CE-konform, 4-fache Arretierung; mit einem Einlaufkasten im Rinnenverlauf, mit seitlich integrierter Muffe DN 110; mit  drei Stirnwänden. Strangverlauf gerade mit zwei Richtungswecheln 20°-90°, ein, Strangende schräg zwischen 10°-89°.
Maße: Rinnenbauteil Breite 160mm, Höhe 160mm, Einzelbauteillänge Rinne 1000 mm, Sinkkasten 500 mm; Abdeckung Einzelbauteillänge 500 mm
Ausführungsart: versetzen  in geradem Verlauf, in Betonfundament, Dicke 20 cm, mit beidseitiger Betonrückenstütze.
Ausführungsort: über Tragschichten, als Entwässerungsrinne in Pflasterflächen entlang aufgehender Bauteile; Mehrzweckhalle, westlicher Abschnitt
Einschließlich: 3 Passstücken im Rinnenverlauf, Länge des Passstücks zwischen x-49 cm; PE-Folie zwischen Fundamentbeton und aufgehenden Bauteilen; Erdarbeiten, überschüssiges Material in der Umgebung einbauen
Anmerkung: die Bauteillänge ist vor Bestellung örtlich aufzumessen; zulässig ist nur werksseitige Herstellung von Rinnenenden und Passstücken. Es besteht die Möglichkeit, die Fertigbauteilrinne zeitglich mit einem einzubauenden  Einzeiler entlang der Fassade zu versetzen und ein gemeinsames Fundament zu erstellen.

Diese Vorgaben erfüllt:

Hersteller: 'Hauraton'

Produkt: 'FASERFIX KS 100 Typ 010 und FASERFIX KS 100 Längsstab-Gussrost KTL oder gleichwertig'

angebotener Hersteller: '.............................................'

angebotenes Produkt: '...............................................'
Menge: 7,800 m

**3.6.150 Fertigbauteilrinne Faserbeton NW 100, H=160mm**
Fertigbauteilrinnenstrang mit Sinkkasten herstellen
Material: Rinne aus faserbewehrtem Beton, Belastungsklasse A 15 - F 900 nach DIN V 19580/EN 1433, CE-konform, mit allgemeiner bauaufsichtlicher Zulassung, mit verzinkter Stahlzarge und schraublosem Schnellverschluss, 8-fache Arretierung, ohne Querstege in der Rinnenleitung, mit Sicherheitsfuge;
Längsstab-Gussrost aus Sphäroguss EN GJS 5007, Stababstand 9 mm, KTL-beschichtet, mit schraublosem Schnellverschluss, mit Blindstopfen zur Abdeckung der Verschraubungslöcher; Belastungsklasse C 400 nach DIN V 19580/EN 1433, CE-konform, 4-fache Arretierung; mit einem Einlaufkasten im Rinnenverlauf,  mit seitlich integrierter Muffe DN 110; mit  einer Stirnwand. Strangverlauf gerade ohne Richtungswechel
Maße: Rinnenbauteil Breite 160mm, Höhe 160mm, Einzelbauteillänge Rinne 1000 mm, Sinkkasten 500 mm; Abdeckung Einzelbauteillänge 500 mm
Ausführungsart: versetzen  in geradem Verlauf, in Betonfundament, Dicke 20 cm, mit beidseitiger Betonrückenstütze.
Ausführungsort: über Tragschichten, als Entwässerungsrinne in Pflasterflächen, bei Pflasterwechsel West
Einschließlich: 1 Passstück im Rinnenverlauf, Länge des Passstücks zwischen x-49 cm; Erdarbeiten, überschüssiges Material in der Umgebung einbauen
Anmerkung: die Bauteillänge ist vor Bestellung örtlich aufzumessen; zulässig ist nur werksseitige Herstellung von Rinnenenden und Passstücken..

Diese Vorgaben erfüllt:

Hersteller: 'Hauraton'

Produkt: 'FASERFIX KS 100 Typ 010 und FASERFIX KS 100 Längsstab-Gussrost KTL oder gleichwertig'

angebotener Hersteller: '.............................................'

angebotenes Produkt: '...............................................'
Menge: 5,100 m

**3.6.160 Fertigbauteilrinne Faserbeton NW 100, H=160mm**
Fertigbauteilrinnenstrang mit Sinkkasten herstellen
Material: Rinne aus faserbewehrtem Beton, Belastungsklasse A 15 - F 900 nach DIN V 19580/EN 1433, CE-konform, mit allgemeiner bauaufsichtlicher Zulassung, mit verzinkter Stahlzarge und schraublosem Schnellverschluss, 8-fache Arretierung, ohne Querstege in der Rinnenleitung, mit Sicherheitsfuge;
Längsstab-Gussrost aus Sphäroguss EN GJS 5007, Stababstand 9 mm, KTL-beschichtet, mit schraublosem Schnellverschluss, mit Blindstopfen zur Abdeckung der Verschraubungslöcher; Belastungsklasse C 400 nach DIN V 19580/EN 1433, CE-konform, 4-fache Arretierung; mit einem Einlaufkasten im Rinnenverlauf,  mit seitlich integrierter Muffe DN 110; mit  einer Stirnwand. Strangverlauf gerade ohne Richtungswechel
Maße: Rinnenbauteil Breite 160mm, Höhe 160mm, Einzelbauteillänge Rinne 1000 mm, Sinkkasten 500 mm; Abdeckung Einzelbauteillänge 500 mm
Ausführungsart: versetzen  in geradem Verlauf, in Betonfundament, Dicke 20 cm, mit beidseitiger Betonrückenstütze; entlang Betonbordstein.
Ausführungsort: über Tragschichten, als Entwässerungsrinne in Pflasterflächen, entlang Bordstein
Einschließlich: 1 Passstück im Rinnenverlauf, Länge des Passstücks zwischen x-49 cm; PE-Folie zwischen Fundamentbeton und Betonbordstein; Erdarbeiten, überschüssiges Material in der Umgebung einbauen
Anmerkung: die Bauteillänge ist vor Bestellung örtlich aufzumessen; zulässig ist nur werksseitige Herstellung von Rinnenenden und Passstücken. Es besteht die Möglichkeit, die Fertigbauteilrinne zeitglich mit dem Betonbordstein zu versetzen und ein gemeinsames Fundament zu erstellen.

Diese Vorgaben erfüllt:

Hersteller: 'Hauraton'

Produkt: 'FASERFIX KS 100 Typ 010 und FASERFIX KS 100 Längsstab-Gussrost KTL oder gleichwertig'

angebotener Hersteller: '.............................................'

angebotenes Produkt: '...............................................'
Menge: 8,000 m

**3.6.170 Bestandsplan Leitungen**
Bestandsplan Leitungen herstellen
Regenwasserleitungen nach Lage und Höhe einmessen, nach GK-Koordinatensystem, Bestandsplan herstellen und als dxf-Datei oder dwg-Datei sowie PDF-Datei  übergeben.
Festpunkte werden dem Auftragnehmer zur Verfügung gestellt. Einmessen der Schachtdeckel, Sohle, Zu- und Ableitungen jeweils nach Lage und Höhe. Zu- und Abläufe mit Kanalstab messen. Vorgenanntes Leitungssystem.
Menge: 1,000 St

*Hinweis: Elektro*

**3.6.180 Leitungszone Kabel herstellen**
Leitungszone Kabel herstellen
Material: Kies-, oder Sandmaterial nach DIN EN 1610
Maße: Dicke bis 40 cm
Ausführungsart: Material in Leitungsgraben einbauen und verdichten, Einbau im Zuge der Verlegung von Ver- und Entsorgungsleitungen, Herstellen der unteren und restlichen (seitlich und oberhalb des Rohres) Leitungszone satt gegen die Grabenwände bis 15cm über OK Rohr oder Leitung
Ausführungsort: vorhandene Leitungsgräben, Tiefe bis 60cm, Breite 30-40cm
Menge: 7,000 m3

**3.6.190 Trassenwarnband einbauen**
Trassenwarnband liefern und auslegen.
Ausführungsart: Verlegung ca. 30 - 40 cm über Leerrohren, Leitung bzw. Kabel.
Menge: 40,000 m

**3.6.200 Kabelschutzrohr NW 110**
Kabelschutzrohrstrang herstellen
Material: PE-HD Verbundrohr DIN 8075, Maße DIN 16874, mit Doppelsteckmuffe und Einzugschnur, geeignet für Drücke mind. 10 bar
Maße: Nenn-Außendurchmesser 110mm,
Ausführungsart: Herstellen eines geschlossenen Rohrstrangs, in geradem und gebogenem Verlauf, verlegen in Sandbettung und -überdeckung
Ausführungsort: vorhandene Gräben, Überdeckung Erdoberfläche - Rohrscheitel über 0,6 bis 0,8 m
Einschließlich: Schutz des Leitungsstranges vor Eintritt von Fremdmaterial, Einlegen der Zugschnur
Menge: 40,000 m

**3.6.210 Unterflurverteiler, groß, einbauen**
Unterflurverteiler liefern und einbauen
Material: Unterflursystem aus Edelstahl V2A (1.4301);, belastbar bis B 125, glasperlgestrahlt; Eingebaute Edelstahl-Dreikantverschluss für den Betriebs- und Ruhezustand, automatisches Öffnen und Halten mittels einer Gasdruckfeder; Kabelaustrittsöffnung in dem Deckel eingebaut, mit integriertem Edelstahlguss Kabelschutzsystem PROtector zum zwangsläufigen Schutz der Kabel an der Kabelaustrittskante oder Verschluss durch eine Edelstahlabdeckung; Kabeleinführung über eine Kabelverschraubung M32, befüllbare Deckelwanne (mind.45mm Wannentiefe), Gewicht: ca. 28kg;
Vollgummiverteiler  in oben angegebenen Unterflurverteiler eingebaut; die Verteilerbefestigung erfolgt durch den bodenseitigen Befestigungsbügel.
Eingang:
1 x Kabelverschraubung M 32 zum Anschluss an ein TN-S-System max.5 x 6mm²
Ausgang:
Vollgummiverteiler TRIER, IP 54 mit Klarsichtautomatenfenster 7 TE
1 x FI-therm. 40/0,03A
1 x CEE-Steckdose 32 A 5 pol. 400 V, IP 54, bauseits abgesichert
2 x Schutzkontaktsteckdosen 16A IP 54,
1 x LS-Schalter B16A 1 pol.
L x B x T ca. 370 mm x 270 mm x 300 mm
Komplett montiert, verdrahtet und anschlussfähig;
Drainkies 16/32; Fundamentbeton C25/30
Maße: Bauteil V2A L x B x T ca. xxxxxxxxxxxxxxx  mm; Drainschicht ca. 50x50 cm, Dicke 30 cm; Drainrohr DN 50, Länge ca. 50 cm..
Ausführungsart: Drainkies einbringen, Bauteil höhen- und lagegerecht nach Herstellerangaben einbauen in Fundamentbeton; Einlegen Drainrohr; OK Fundament mindestens 15 cm unter OK Belag.
Ausführungsort: in bauseits vorhandenen Aushubbereichen, in Tragschichten, in späteren Betonpflasterflächen
Anmerkung: Die Einbauten in den Unterflurverteiler müssen vor Bestellung mit dem Auftraggeber abgestimmt und durch den Auftraggeber freigegeben werden.

Diese Vorgaben erfüllt:

Hersteller: 'M Technic GmbH'

Produkt: 'Unterflurverteiler Garant PROtector oder gleichwertig'

angebotener Hersteller: '.............................................'

angebotenes Produkt: '...............................................'
Menge: 1,000 St

#### 3.7 Einbauten in Außenanlagen und Freiflächen

**3.7.10 Trinkbrunnen liefern und einbauen**
*** Bedarfsposition mit GB
Trinkbrunnen liefern und einbauen
Material: Edelstahl V2A (1.4301); Korpus, rechteckig, oben geschlossen abgeschrägt mit Bohrung für Düse, unten offen, pulverbeschichtet in DB 703, rückseitig mit verschraubter Revisionsklappe, Halterungen zur Aufnahme der Wassertechnik; Korpus aufgesetzt/verschraubt auf Auffangwanne glasperlgestrahlt und elektropoliert, mit verschraubbarem herausnehmbarem Ablaufrost, Maschenweite ca. 40/10; Wanne mit 4 Stück Fundamentlaschen, einem unterseitigen Ablauf DN 100. Wassertechnik,  bestehend aus Leitung mit erforedrlcihen Absperrarmaturen, induktivem Sensortaster, einstellbarer Steuerung mit Magnetventiltechnik zur Zwangsspülung von Brunnen und Zuleitung, batteriebetrieben, Wasserdüse in Kopfblech, Bedienelemente. Fundament aus Beton C30/37 (LP), Konsistenz F3, Expositionsklassen XC4, XD3, XF4, geschalt, Oberfläche waagerecht,  im Querschnitt an den Längsseiten einmal abgestuft zur Aufnahme der Fundamentlaschen; senkrecht eingelegtes PE-Rohr DN 125 mit einem Bogen 45°; eingelegtes PE-Rohr mit Kupplung und Abwinklung ca. 45°. Frostschutzschicht 0/45
Maße: Korpushöhe 1050 mm, Abschrägung 129°, Korpusbreite 250 mm, Korpuslänge 250 mm, Revisionsklappe 827x211 mm; Blechdicke Korpus 2 mm; Auffangwanne 850x250 mm, Höhe 100 mm; Blechdicke Wanne 2 mm; Laschenlänge 189 mm, Laschenbreite 50 mm; Fundamentabmessungen Höhe ca. 700 mm, Breite A 250 mm, Breite B 450 mm, Breite der Abstufung damit ca. 100 mm, Länge 850 mm. Abmessungen Frostschutzschicht ca. 1000x700x200 cm
Ausführungsart: Herstellen der Frostschutzschicht, Herstellen des geschalten Fundamentes, mit eingelegten  Rohren für Zu- und Abfluss, Ein- und Aufbauen von Auffangwanne und Korpus, Installation der Wassertechnik; als kompletten Trinkbrunnen; Übergabe der Bedienelemente. Nach Wasseranschluss funktionsfähig.
Ausführungsort: in Tragschichten, in vorhandenen Aushubbereichen
Anmerkung: die in das Fundament einzulegenden Rohre sind so weit herauszuführen, dass mit Leitungen angeschlossen werden kann; beide Leitungen sind provisorisch zu verschließen. Das Fundament kann vor Ort geschalt oder als Fertigteil ausgebildet sein; Abmessungen nach Aufmaß

Diese Vorgaben erfüllt:

Hersteller: 'Kalkmann Kontakt-Kunst GbR'

Produkt: 'TBg eckig, TB Lack oder gleichwertig'

angebotener Hersteller: '.............................................'

angebotenes Produkt: '...............................................'
Menge: 1,000 St

**3.7.20 Fahrradbügel aus Flachstahl liefern und einbauen**
*** Bedarfsposition mit GB
Fahrradbügel aus Flachstahl liefern und einbauen
Material: Flachstahl, feuerverzinkt und pulverbeschichtet in RAL- oder DB-Ton; Farbton wird vor Bestellung bekanntgegeben, Ecken kantig 90°
Maße: Flachstahl 80 x 10 mm; Länge 800 mm, Höhe gesamt 1150 mm, lichte Höhe  je Bügel 850 mm nach Einbau,
Ausführungsart: Fahrradbügel liefern und  Betonfundament C30/37 (LP), Konsistenz F3, Expositionsklassen XC4, XD3, XF4 einbauen, ca. 30x30x60 cm, 2 Stück je Bügel, OK Fundament ca. 20cm unter OK Belag
Ausführungsort: in Frostschutz- und Tragschichten, in späteren Pflasterflächen
Einschließlich: Erdarbeiten für Fundamente, überschüssiges Material in der Umgebung einbauen oder  abfahren und entsorgen.

Diese Vorgaben erfüllt:

Hersteller: 'Thieme GmbH'

Produkt: 'SCAPE E 40.87-800-4 oder gleichwertig'

angebotener Hersteller: '.............................................'

angebotenes Produkt: '...............................................'
Menge: 4,000 St

**3.7.30 Lehnenbank liefern und einbauen**
Lehnenbank Aluminiumguss/Holz liefern und einbauen
Material: Gestell Aluminiumguss, pulverbeschichtet, Farbton DB 703, mit Lehnenaufnahme, mit Bohrungen zum Aufdübeln; Sitzauflage und Lehne aus Douglasie, offenporig lasiert, 2xHSL, 1xUV-Schutz; Lattung mit abgerundeteten Randlatten
Maße: Gesamtlänge 1.900 mm, Gesamttiefe 578 mm, Gesamthöhe 823, Sitzhöhe 450 mm; Lattung Rückenlehne
1 Stck 100x30 mm, 2 Stck 50x30 mm; Lattung Sitzfläche 2 Stck 100x30 mm, 4 Stck 50x30 mm
Ausführungsart: Einbau Bank ortsfest nach Herstellerangabe durch Verscharuben
Ausführungsort: in Fläche aus großformatigen Betonplatten, Dicke 10 cm, über Tragschichten

Diese Vorgaben erfüllt:

Hersteller: 'Kühn Aussen Raum Ausstattung'

Produkt: 'Tilia L3 Lä las oder gleichwertig'

angebotener Hersteller: '.............................................'

angebotenes Produkt: '...............................................'
Menge: 1,000 St

**3.7.40 Rundbank liefern und einbauen**
Rundbank Stahl/Holz liefern und einbauen
Material: Stützen, Schwerter und Lehnenaufnahmen aus Stahl verzinkt; zum ortsfesten Einbau; Metallteile pulverbeschichtet, Farbton DB 703; Bank bestehend aus 5 Segmenten mit und ohne Lehnenaufnahme, 10 Stützen mit Schwertern; 3 Segmente ohne, 2 Segmente mit Rückenlehne und jeweils einer Armlehne; Sitzauflage mit vier, Lehne mit zwei radial verlaufenden Holzohlen; Holzart Douglasie, Kanten gefast, , offenporig lasiert, Farbton braun; Sitzrichtung nach außen; 10 Stück Köcherfundamente; Frostschutzschicht 0/45, Fundamentbeton C30/37 (LP), Konsistenz F3, Expositionsklassen XC4, XD3, XF4
Maße: Bank Außendurchmesser 3600 mm, Sitztiefe 500 mm, Sitzhöhe 460 mm, Außenbogenlänge 11,30 lfm; Bohlen Sitzfläche ca. 80x40 mm, Bohlen Lehne ca. 100x40 mm, Frostschutzschicht Breite 60 cm, Länge ca. 10lfm, Dicke Frostschutzschicht 20 cm; Fundamentköcher Durchmesser 50 cm, Höhe 60 cm
Ausführungsart: Herstellen der Frostschutzschicht, Versetzen der Köcher, Verfüllen der Arbeitsräume, Einbau der Bank ortsfest in Köchern nach Herstellerangabe durch Einbetonieren der Stützen höhen und lagegerecht; OK Fundamente 20 cm unter OK Belag
Ausführungsort: in Tragschichten, in vorhandenen Aushubbereichen

Diese Vorgaben erfüllt:

Hersteller: 'Thieme GmbH'

Produkt: 'Rundbank Aurich 31.AU-4_5-DO/360-50s oder gleichwertig'

angebotener Hersteller: '.............................................'

angebotenes Produkt: '...............................................'
Menge: 1,000 St

**3.7.50 Absperrpfosten, herausnehmbar, liefern und einbauen**
Absperrpfosten liefern und einbauen
Material: Absperrpfosten mit Bodenhülse, herausnehm-/verriegelbar; Hülse und Pfosten Stahlrohr; Pfosten oben geschlossen; Hülse feuerverzinkt; Pfosten feuerverzinkt und farbbeschichtet, Farbton DB 703; zum Einbetonieren; Bedienelement; 1 Stück Fundament, aus Beton C30/37 (LP), Konsistenz F3, Expositionsklassen XC4, XD3, XF4
Maße: Stahlrohr 76x3 mm, Gesamtlänge 1.300 mm, Länge Hülse 400 mm, Länge Pfosten 1.200 mm; Höhe nach Einbau 900 mm
Ausführungsart: Einbau Absperrpfosten ortsfest nach Herstellerangabe; Übergabe Bedienelemente
Ausführungsort: in Pflasterfläche über Tragschichten
Einschließlich: Erdarbeiten für das Fundament, überschüssiges Material in der Umgebung einbauen oder  abfahren und entsorgen.

Diese Vorgaben erfüllt:

Hersteller: 'Thieme GmbH'

Produkt: 'Novara ST oder gleichwertig'

angebotener Hersteller: '.............................................'

angebotenes Produkt: '...............................................'
Menge: 5,000 St

**3.7.60 Baumständer liefern und einbauen**
Baumständer für Weihnachts- und Maibaum einbauen
Material: hochlegierter Stahl, feuerverzinkt, zum Einbetonieren, mit Zentriervorrichtung im unteren Bereich; mit geriffeltem Abschlussdeckel, abschließbar,
Maße: Innendurchmesser 310mm, Einbaulänge 950mm, Gewicht 53 kg
Ausführungsart: Baumständer liefern und einbauen in Fundament der vorgenannten Position, Baumständer steht über Fundament hinaus, da Höhe Fundament ca. 20 cm unter OK Belag
Ausführungsort: in Fundament

Diese Vorgaben erfüllt:

Hersteller: 'HDS Stadtmobiliar GmbH'

Produkt: 'Baumständer G 852 oder gleichwertig'

angebotener Hersteller: '...............................................'

angebotenes Produkt: '...............................................'
Menge: 1,000 St

**3.7.70 Schirmfundament herstellen**
Schirmfundament herstellen
Material: Ankerhülse mit Klappscharnier, zweiteilig, Oberteil abschraubbar, mit zwei Imbusschrauben zur Schirmfixierung, mit Schrägverstellung und Flächenklemmung, Gewicht ca. 11 kg, inkl. Abdeckscheibe für Winterabdeckung; mit Durchgangsbohrung für Elektrokabel und Bohrung für Erdkabel; Bauteile aus Stahl verzinkt; Betonfundament C30/37 (LP), Konsistenz F3, Expositionsklassen XC4, XD3, XF4, Feuchtigkeitsklassen WF, mit 2 flexiblen Leerohren für Elektrokabel, mit unterseitiger Ablauföffnung unter dem Hülsenunterteil in gleichem Durchmesser; Armierung Baustahl B500 A / B500 B als Korb geflochten; Frostschutzschicht aus Kies 16/32
Maße: Höhe Hülsenoberteil 33 cm, Höhe Hülsenunterteil 38 cm, Durchgangsbohrung für Elt. 7 cm, Bohrung für Erdkabel 1,3 cm; Fundamentabmessungen 50x50x60 cm mit ca. 10 cm Domausbildung um Hülse; Baustahl bis ca. 50 kg; Leerohre Elektro Durchmesser 20 mm, Länge 800 mm; Dicke Frostschutzschicht 15 cm
Ausführungsart: Herstellen der Frostschutzschicht, Liefern und Einbauen der Elemente in Betonfundament nach Herstellervorschrift höhen- und lagegerecht
Ausführungsort: in Tragschichten, in vorhandenen Aushubbereichen
Einschließlich: aller Kleinteile und Abdeckscheibe für Winterabdeckung.

Diese Vorgaben erfüllt:

Hersteller: 'May Schrimsysteme'

Produkt: 'SZ 150 für SCHATELLO 2,50x4,00 m oder gleichwertig'

angebotener Hersteller: '.............................................'

angebotenes Produkt: '...............................................'
Menge: 1,000 St

**3.7.80 Bodenhülsen für Verkehrsschilder liefern und einbauen**
Bodenhülse für Verkehrsschild einbauen.
Material: Bodenhülsen, aus Grauguss GG 25, mit seitlichen Ankerkrallen, mit Alkydharzlack gestrichen, einschl. Gewindering und Blindstopfen, ebenfalls aus Grauguss GG 25, chromatiert; einschl. Spannring aus Polyamid
Maße: 300 mm, für Rohrpfosten Ø 60 mm
Ausführungsart: Die Bodenhülsen sind ebenerdig nach Herstellerangaben in ein Punktfundament 40x40x60 cm aus C20/25 einzubauen.
Einschließlich: Erdarbeiten und Betonfundament; überschüssiges Material in der Umgebung einbauen oder  abfahren und entsorgen
Anmerkung: der Standort der Bodenhülsen für Verkehrszeichen wird vor Einbau noch bekanntgegeben.
Menge: 3,000 St

**3.7.90 Rohrpfosten Stahl liefern und einbauen**
Rohrpfosten aufstellen
Material: verzinktem Stahl  60,3 mmx 2,9 mm,
Maße: Länge 3 m
Ausführungsart: liefern und einbauen in Hülse der vorgenannten Position
Ausführungsort: in Verkehrsflächen, späteren Pflasterflächen, zur Befestigung von Verkehrszeichen/Hinweisschild ZTV VZ
Menge: 3,000 St

**3.7.100 Schild liefern und einbauen**
Verkehrsschild befestigen
Material: Aluminium mit Reflexfolie
Maße: Größe wie VZ 267
Ausführungsart: liefern und befestigen an Pfosten der vorgenannter Position
Einschließlich: Befestigungsteile
Menge: 3,000 St

**3.7.110 Schild liefern und einbauen**
Verkehrsschild befestigen
Material: Aluminium mit Reflexfolie
Maße: Größe wie Zusatzzeichen  VZ 1044-10
Ausführungsart: liefern und befestigen an Pfosten der vorgenannter Position
Einschließlich: Befestigungsteile
Menge: 3,000 St

**3.7.120 Informationstafel 1 einbauen**
Informationstafel 1 einbauen
Material: Holzkonstruktion mit Dach, verschraubt; zwei senkrechte Pfosten, zwei Querträger, ein Windverband; Infotafel aus Alu-Dibond, verschraubt an Holzkonstruktion; zwei Pfostenschuhe aus Stahl IPE 200 mit je 8 Bohrungen und Ankerlaschen; 2 Fundamente aus Beton C30/37 (LP), Konsistenz F3, Expositionsklassen XC4, XD3, XF4, mit konstruktiver Armierung
Maße: Gesamtkonstruktion Länge ca. 3,50 m, Höhe ca. 2,30 m, Breite ca. 0,70 m; Pfosten ca. 3,0x0,20x0,20 m, Pfostenschuhe Länge ca. 1,00 m, Fundamente ca. 0,60x0,60x0,80 m
Ausführungsart: Transportieren und Montieren der oberirdischen Bauteile; Herstellen der Fundamente mit Pfostenschuhen; Errichten der Holzkonstruktion, Montieren der Alu-Dibond-Tafel; alle Bauteile bauseits gelagert, Transportweg ca. 500 m
Ausführungsort: in bauseits vorhandenen Aushubbereichen, in späteren Grün- und in Belagsflächen, als Informationstafel im öffentlcihen Raum
Einschließlich: Stützkonstruktionen während des Aushärtens des Fundamentbetons
Menge: 1,000 St

**3.7.130 Informationstafel 2 einbauen**
Informationstafel 2 einbauen
Material: Stahlkonstruktion, verschraubt; zwei Pfosten und zwei Querträger Stahlrohr 101,6x3,2 mm;  Infotafel aus Alu-Dibond, verschraubt an Stahlkonstruktion ; 2 Fundamente aus Beton C30/37 (LP), Konsistenz F3, Expositionsklassen XC4, XD3, XF4, mit konstruktiver Armierung
Maße: Gesamtkonstruktion Länge ca. 3,50 m, Höhe ca. 2,30 m, Breite ca. 0,70 m; Pfostenschuhe Länge ca. 1,00 m, Fundamente ca. 0,60x0,60x0,80 m
Ausführungsart: Transportieren und Montieren der oberirdischen Bauteile; Herstellen der Fundamente mit Pfostenschuhen; Errichten der Holzkonstruktion, Montieren der Alu-Dibond-Tafel; alle Bauteile bauseits gelagert, Transportweg ca. 500 m
Transportieren und Montieren der oberirdischen Bauteile; Herstellen der Fundamente; Errichten der Stahlkonstruktion, Montieren der Alu-Dibond-Tafel; alle Bauteile bauseits gelagert, Transportweg ca. 500 m
Ausführungsort: in bauseits vorhandenen Aushubbereichen, in späteren Grün- und in Belagsflächen, als Informationstafel im öffentlcihen Raum
Einschließlich: Stützkonstruktionen während des Aushärtens des Fundamentbetons
Menge: 1,000 St

#### 3.8 Vegetationsflächen

*Hinweis: Fachkunde*
Alle Grünflächenarbeiten dürfen nur von einer Fachfirma des Garten- und Landschaftsbaues ausgeführt werden. Gerade die Pflanzung von Großbäumen setzt besondere Fachkenntnisse voraus. Der AN hat den Nachweis der Fachkunde zu erbringen.

*Hinweis: Bäume liefern*
Für die Pflanzenlieferung gelten die Gütebestimmungen für Baumschulpflanzen der FLL (Forschungsgesellschaft Landschaftsentwicklung, Landschaftsbau e.V),in neuester Fassung. Auf die Einhaltung der geforderten Qualität wird größter Wert gelegt. Der Bieter hat bereits zur Angebotsabgabe den Lieferanten u. den Wuchsort der ausgeschriebenen Bäume anzugeben.

Der AG behält sich vor die Pflanzen vor Auftragsvergabe vor Ort zu begutachten und geeignete Pflanzen auszusuchen.

*Hinweis: Pflanzenlieferung*
Pflanzenlieferung gem. DIN 18916
Pflanzen laut Allgem. Gütebestimmungen des "Bundes Deutscher Baumschulen" (BDB) in 1. Qualität liefern; ungenehmigte Fehllieferungen werden zurückgewiesen sobald sie als solche erkennbar sind,das heißt evt. erst als gepflanzte Ware, nach dem Austrieb oder der Blüte. Ersatzlieferungen ohne vorher. schriftl. Genehmigung durch den AG gelten als Fehllieferungen. Der AG behält sich vor, bei Bedarf Bäume und Solitärs selbst auszusuchen. Die Echtheit der Arten und Sorten ist zu gewährleisten.

Abgerechnet wird nach den Katalogen der Firmen in der jeweils gültigen Fassung:
- Baumschule "BRUNS" für Gehölze,
- Staudengärtnerei  "Menton Staudenhof" für Stauden,
- Horst Gewiehs für Zwiebelpflanzen.

*Hinweis: Fertigstellungspflege*
Für die Ausführung der Pflegearbeiten als Fertigstellungspflege gelten DIN 18916, DIN 18917. Die erforderlichen Teilleistungen sind ohne besondere Anordnung rechtzeitig auszuführen, die Ausführung jeder Teilleistung ist dem AG vor Beginn anzuzeigen, die vorgesehenen Pflegeleistungen sind durchschnittliche Regelannahmen.

*Hinweis: Abrechnung*
Abrechnungsmodalitäten
Bei der Änderung der Pflanzenliefersumme (nach vorliegender Pflanzplanung und Pflanzenliste) wird der sich aus der vorgesehenen Liefersumme und dem angebotenen Einheitspreis ergebende Prozentsatz bei der Abrechnung zugrunde gelegt. Diese Regelung gilt entsprechend für die Abrechnung der Pflanzarbeit.

*Hinweis: Pflanzarbeiten*
Pflanzarbeiten gem. DIN 18916, Punkt 5.5

*Hinweis: Bäume*

**3.8.10 Baumsubstrat, tragfähig, Pflanzgrube rund**
Pflanzgrube verfüllen
Material: Substrat überbaubar, nach ZTV-Vegtra-Mü Bauweise B (2018) und FLL-Empfehlung für Baumpflanzungen Teil 2, PG-Bauweise 2 (2010), bestehend aus Oberboden, Lavasand, Grünkompost, Ziegelsand, Carbosand und Ziegelsplitt, torffrei, 1 MN/m2
Maße: Schichtdicke bis 100 cm, Durchmesser Pflanzgrube außen 3,60 m, Durchmesser Pflanzgrube innen 2,60 m, Breite des Verfüllungsbereiches damit ca. 0,50 m; Neigung im Innenredius der Verfüllung 60-75°
Ausführungsart: Liefern und Einbauen eines fertig gemischten Substrates; die Verfüllung erfolgt ringförmig, die Mitte der Pflanzgrube bleibt unverfüllt, sie wird in einem separaten Arbeitsgang mit nicht tragfähigem Substrat der nachfolgenden Position verfüllt; Verdichten des Substrates auf 45-60 MPa
Ausführungsort: runde Pflanzgrube in Tragschichten und Verfüllungen; als Schicht für später aufzubringende Tragschichten und Fundamente
Einschließlich: Sicherung der geneigten Böschungen des Innenradius
Anmerkung: Die Eignung des Produktes ist der Bauleitung vor Einbau vorzulegen; Menge in verdichtetem Zustand.

Diese Vorgaben erfüllt:

Hersteller: 'corthum® Erdenwerke'

Produkt: 'corthum® Baumsubstrat MN45 oder gleichwertig'

angebotener Hersteller: '.............................................'

angebotenes Produkt: '...............................................'
Menge: 4,000 m3

**3.8.20 Baumsubstrat, nicht tragfähig, Pflanzgrube rund**
Pflanzgrube verfüllen
Material: Substrat nicht tragfähig, nach ZTV-Vegtra-Mü (2018) und FLL-Empfehlung für Baumpflanzungen Teil 2, PG-Bauweise 1 (2010), bestehend aus Schotter, Grünkompost, Ziegelsand, Carbosand und Ziegelsplitt
Maße: Schichtdicke bis 100 cm, Durchmesser Pflanzgrube außen 2,60 m
Ausführungsart: Liefern und Einbauen eines fertig gemischten Substrates
Ausführungsort: runde Pflanzgrube der vorgenannten Position; als Vegetationstragschicht für Hochstamm mit Ballen
Anmerkung: Verfüllung wird zusammen mit der Pflanzung des Baumes vorgenommen; Menge in verdichtetem Zustand.

Diese Vorgaben erfüllt:

Hersteller: 'corthum® Erdenwerke'

Produkt: 'corthum® Baumsubstrat A oder gleichwertig'

angebotener Hersteller: '.............................................'

angebotenes Produkt: '...............................................'
Menge: 8,000 m3

**3.8.30 Baumsubstrat, nicht tragfähig, Pflanzgrube eckig**
Pflanzgrube verfüllen
Material: Substrat nicht tragfähig, nach ZTV-Vegtra-Mü (2018) und FLL-Empfehlung für Baumpflanzungen Teil 2, PG-Bauweise 1 (2010), bestehend aus Schotter, Grünkompost, Ziegelsand, Carbosand und Ziegelsplitt
Maße: Schichtdicke bis 150 cm, Abmessungen der Pflanzgrube 2,80x2,80 m
Ausführungsart: Liefern und Einbauen eines fertig gemischten Substrates
Ausführungsort: 3 Stück quadratische Pflanzgruben im Baustellenbereich, als Vegetationstragschicht für Hochstamm mit Ballen
Anmerkung: Menge in verdichtetem Zustand.

Diese Vorgaben erfüllt:

Hersteller: 'corthum® Erdenwerke'

Produkt: 'corthum® Baumsubstrat A oder gleichwertig'

angebotener Hersteller: '.............................................'

angebotenes Produkt: '...............................................'
Menge: 36,000 m3

**3.8.40 Ekto/Endo Mykorrhiza 1:1 - Wurzelbehandlung nach FLL**
Mykorrhiza - Wurzelbehandlung nach FLL-Richtlinie "Empfehlungen für Baumpflanzungen, Teil 2, Standortvorbereitung für Neupflanzungen" wie folgt herstellen:
Mischung aus Ekto- und Endo-Mykorrhiza Impfstoff Laub im Verhältnis 1:1 bei Neupflanzung zu 2/3 auf die Ballenseiten streichen und zu 1/3 in die Pflanzgrube in Wurzelnähe einstreuen. Die Auswahl des Mykorrhiza-Pilzes muss der Pflanzenart angepasst sein, damit eine Symbiose erfolgen kann.
Die Impfstoffe dürfen nicht auf sterilen Substraten angezogen werden. Der Nachweis über die Freiheit von zoosporenbildenden Schadpilzen muss erbracht werden, und die Lagerfähigkeit muss mind. 30 Tage betragen.
Ekto-Mykorrhiza Impfstoffe müssen je Liter mindestens 200.000 infektiöse Einheiten nach MPN-Test enthalten. Im Test nach Trouvelot und im Succinatdehydrogenase-Reaktionstest müssen rund 50% vitale Arbuskeln erreicht werden.
Materialnachweis durch Original-Lieferschein.
Aufwandmenge pro 7cm STU: 100ml Impfstoff, 500 ml für STU 25-30.

Diese Vorgaben erfüllt:

Hersteller: 'Fa. GEFA Produkte Fabritz GmbH'

Produkt: 'Mykorrhiza, Laub  oder gleichwertig'

angebotener Hersteller: '.............................................'

angebotenes Produkt: '...............................................'
Menge: 1,600 l

**3.8.50 Huminstoffe zur Substratbeimischung**
Substrat der Straßenbäume anreichern mit bioaktivem Wachstumförderer und Bodenverbesserer
Material: Bodenverbesserer mit 60-75% Huminsäuregehalt.
Maße: 5 kg/m3
Ausführungsart: nach Herstellerangabe dem Substrat beimischen
Ausführungsort: Pflanzsubstrat

Diese Vorgaben erfüllt:

Hersteller: 'Fa. GEFA Produkte Fabritz GmbH'

Produkt: 'Perlhumus  oder gleichwertig'

angebotener Hersteller: '.............................................'

angebotenes Produkt: '...............................................'
Menge: 240,000 kg

**3.8.60 Tilia tomentosa 'Brabant' Solitärbaum 4xv mDb, StU. 20-25 cm liefern**
Tilia tomentosa 'Brabant'  Solitärbaum 4xv mDb, StU. 20-25 cm,  H 400-500, B 150-200, liefern
Anmerkung: vor dem Pflanzen muss Freigabe durch Bauleitung in aufgebundenem Zustand erfolgen
Menge: 1,000 St

**3.8.70 Acer platanoides 'Emerald Queen' HSt 20-25, 4xv. mDb liefern**
Acer platanoides 'Emerald Queen'  HSt 20-25, 4xv. mDb,  liefern
Anmerkung: vor dem Pflanzen muss Freigabe durch Bauleitung in aufgebundenem Zustand erfolgen
Menge: 2,000 St

**3.8.80 Ostrya carpinifolia' Solitärbaum 4xv mDb, StU. 20-25 cm liefern**
Ostrya carpinifolia'  Solitärbaum 4xv mDb, StU. 20-25 cm,  H 400-500, B 150-200, liefern
Anmerkung: vor dem Pflanzen muss Freigabe durch Bauleitung in aufgebundenem Zustand erfolgen
Menge: 1,000 St

**3.8.90 Pflanzarbeit Baum**
Baum pflanzen
Material: Hochstämme und Solitärbäume der vorgenannten Positionen, STU bis 35 cm
Ausführungsart: Bäume liefern und  fachgerecht abladen, Anhängen nur mit Ballengurt, keinesfalls mit Schlaufen um den Stamm, Pflanzung von Großbäumen nach DIN 18916
Ausführungsort: substratverfüllte Baumgruben
Anmerkung: Überschüssiges Aushubmaterial, welches durch den Ballen verdrängt wurde (Baumsubstrat), geht in Eigentum des AN über und ist abzutransportieren.
Einschließlich: Ausbildung eines Gießrandes, Wässerung, Kronenrückschnitt
Menge: 4,000 St

**3.8.100 Baumbewässerungsset**
Baumbewässerungsset herstellen
Material: Bewässerungsrohr DN 80, 1x T-Stück, 1x Endkappe aus Alu mit Lüftungsöffnungen, Anker
Maße: Rohrlänge ca. 5 m, Baumgrubenabmessungen bis ca. 300x300 cm
Ausführungsart: Liefern und Einbauen im Zuge der Pflanzung von Baum mit Ballen nach Herstellervorschrift,  ringförmig verlegt,
Ausführungsort: in offener Pflanzgrube, mit Einbau Ballen

Diese Vorgaben erfüllt:

Hersteller: 'Fränkische Rohrwerke'

Produkt: 'Baumbelüftungs- und Bewässerungsset oder gleichwertig'

angebotener Hersteller: '.............................................'

angebotenes Produkt: '...............................................'
Menge: 4,000 St

**3.8.110 Baumbelüftungsset**
Baumbelüftungsset herstellen
Material: 4 Stück Belüftungsrohre DN 110, SDR 34, PVC-U (weichmacherfrei), Rohre geschlitzt mit Filterstrumpf, Oberteil aus Aluguss mit Trapezgewinde Klasse A 15
Maße: Rohrlänge ca. 1,50 m, Baumgrubenabmessungen bis ca. 300x300 cm
Ausführungsart: Liefern und Einbauen im Zuge der Pflanzung von Baum mit Ballen nach Herstellervorschrift,  senkrecht gestellt
Ausführungsort: in offener Pflanzgrube, mit Einbau Ballen

Diese Vorgaben erfüllt:

Hersteller: 'Funke Gruppe'

Produkt: 'Funke-Baumwurzelbelüfter oder gleichwertig'

angebotener Hersteller: '.............................................'

angebotenes Produkt: '...............................................'
Menge: 4,000 St

**3.8.120 Mähschutz herstellen**
Stammschutzmanschette herstellen
Material: Polyethylen, Farbe grau/braun, UV-beständig, mit Belüftungsöffnungen, reißfest, flexibel
Maße: H/B ca. 24/36 cm, Dicke 1,52 mm
Ausführungsart: als Mähschutz zum Schutz der Baumrinde vor mechanischen Beschädigungen bei Pflege- und Mäharbeiten liefern und nach Herstellerangaben einbauen,
Ausführungsort:  an Bäumen mit STU bis 35 cm, Stammfuß im Übergang zum Wurzelbereich
Anmerkung: eng anliegend, passt sich permanent dem Stammdickenwachstum an.
Menge: 3,000 St

**3.8.130 Schutzmittel Rinden-/Sonnenbrand**
Stammschutzfarbe aufbringen
Material: Schutzmittel gegen Rindenbrand/Sonnenbrand, auf Basis organischer Bindemittel
Maße: bis 4 m Stammhöhe, Stammdurchmesser über 18 bis 40 cm,
Ausführungsart: Rindenschutz herstellen durch Streichen gegen Verdunstung und Sonneneinstrahlung unmmittelbar vor oder nach der Pflanzung wie folgt:
1. Stamm mittels Schleifvlies oder Spezialbürste verletzungsfrei reinigen
2. Voranstrich "satt" streichen und antrocknen lassen (griffest)
3. Rindenschutz durch deckenden Anstrich mehrjährig (>= 5 Jahre) haftender Stammschutzfarbe (weiß) vom Stammfuß bis in die Hauptäste anlegen.
Ausführungsort: gepflanzter Baum an Stamm und Hauptästen
Anmerkung: ab + 10°C auftragen (nicht auf gefrorenes oder nasses Holz streichen), bei ungeeigneter Witterung ist ein zeitweiliger Schutz z.B. mit Schilfmatten anzubringen.
Menge: 4,000 St

**3.8.140 Pflanzenverankerung Pfahl-Dreibock Rahmen Halbrundhölzer L 350cm**
Pflanzenverankerung herstellen
Material: Rahmen aus Halbrundhölzern, Pfahl, weißgeschält
Maße: Pfahllänge 350 cm
Ausführungsart: Pfahl-Dreibock, Bindegurt aus Gewebegurtband, Breite 50 mm, Rindenschutz mit Gummimanschette.
Anmerkung: gemäß DIN 18916
Menge: 4,000 St

**3.8.150 Fertigstellungspflege Bäume**
Fertigstellungspflege für Bäume
Material: Solitärbäume bis STU 25/35, Hochstämme
Ausführungsart: Fertigstellungspflage ausführen bestehend aus:
- Gehölze auf Befall von Krankheiten überprüfen, nach Rücksprache mit der Bauleitung,
- Pflanzenschutzmaßnahmen ausführen (ausschließlich mit biolog. Mitteln).
- Bei Bedarf Schnittmaßnahmen durchführen: alle Stamm- und Stockaustriebe entfernen, gemäß ZTV-Baumpflege, bis 3 m über dem Boden,
Ausführungsort: Die Bäume stehen in Vegetationsflächen.
Anmerkung: Da der Aufwand für diese Leistungen nur schwer abzuschätzen ist, werden diese Arbeiten im Stundenaufwand vergütet.
Menge: 16,000 h

**3.8.160 Wässern Pflanzung Großgehölz 200l l/St 20Arbeitsgänge**
Wässern der Bäume in Pflanzfläche
Material: Großgehölz
Ausführungsart:
Wasser liefern, Gehölz wässern, Mindestwassermenge je Arbeitsgang 200 l/St,
20 Arbeitsgänge x 4 Bäume = 80 Arbeitsgänge
Einschließlich: Hydrantenstandrohr mit Zähleinrichtung für Wasser, Regner, Schläuche, Schlauchlängen bis 50 m
Anmerkung: Wasserentnahmepunkt bauseits vorhanden, Abrechnung nach Aufmaß und Rapporten.
Menge: 80,000 St

*Hinweis: Pflanzung Bodendecker und Stauden*

**3.8.170 Staudensubstrat**
Staudensubstrat einbauen
Material: Vegetationstragschicht als mineralisches Schüttstoffgemisch auf der Basis von natürlicher Lava und Ziegelsand mit organischem Anteil zur Verwendung als Vegetationssubstrat im Straßenbegleitgrün bei Pflanzung und Aussaat Trockenheit verträglicher Arten und mittlerem bis geringem Nährstoffbedarf :
- Bimssand 0-4mm
- Ziegelsand 2-5mm / Porlith 0-4mm
- Lava 3-8mm
- Rindenhumus gütegesichert
- Holzfaser,
- torffrei
- sehr strukturstabil durch hohe Mineralstoffanteile
- gute Wasserspeicherung und gleichzeitige Wasserdurchlässigkeit bei Wassersättigung
Maße: Schichtdicke 30 cm.
Ausführungsart: Substrat liefern, profilgerecht auftragen gemäß DIN 18915
Ausführungsort: über Tragschichten, zwischen Einfassungen, in vier Einzelflächen bis 5 m2
Anmerkung: Menge in verdichtetem Zustand

Diese Vorgaben erfüllt:

Hersteller: 'corthum® Erdenwerke'

Produkt: 'Vegetationstragschicht Staudenerde oder gleichwertig'

angebotener Hersteller: '.............................................'

angebotenes Produkt: '...............................................'
Menge: 5,000 m3

**3.8.180 Pflanzflächenplanum Substrat**
Pflanzflächenplanum herstellen
Material: Oberboden, Staudensubstrat
Ausführungsart: Pflanzflächenplanum gemäß DIN 18916, Steine und Fremdkörper mit Durchmesser ab 5 cm, Unkraut und schwer verrottbare Pflanzenteile ablesen, anfallendes Material laden, abfahren und gemäß den gesetzlichen Bestimmungen entsorgen.
Ausführungsort: Vegetationstragschicht für Pflanzung, Neigung der Flächen bis 0°-20°,
Einschließlich: Gebühren für eine fachgerechte Entsorgung.
Menge: 18,000 m2

**3.8.190 Pflanzenlieferung Bodendecker und Stauden**
Pflanzen liefern
Für die Pflanzenlieferung werden vom Auftraggeber folgende Gesamtpreise vorgesehen. Die genauen Einzelmengen ergeben sich aus den späteren Pflanzlisten.

- Für Bodendecker und Stauden
Pflanzensumme:  EUR  540,-

Der AN bietet auf die Katalogpreise (abzügl. Mengenrabatt) der aufgeführten Zulieferfirmen einen Rabatt bzw. einen Aufschag in Höhe von

Ab- oder Aufgebot in % '....................'

entspricht einem Nettobetrag von EUR '.........................'

Somit ergibt sich bei Zugrundelegung der vorgesehenen Gesamtpflanzensumme folgender Gesamtpreis (Nettolieferungssumme):

Gesamtpflanzensumme -/+ Rabatt/Aufschlag =

Gesamtpreis in EUR '.......................................'
(dieser Wert ist in der Spalte "EP" einzusetzen)
Menge: 1,000 St

**3.8.200 Pflanzarbeit Bodendecker und Stauden**
Pflanze gemäß Pflanzenliste vorgenannter Position pflanzen in bereits vorbereitete Pflanzflächen. Für die Pflanzarbeiten werden von

der Nettoliefersumme '....................'
(hier Wert der Vorposition eintragen)

als Ansatz für Pflanzung in % '....................'

für Pflanzen berechnet. Diese Summe beinhaltet das Einschlagen der Pflanzen nach der Anlieferung an einem schattigen Ort, das Auslegen, die fachgerechte Vorbehandlung der Pflanzen und das Angießen.
Somit ergibt sich bei Zugrundelegung der vorgesehenen Gesamtsumme für Pflanzenlieferung folgender Gesamtpreis (Nettosumme) für die Pflanzarbeiten:

Nettoliefersumme EUR x Ansatz für Pflanzung in % =

Gesamtpreis in EUR '....................'
(dieser Wert ist in der Spalte "EP" einzusetzen)
Menge: 1,000 St

**3.8.210 Lockern, säubern der Pflanzfläche**
Lockern, säubern, der Pflanzfläche
Maße: 10 Arbeitsgängen à 18 m², Gesamtfläche 180 m²
Ausführungsart: Pflanzfläche jäten und lockern der Bodenoberfläche, dabei unerwünschten Aufwuchs abtrennen, Bearbeitungstiefe unter Beachtung der jeweiligen Pflanzenart im Mittel 2-5 cm, dauerhafte Wurzelunkräuter samt ausdauernden Wurzeln ausgraben, ausstechen oder ausgabeln und entfernen, Unrat und Steine ab 3 cm Durchmesser entfernen, anfallendes Material laden, abfahren und gemäß den gesetzlichen Bestimmungen entsorgen gemäß DIN 18916.
Ausführungsort: Vegetationstragschicht, bepflanzt mit Stauden, Bodendeckern, Heckenpflanzen, Neigung der Flächen 0°-20°
Einschließlich: Gebühren für eine fachgerechte Entsorgung
Anmerkung: Abrechnung nach Aufmaß und Rapporten
Menge: 180,000 m2

**3.8.220 Wässern Pflanzfläche, Wasser liefern**
Wässern der Pflanzfläche
Maße: 12 Arbeitsgängen à 18m², Gesamtfläche 216 m²,  Mindestwassermenge je Arbeitsgang/m² 25 l
Ausführungsart: Wasser liefern, Auftragen von Wasser, gemäß DIN 18916
Ausführungsort: Vegetationstragschicht, bepflanzt mit Stauden und Bodendeckern, Neigung der Flächen 0°-20°
Einschließlich: Hydrantenstandrohr mit Zähleinrichtung für Wasser, Regner, Schläuche, Schlauchlängen bis 50 m
Anmerkung: Wasserentnahmepunkt bauseits vorhanden, Abrechnung nach Aufmaß und Rapporten
Menge: 216,000 m2

**3.8.230 Düngung der Pflanzfläche NPK**
Pflanzfläche düngen
Material: organisch - mineralischer Dünger
Maße: bis 30 g/m²
Ausführungsart: liefern, auftragen und einarbeiten
Ausführungsort: Vegetationstragschicht, bepflanzt mit Stauden und Bodendeckern
Anmerkung: Abrechnung nach Aufmaß und Lieferscheinen
Menge: 0,500 kg

*Hinweis: Rasen/Wiese*

**3.8.240 Oberboden, gelagert, einbauen, Wiesenflächen 20 cm**
Oberboden einbauen
Material: Oberboden auf Lagerfläche des AG gelagert
Maße: Auftragsdicke bis 20 cm
Ausführungsart: laden, transportieren, einbauen gemäß DIN 18915
Ausführungsort: Bereich der ehemaligen BE-Fläche
Ausbau: Oberbodenmieten
Einbauort: Rohbodenflächen, als Vegetationstragschicht für Wiesenansaat; Neigung der Flächen 0° bis 20°
Menge: 50,000 m3

**3.8.250 Oberboden liefern auftragen, Rasenflächen, 20 cm**
Oberboden einbauen
Material: Oberboden Bodengruppe 2 und 3 DIN 18915,
Maße: Auftragsdicke bis 20 cm; Größe Einzelflächen bis ca. 30 m2
Ausführungsart: Oberboden liefern, profilgerecht auftragen, als Vegetationstragschicht für Rasen
Ausführungsort: über Rohbodenflächen und Verfüllungen, zwischen Einfassungen, in drei Einzelflächen; Neigung der Flächen 0° bis 20°
Anmerkung: Abrechnung nach Aufmaß an der Auftragsstelle und Lieferscheinen
Menge: 18,000 m3

**3.8.260 Vegetationstragschicht lockern, 15 cm**
Vegetationstragschicht lockern
Maße: Tiefe 15 cm
Ausführungsart: lockern durch kreuzweises fräsen, Steine und Fremdkörper mit Durchmesser ab 5 cm, Unkraut und schwer verrottbare Pflanzenteile ablesen, anfallendes Material laden, abfahren und gemäß den gesetzlichen Bestimmungen entsorgen.
Ausführungsort: Oberbodenflächen über Rohboden und  Verfüllungen, Neigung 0°-20°
Einschließlich: Gebühren für eine fachgerechte Entsorgung.
Menge: 90,000 m2

**3.8.270 Rasen- und Wiesenplanum**
Rasen- und Wiesenplanum herstellen
Ausführungsart: Planum gemäß DIN 18917 für Rasen- und Wiesenflächen herstellen, Steine und Fremdkörper mit Durchmesser ab 5 cm, Unkraut und schwer verrottbare Pflanzenteile ablesen, anfallendes Material laden, abfahren und gemäß den gesetzlichen Bestimmungen entsorgen
Ausführungsort: Vegetationstragschicht für Rasen und Wiese, Neigung der Flächen bis 0°-20°,
Einschließlich: Gebühren für eine fachgerechte Entsorgung.
Menge: 330,000 m2

**3.8.280 Rasenansaat**
Rasenansaat herstellen
Material: Saatgut RSM 2.3, Gebrauchsrasen
Maße: 25 g/m²
Ausführungsart: Ansaat gemäß DIN 18917
Ausführungsort: Vegetationstragschicht für Rasenflächen, Neigung der Flächen 0°-20°
Menge: 90,000 m2

**3.8.290 Rasen mähen, 16 Arbeitsgänge**
Rasen mähen
Maße: Wuchshöhe 6 bis 10 cm, Schnitthöhe 3-4 cm,
16 Arbeitsgänge à 90 m², Gesamtfläche 1440 m²
Ausführungsart: Schnitt maschinell gemäß DIN 18917, anfallendes Material laden, abfahren und gemäß den gesetzlichen Bestimmungen entsorgen
Ausführungsort: Rasenflächen, 5 Einzelflächen bis ca. 30 m2 Neigung der Flächen 0°-20°
Einschließlich: Gebühren für eine fachgerechte Entsorgung
Anmerkung: Abrechnung nach Aufmaß und Rapporten
Menge: 1440,000 m2

**3.8.300 Wässern Rasenfläche, Wasser liefern**
Wässern der Rasenfläche
Maße: 20 Arbeitsgänge à 90 m², Gesamtfläche1800m²,  Menge je Arbeitsgang/m² bis zum Auflaufen 5 l, Menge je Arbeitsgang/m² nach dem Auflaufen 20 l, 6 Arbeitsgänge bis zum Auflaufen, 14 Arbeitsgänge nach dem Auflaufen
Ausführungsart: liefern und ausbringen von Wasser, gemäß DIN 18917
Ausführungsort: Rasenflächen, Neigung der Flächen 0°-20°
Einschließlich: Hydrantenstandrohr mit Zähleinrichtung für Wasser, Regner, Schläuche, Schlauchlängen bis 50 m
Anmerkung: Wasserentnahmepunkt bauseits vorhanden, Abrechnung nach Aufmaß und Rapporten
Menge: 1800,000 m2

**3.8.310 Düngung Rasenfläche**
Rasenflächen düngen
Material: organisch-mineralischem Dünger, fest, mit Langzeitwirkung
Maße: 20 g/m²
Ausführungsart: liefern, auftragen und einarbeiten
Ausführungsort: Rasenflächen, Neigung der Flächen 0°-20°
Anmerkung: Abrechnung nach Aufmaß und Lieferscheinen
Menge: 1,800 kg

**3.8.320 Wiesenansaat**
Wiesenansaat herstellen
Material: Saatgut gemäß VWW - Verband Deutscher Wildsamen- und Wildsamenproduzenten e.V. in folgender Zusammensetzung:

| Nr. 4 Salzverträgliche Bankettmischung 2018-19 | Produktionsraum 6 |
| --- | --- |
| Ansaatmenge: 5 g/m² (50 kg/ha) |  |
| Kräuter 20% |  |
| Achillea millefolium | 0,80 |
| Agrimonia eupatoria | 1,20 |
| Anthyllis vulneraria | 0,80 |
| Campanula rotundifolia | 0,10 |
| Centaurea cyanus | 2,00 |
| Centaurea jacea | 1,20 |
| Cichorium intybus | 0,50 |
| Clinopodium vulgare | 0,20 |
| Galium album | 0,80 |
| Galium verum | 0,30 |
| Hypochaeris radicata | 0,30 |
| Leontodon hispidus | 0,30 |
| Leucanthemum ircutianum/vulgare | 2,00 |
| Linaria vulgaris | 0,20 |
| Lotus corniculatus | 1,00 |
| Medicago lupulina | 1,00 |
| Origanum vulgare | 0,20 |
| Papaver rhoeas | 0,70 |
| Plantago lanceolata | 1,20 |
| Plantago media | 0,30 |
| Prunella vulgaris | 0,70 |
| Salvia pratensis | 1,00 |
| Sanguisorba minor | 1,30 |
| Scorzoneroides autumnalis | 0,30 |
| Silene vulgaris | 1,00 |
| Trifolium arvense | 0,20 |
| Trifolium campestre | 0,20 |
| Trifolium dubium | 0,20 |
| Summe | 20,00 |
| Gräser 80% |  |
| Agrostis capillaris | 4,00 |
| Anthoxanthum odoratum | 4,00 |
| Bromus hordeaceus | 5,00 |
| Cynosurus cristatus | 4,00 |
| Festuca guestfalica (ovina) | 24,00 |
| Festuca rubra | 16,00 |
| Lolium perenne | 5,00 |
| Poa angustifolia | 15,00 |
| Poa compressa | 3,00 |
| Summe | 80,00 |
| Gesamt | 100,00 |

Maße: Kräuteranteil 20%, Gräseranteil 80%, Saatgutmenge 5 g/m² + 15g/m2 Füllstoff
Ausführungsart: Ansaat gemäß DIN 18917
Ausführungsort: über abgemagertem Oberboden mit Sand und Rohboden, Neigung der Flächen 0°-20°
Anmerkung: vom Saatgut sind der Bauleitung vor Bestellung die Gütenachweise vorzulegen. Am Tag der Aussaat ist der Bauleitung unaufgefordert eine Rückstellprobe mit Materialbezeichnung, Herkunft, Einbauort und Datum zu übergeben.

Diese Vorgaben erfüllt:

Hersteller: 'Rieger-Hofmann GmbH'

Produkt: '04 oder gleichwertig'

angebotener Hersteller: '.............................................'

angebotenes Produkt: '...............................................'
Menge: 245,000 m2

**3.8.330 Wiese mähen, 2 Arbeitsgänge**
Wiese mähen
Maße: Wuchshöhe 30 bis 50 cm, Schnitthöhe 6-10 cm,
2 Arbeitsgänge à 245 m², Gesamtfläche 490 m²
Ausführungsart: Wiesenfläche mähen, Schnitt maschinell gemäß DIN 18917, anfallendes Material laden, abfahren und gemäß den gesetzlichen Bestimmungen entsorgen
Ausführungsort: Wiesenflächen, Neigung der Flächen 0°-20°
Einschließlich: Gebühren für eine fachgerechte Entsorgung
Anmerkung: Abrechnung nach Aufmaß und Rapporten
Menge: 490,000 m2

**3.8.340 Wässern Wiesenfläche**
Wässern der Wiesenfläche
Maße: 8 Arbeitsgänge à 245 m², Gesamtfläche 1960 m²,  Menge je Arbeitsgang/m² bis zum Auflaufen 5 l, Menge je Arbeitsgang/m² nach dem Auflaufen 20 l, 4 Arbeitsgänge bis zum Auflaufen, 4 Arbeitsgänge nach dem Auflaufen
Ausführungsart: ausbringen von Wasser, gemäß DIN 18917
Ausführungsort: Rasenflächen, Neigung der Flächen 0°-33°
Anmerkung: Wasseranschluss bauseits vorhanden, Wasser kann den vorh. Zapfstellen unentgeltlich entnommen werden,
Einschließlich: Regner, Schläuche, Schlauchlängen bis 100 m
Menge: 1960,000 m2

*Hinweis: Zwiebelpflanzen*

**3.8.350 Narcissus Hybr.Ice Follies Zwiebel/Knolle 14/16 liefern**
Narcissus Hybr."Ice Follies" (großkronige Garten-Narzisse) Zwiebel/Knolle, 14/16, nur liefern, einpflanzen wird gesondert vergütet.
Menge: 200,000 St

**3.8.360 Blumenzwiebel Knolle pflanzen**
Blumenzwiebel und Knolle, pflanzen DIN 18916 in vorbereitete Pflanzfläche, Bodengruppe 3b DIN 18915 (schwach bindig, kiesig), Lieferung der Pflanzen wird gesondert vergütet.
Menge: 200,000 St

#### 3.9 Stunden und Stoffe Freianlagen

*Hinweis: Hinweis allgemein*
Stundenlohnarbeiten für Unvorhergesehenes dürfen nur auf Anweisung durch die Bauleitung durchgeführt werden.
Die vom Auftragnehmer oder seinem Bevollmächtigten unterschriebenen Stundenlohnzettel müssen für jeden Kalendertag getrennt ausgestellt sein und sind noch am Tag der Leistungserbringung dem bauleitenden Architekturbüro zur Anerkennung per Fax zu übermitteln. Nachträglich eingereichte
Stundenlohnzettel werden nicht anerkannt. Die Original-Rapportzettel sind erst mit der Schlussrechnung einzureichen.

Stundenlohnzettel müssen erkennen lassen:
- Vor- und Zuname der Arbeiter
- Beruf
- Lohngruppe lt. Tarif
- Arbeitsleistung nach Zeit, Ort, Dauer
- Verbrauch an Baustoffen
- Benutzung von Maschinen und Geräten mit Leistungsangabe nach Zeit, Ort und Dauer der Benutzung.

Preise für Geräte verstehen sich einschließlich Bedienung, sowie erforderlichem An- und Abtransport; vergütet werden nur reine Betriebsstunden. Preise für Materialien verstehen sich einschließlich Lieferung auf die Baustelle.

*Hinweis: Hinweis Stundenlohnarbeiten*
Für Stundenlohnarbeiten gelten Nr. 5 und Nr. 18 EVM (B)
ZVB/E.
Im Stundenverrechnungssatz sind enthalten:
- Lohn- und Gehaltskosten,
- Lohn- und Gehaltsnebenkosten (z.B. Auslösungen,
Wegegelder, Wegzeitentschädigung,
Fahrkostenerstattung),
- Sozialkosten einschl. Sozialkassenbeiträge,
- Gemeinkostenanteile,
- Gewinn.
Zuschläge zu den Verrechnungssätzen für vom Auftraggeber angeordnete oder zu vertretende Nacht-, Sonntags-, Feiertags- und Mehrarbeit (Überstunden) sind gesondert nachzuweisen; sie werden in Höhe der tatsächlich angefallenen tariflichen Mehrkosten zuzüglich dem Beitrag zur gesetzlichen Unfallversicherung vergütet.
Bei Mehrarbeit (Überstunden) werden zusätzlich die Sozialkosten vergütet.
Der Bieter versichert, dass die angebotenen Stundenlohnverrechnungssätze sowie die angebotenen Stoffpreise die etwa bestehenden Listenpreise nicht überschreiten.

**3.9.10 Stundenlohnarbeiten Arbeiter/-in**
Stundenlohnarbeiten durch Arbeitskräfte auf Anordnung des Auftraggebers ausführen, der Verrechnungssatz für die jeweilige Arbeitskraft umfasst sämtliche Aufwendungen wie Lohn- und Gehaltskosten, Lohn- und Gehaltsnebenkosten, Zuschläge, lohngebundene und lohnabhängige Kosten, sonstige Sozialkosten, Gemeinkosten, Wagnis und Gewinn. Erschwerniszuschläge sowie Zuschläge für Überstunden, Nacht-, Sonntags- und Feiertagsarbeit werden gesondert vergütet.

Qualifikation: Arbeiter/-in
Menge: 20,000 h

**3.9.20 Stundenlohnarbeiten Baufacharbeiter/-in**
Stundenlohnarbeiten durch Arbeitskräfte auf Anordnung des Auftraggebers ausführen

Qualifikation: Baufacharbeiter/-in.
Menge: 10,000 h

**3.9.30 Stundenlohnarbeiten Bauvorarbeiter/-in**
Stundenlohnarbeiten durch Arbeitskräfte auf Anordnung des Auftraggebers ausführen

Qualifikation: Bauvorarbeiter/-in.
Menge: 5,000 h

**3.9.40 Hydraulikbagger bis 1,5 m3**
Bagger mit Fahrer, bis 1,5 m3 Löffelinhalt
Menge: 5,000 h

**3.9.50 Hydraulikbagger über 1,5 m3**
Bagger mit Fahrer, über 1,5 m3 Löffelinhalt
Menge: 1,000 h

**3.9.60 LKW einschl. Fahrer/-in 1-3,5t**
LKW, mit Fahrer/-in, Nutzlast 1 bis 3,5 t.
Menge: 5,000 h

**3.9.70 LKW einschl. Fahrer/-in 5-8t**
LKW, mit Fahrer/-in, Nutzlast 5 bis 8 t.
Menge: 1,000 h

**3.9.80 LKW einschl. Fahrer/-in 8-12t**
LKW-Kipper, mit Fahrer/-in, Nutzlast 8 bis 12 t.
Menge: 1,000 h

**3.9.90 LKW einschl. Fahrer 12-20t**
LKW, mit Fahrer/-in, Nutzlast 12 bis 20t.
Menge: 1,000 h

**3.9.100 Radlader einschl. Fahrer/-in m. Fahrer bis 18 kW**
Radlader, mit Fahrer, Motorleistung bis 18 kW.
Menge: 5,000 h

**3.9.110 Minibagger einschl. Fahrer/-in m. Fahrer m. Tieflöffel**
Minibagger, mit Fahrer, Fahrwerk mit Ketten, mit Tieflöffel.
Menge: 5,000 h

**3.9.120 Kompressor m. Bedienungspersonal bis 3m3/min**
Kompressor, mit Bedienungspersonal,
Leistung bis 3 m³/min, ein Abbruchhammer.
Menge: 1,000 h

**3.9.130 Rüttler bis 0,75t**
Flächenrüttler mit Bedienpersonal, bis 0,75 t
Menge: 1,000 h

**3.9.140 Vibrationsstampfer m. Bedienungspersonal**
Vibrationsstampfer, mit Bedienungspersonal
Menge: 1,000 h

**3.9.150 Trennschleifer Trennscheiben Bedienungspersonal einsetzen Stein**
Trennschleifer einschl. Trennscheiben,
mit Bedienungspersonal
Menge: 1,000 h

**3.9.160 Elektrohammer vorhalten**
Elektrohammer vorhalten,
mit Bedienungspersonal
Menge: 1,000 h

**3.9.170 Kernbohrgerät**
Kernbohrgerät vorhalten,
mit Bedienungspersonal
Menge: 1,000 h

**3.9.180 liefern und abladen Schotter 0/45**
Stoffe liefern und abladen, Schotter, Körnung 0/45, auch Kleinmengen.
Menge: 1,000 m3

**3.9.190 liefern und abladen Splitt 2/5**
Stoffe liefern und abladen, Splitt, Körnung 2/5, auch Kleinmengen.
Menge: 1,000 m3

**3.9.200 Beton C12/15 mit 240 kg CEM 32,5**
Beton C12/15 mit 240 kg CEM 32,5, auch Kleinmengen
Menge: 1,000 m3
